# Instandsetzung/Umbau d. ehem Geigermühle Arnbruck in ein Rathaus mit Bürgerhaus
Angebotsaufforderung (GAEB DA XML 3.3, DA83)
Projekt: 465 Rat-/Bürgerhaus Arnbruck
Währung: EUR
Erstellt mit: CaliforniaX by G&W Software AG, CaliforniaX V25.2.05, 25.02.2026

## 1 Maßnahmenübersicht
1 Maßnahmenübersicht

Baubeschreibung

Bauherr:
Gemeinde Arnbruck
vertreten durch 1. Bürgermeisterin Frau Leitermann
Gemeindezentrum 1
93471 Arnbruck

Bauort:
Wittelsbacher Straße 1
93471 Arnbruck

Flur Nr. 61, 93, 97/1 und 121
Gemarkung Arnbruck

Der Bauherr, hier die Gemeinde Arnbruck, beabsichtigt in der Gemeinde Arnbruck, Wittelsbacher Straße 1 die Umnutzung der ehemaligen Geigermühle zu einem Bürgerhaus mit Mühlenmuseum durchzuführen.

Die bestehende Geigermühle ist das zentrale Gebäude am Ortsplatz und steht seit längerer Zeit leer. Im Zuge der Sanierung sollen das Rathaus, Vereinsräume sowie ein Mehrzweckraum eingebaut werden. Die bestehende, historische Mühle wird zu einem Mühlenmuseum ausgebaut.
An der Südwestseite des Gebäudes wird die ehemalige Säge durch einen Anbau für eine offene Bühne mit Lagerraum ersetzt.

 In unmittelbarer Nachbarschaft befinden sich nördlich, direkt an das Gebäude angebaut ein Wohnhaus mit Restaurant. Östlich grenzt die öffentliche Straße, Wittelsbacher Straße an, südlich die Vitusgasse und in westlicher Richtung der Arnbrucker Bach und die Graf-Arno-Straße.

Grundsätzlich werden bei der Generalsanierung folgende Punkte betrachtet und ausgeführt:

- Abbruch von nicht mehr benötigten Strukturen
- Erneuerung der Geschoßdecken, des Daches und teilweise der Außenwände
- Anbau in horizontaler und vertikaler Sicht
- Einbau von technischen Systemen wie Elektrik, Heizung, Lüftung
- Einbau neuer Fenster, Türen und Tore.
- Verbesserung der Statik, Wärmedämmung und Dichtigkeit der Gebäudehülle.

Das Gebäude grenzt an eine öffentlich zugängliche Fläche.
Entsprechende Sicherheitsvorkehrungen sind zu treffen.

Das unmittelbare Umfeld des Gebäudes kann nur sehr eingeschränkt als Lagerplatz bzw. Parkplatz genutzt werden.
Die Baustelleneinrichtung ist sehr beengt auf dem Grundstück bzw. der öffentlichen Fläche einzurichten in Abstimmung mit der Bauleitung.

Parkmöglichkeiten und Lagerplätze außerhalb des Baugeländes stehen nur begrenzt auf den direkt angrenzenden Parkplätzen zur Verfügung und sind vor der Ausführung mit der Gemeinde Arnbruck abzustimmen.

Parkflächen und Zufahrt der sich in der Nähe befindlichen Arztpraxis müssen stets freigehalten werden. Ein Ausrücken des Notarztes muss durchgehend und behinderungsfrei gewährleistet werden.

Evtl. erhobene notwendige Benutzungsgebühren und Anträge an die Gemeinde sind eigenverantwortlich zu stellen.

Vor Kalkulation wird ausdrücklich ein Ortstermin zur Besichtigung der ötrlichen Gegebenheiten gewünscht. Ein entsprechender Termin ist individuell mit der Bauleitung zu vereinbaren.
Nachforderungen, die sich aus Unkenntnis der Platzsituation, Zufahrtsmöglichkeiten, Einschränkungen durch freizuhaltende Straßen und Plätze und der dadurch auftretenden Schwierigkeiten ergeben, werden nicht anerkannt.

## 2 Kameraüberwachung
2 Kameraüberwachung

Hinweis Kameraüberwachung:
Zu Dokumentationszwecken und zur Baustellenüberwachung ist eine Kamera installiert.
Von dieser Kamera werden in regelmäßigen Abständen Fotos der Baustelle mit dem direkten Baustellenumfeld aufgenommen.
Nach einem Zeitraum von 72 Stunden werden zur Wahrung des Datenschutzes eventuell aufgenommene Gesichter verpixelt. Die Aufnahmen insgesamt werden über die gesamte Bauzeit gesammelt und am Ende als Zeitrafferaufnahme aufbereitet.

Der Bieter erklärt sich mit untenstehender Unterschrift damit Einverstanden.
Das Einholen der jeweiligen Einverständnis der Angestellten und, falls beauftragt, der Nachunternehmer obliegt dem Auftragnehmer. Diese sind dem Bauherrn auf Verlangen vorzulegen und werden nicht gesondert vergütet.

Zur Kenntnis genommen und einverstanden:

.................................., den ...............................
Ort  Datum

..........................................................................
Unterschrift Bieter

## 3 Zufahrt & Baustelleneinrichtung
3 Zufahrt & Baustelleneinrichtung

Das Baugrundstück liegt zwischen der Graf-Arno-Straße und der
Wittelsbacher Straße in Arnbruck. Die ehemaligen Gebäude auf dem Baugrundstück
wurden bereits vorbereitend abgebrochen und mit den Rohbauarbeiten begonnen.
Da die Grundstücksfläche nahezu vollständig überbaut wird,
stehen außerhalb des Baufelds hier keine bzw. nur in sehr geringem Umfang Lager-/
Parkflächen zur Verfügung.

Eine Besichtigung der Örtlichkeiten wird empfohlen.

## 4 Bauzeit & Bauabwicklung
4 Bauzeit & Bauabwicklung
Bauzeit

Die Zwischentermine sind dem beiliegenden Rahmenterminplan sowie den
jeweiligen Vertragsfristen zu entnehmen.

Bauabwicklung

Die erforderlichen Toilettenanlagen werden für den gesamten Bauzeitraum
durch den Auftraggeber gestellt und unterhalten.

Baustrom sowie Bauwasser wird durch den Auftraggeber gestellt.
Der AG behält sich aber vor, die Nutzung von besonders
stromintensiven Geräten zu untersagen bzw. ggf. einen Zwischenzähler auf
Kosten des Nutzers zu installieren.

Unterkünfte wie Schlafräume und Aufenthaltsräume für die Freizeit dürfen
in der Liegenschaft, in der sich die Baustelle befindet, nicht
eingerichtet werden. Aufenthalts- und Lagerräume können vom AG nicht zur
Verfügung gestellt werden. Die Kosten hierfür sind in die Einheitspreise
des Angebots einzurechnen. Lagerflächen im Freien dürfen nur gemäß dem
Baustelleneinrichtungsplan eingerichtet werden und sind mit der
Bauleitung abzustimmen.

Für den Schutz gegen Baulärm gelten außer den Anforderungen des BIMSCHG,
der Allgemeinen Verwaltungsvorschrift gegen Baulärm - Geräuschimmission
- und der zusätzlichen landesrechtlichen Vorschriften folgende
Festlegungen :
Im Einwirkungsbereich der Baustelle befindet sich ein Nutzungsgebiet mit
Wohnhäusern, Schulen, Kindergärten und Büros.
Immissionsrichtwert von 7.00 bis 20.00 Uhr : 55 dB(A)
Immissionsrichtwert von 20.00 bis 7.00 Uhr : 40 dB(A)

Besonders lärm- & erschütterungsintensive Arbeiten sind vorab bei der
Bauleitung anzumelden.

## 5 Ausführung
5 Ausführung
Die ausgeschriebenen Arbeiten sind grundsätzlich nach den gültigen DIN
Normen sowie den dort aufgeführten Normen, gesetzlichen Vorschriften
Verarbeitungsrichtlinien des jew. Hersteller bzw. den anerkannten Regeln
der Technik auszuführen.

Alle angrenzenden öffentlichen Verkehrs- & Freiflächen sind vor
Verunreinigungen und Beschädigungen ebenso wie die benachbarten
Wohngebäude zu schützen.

Mögliche Bedenken gegen die vorgesehene Art der Ausführung sind dem
Auftraggeber/der Bauleitung unverzüglich schriftlich mitzuteilen.

Sämtliche An- und Abfuhr aller benötigten Materialien, Geräte und
Maschinen sowie das Räumen der Baustelle und Wiederherstellung aller
benutzten Flächen in den ursprünglichen Zustand einschließlich
notwendiger Zwischenreinigung ist in die Einheitspreise einzukalkulieren
und wird nicht gesondert vergütet.

## 6 Materialien & Umweltverträglichkeit
6 Materialien & Umweltverträglichkeit
Die aufgeführten Konstruktionsteile und Materialien stellen den
Amtsvorschlag dar. Die in der Leistungsbeschreibung aufgeführten
Konstruktionsteile und Werkstoffe sind vom AN hinsichtlich der
geforderten Güte und Qualität auf ihre Richtigkeit zu prüfen. Auf
Verlangen des AG ist vom AN der Nachweis vorzulegen, dass die
Konstruktionsteile und Werkstoffe den gestellten Anforderungen
entsprechen.

Beschichtungen
Bei allen Beschichtungen (Grundierungen, Imprägnierungen, sonstige
Anstriche, Spachtelungen, Öle/ Wachse, Korrissions-, Brandschutz, etc.)
sind möglichst umweltverträgliche, insbesondere lösemittelarme Produkte
und Verfahren zu verwenden. Dabei sind die Einstufungen entsprechend dem
jeweiligen Produkt bzw. GISCODE der Bauberufsgenossenschaft zu Grunde zu
legen (siehe www.gisbau.de) und die Vorgaben der einschlägigen
Technischen Regeln für Gefahrenstoffe (TRGS) zu berücksichtigen. Als
Grundierungen, Lacke und Lasuren dürfen generell nur schadstoffarme
Produkte entsprechend den Vergabeunterlagen des Umweltzeichens RAL-UZ12a
(Blauer Engel) verwendet werden. Reaktionsharze dürfen nur im technisch
notwendigen Umfang eingesetzt werden. Die technische Notwendigkeit ist
nachzuweisen. Die Produkte sind an der Baustelle im Originalgebinde zu
verwenden. Die Beschichtungen der Schreiner-, Stahlbau-, Metallbau- und
Schlosserarbeiten sind grundsätzlich im Produktionsbetrieb des AN
vorzunehmen. Auf der Baustelle sind sie nur im Ausnahmefall nach
vorheriger Zustimmung des AG erlaubt. Das jeweilige Produkt- und
Sicherheitsdatenblatt ist auf Anforderung vorzulegen.

Gefährliche Inhaltsstoffe (CMR-Stoffe)
Produkte, bei denen im Produkt- und Sicherheitsdatenblatt
krebserzeugende (cancerogene), erbgutverändernde (mutagene) und
fortpflanzungsgefährdende (reproduktionstoxische) Inhaltsstoffe
aufgeführt sind, sind ausgeschlossen.

Recyclingprodukte zum Bauteilschutz
Bei Maßnahmen zum Schutz von  Bauteilen oder der Einrichtung sind
Produkte aus Recyclingmaterial (Altpapier, Alttextilien, PR-Regenerat)
zu verwenden.

Verfugungen und Silikone
Zur Vermeidung von 2-Butanonoxium im Innenraum ist der Einsatz von
oximvernetzenden Silikon-Fugen-Dichtstoffen (Oximosilanvernetzer)
ausgeschlossen. Das Produkt- und Sicherheitsdatenblatt der verwendeten
Verfugung ist auf Verlangen vorzulegen.

## 7 Sonstige Vertragsbestimmungen
7 Sonstige Vertragsbestimmungen
Arbeiten anderer Unternehmer auf der Baustelle/Baustellenorganisation/Gebot der Gleichzeitigkeit:

Zeitgleich arbeiten mehrere Gewerke am und im Gebäude. Der AN verpflichtet sich, den Anweisungen des AG, vertreten durch die örtliche Bauleitung, zur Gesamtkoordinierung Folge zu leisten.

Baubesprechungen:
Es wird eine wöchentliche Bauberatung geben, an der jeder AN mit min. einem Vertreter teilzunehmen hat. Von diesen Besprechungen werden Protokolle durch die örtliche Bauleitung angefertigt, in denen die vereinbarten Festlegungen enthalten sind. Die Festlegungen sind mit Verkündung im Rahmen der Bauberatung gültig.

Bauleitung:
Vom  AN ist dafür ein verantwortlicher Projektleiter oder ein Fachbauleiter zu stellen und bis spätestens zur Anlaufberatung schriftlich dem AG zu benennen. Der Bauleiter bzw. Projektverantwortliche des AN muss während der Ausführungszeit ständig vor Ort anwesend und bevollmächtigt sein, Erklärungen mit Wirkung für und gegen den AN abzugeben und entgegenzunehmen.

Mit Beginn der Arbeiten ist dem Auftraggeber die Fachbauleitererklärung des AN vorzulegen.

Parkierung:
Parkmöglichkeiten für PKW und LKW stehen im Bereich der Baustelle und in deren Umfeld nur in beschränktem Umfang  zur Verfügung!
Die Anfahrt der Baustelle ist nur für die Anlieferung bzw. das Be- und Entladen von Baumaterial gestattet.

Der AN hat die Nutzung der Baustelleneinrichtung mit dem AG so abzusprechen, dass ein reibungsloser Ablauf der Arbeiten gewährleistet ist. Die Anlieferung von Maschinen, Werkzeugen und Baumaterialien ist vom AN so zu steuern, dass diese erst dann auf die Baustelle geliefert werden, wenn Personal des AN zum Empfang und geeignete Lagerungs- und Aufbewahrungsmöglichkeiten bereitstehen. Zwischenlagerkosten werden nicht gesondert vergütet. Es steht auf der Baustelle kein durch den AG gestellter Kran zur Verfügung.

Abrechnung
Die Abrechnung erfolgt nach den Zeichnungen des jeweiligen Planers, soweit die ausgeführte Leistung diesen Zeichnungen entspricht. Sind solche Zeichnungen nicht vorhanden, ist die Leistung aufzumessen.

Sämtliche Rechnungen und Aufmaße sind kumulierend zu erstellen. Zu allen Aufmaßen sind verkleinerte Pläne oder Planausschnitte mit farbigen Eintragungen des entsprechenden Leistungszuwachses beizulegen. Liefer- und Entsorgungs- scheine sind im Original an jeder Abschlagsrechnung mit einzureichen. Ab der 2. Abschlagsrechnung einschl. Schlussrechnung ist eine Aufmaßzusammenstellung mit Angabe aller Abschlagszahlungen und der jeweiligen Abrechnungsmenge der Leistungspositionen sowie Aufmassblattnummern beizufügen. Es muss nachvollziehbar sein, in welcher Abschlagsrechnung welche Leistung abgerechnet wurde. Aufmaßblattnummern sind in der Angabe der Abschlagszahlung fortlaufend zu nummerieren. Jede Leistungsposition ist auf einem separaten Aufmassblatt kumulierend auszuführen.

Die Rechnungen sind wie folgt einzureichen:
- 1 x Kopie der Rechnung direkt an die Rechnungsadresse des AG
- Original inkl. Aufmaß im Original mit Unterschrift des Verfassers zzgl. 2 Kopien des Rechnungsoriginals
  und 1 Kopie des Aufmaßes an das bauüberwachende Büro zur Prüfung und Weiterleitung an den AG

Vor Stellung der Rechnung sind alle Aufmaßblätter zeitnah der Bauüberwachung zur gemeinsamen Prüfung und Freigabe vorzulegen. Die unstrittigen Rechnungskorrekturen sind in die nachfolgenden Rechnung einzuarbeiten. Erfolgt die vorherige gemeinsame Prüfung oder die Einarbeitung der Rechnungskorrekturen nicht, können die Rechnungen mit Aussetzung der Zahlungsfristen zurückgewiesen werden.

Terminpläne
Der Auftragnehmer hat spätestens 1 Woche nach Auftragserteilung einen Feinterminplan mit Kapazitätsuntersetzung auf der Grundlage des Generalterminplans  und unter Beachtung der Vertragsfristen zu erbringen. Der AN hat diesen Feinterminplan koordinierend mit dem AG und der örtlichen Bauüberwachung abzustimmen.

Ausführungsbestimmungen
Der Auftragnehmer hat später nicht mehr sichtbare wichtige Detailpunkte fotografisch zu dokumentieren. Vor der Ausführung von Folgearbeiten, die vorangehende Leistungen verdecken, ist die Bauüberwachung des AG rechtzeitig zu informieren. Diese Informationen haben zur jeweils vorangehenden Bauberatung zu erfolgen.

Jede Vorleistung ist zu überprüfen.

Zur Anordnung von eigener Baustelleneinrichtung wie Lagerplätzen, Aufenthaltsräumen etc. hat der AN dem AG rechtzeitig vor Ausführungsbeginn einen Baustelleneinrichtungsplan zur Abstimmung zu übergeben. Die Lagerung von Materialien erfolgt auf Gefahr des Auftragnehmers. Für den Verschluss eigener Lager- und Arbeitsplätze hat der Auftragnehmer auf eigene Kosten selbst zu sorgen.
Der Auftragnehmer ist verpflichtet, erforderliche Maßnahmen zum Schutz vor Witterungs- und Winterschäden zu treffen. Dazu gehört auch die ggf. erforderliche Kontrolle der Baustelle und der Schutz von vorhandenen Meßeinrichtungen, unabhängig von deren Rechtsträgerschaft.

Alle Leistungen dürfen bei Witterungsverhältnissen, die sich nachteilig auf die Leistung oder die vorhandene Bausubstanz auswirken können, nur ausgeführt werden, wenn durch geeignete Maßnahmen Schäden ausgeschlossen werden. Dies gilt insbesondere auch für den Schutz von Bauwerken und Rohbauten vor eindringendem Regen.

Materialien
Alle zur Anwendung kommenden Bauprodukte und Bauarten müssen den Anforderungen der Bauregellisten A und B sowie der Liste C in der aktuellen Fassung entsprechen. Die den Bauprodukten zugehörigen Übereinstimmungsnachweise sowie Prüfzeugnisse und bauaufsichtlichen Zulassungen sind der örtlichen Bauleitung vor Ausführungsbeginn vorzulegen.

Erhöhte Aufwendungen / Besondere Anforderungen:
Alle Arbeiten, insbesondere Lasttransporte über das Gelände, Arbeiten mit hoher Lärm- und Schmutzintensität sind nur entsprechend der geltenden gesetzlichen Vorschriften und unter Beachtung der Vorgaben des AG auszuführen.

Vor Arbeitsunterbrechung ist dafür zu sorgen, dass keine gefahrdrohenden Zustände (z.B. hängende Teile, Schrägstellung von Bauteilen, usw.) bestehen bleiben.

Inklusive der Sicherungsmaßnahmen für arbeitszeitlich oder technologisch bedingte Unterbrechung der eigenen Arbeiten.

Inklusive sämtlicher Transport- / Hebearbeiten welche zur Ausführung der Arbeiten notwendig sind. Durch den AN werden keine Aufzüge, Kräne sowie sonstige Transportmittel gestellt.

Sonstiges
Alle durch den Auftragnehmer erstellten Plan- und Ausführungsunterlagen, einschließlich Dokumentationen, Prüfzeugnisse, Datenblätter etc. über sämtliche Bauteile, Montage-, Revisions- und Werkpläne, erhält der Auftraggeber vom Auftragnehmer rechtzeitig und auf Abforderung kostenlos in zweifacher Ausfertigung.

Während der Bauphase sind die Immissionsrichtwerte der "Allgemeinen Verwaltungsvorschrift zum Schutz gegen Baulärm - Geräuschimmissionen (AVwV)" und die Vorschriften des Gesetzes über Sonn- und Feiertage im Freistaat Bayern einzuhalten. Die Baustelle muss so eingerichtet und betreiben werden, dass
- Geräusche verhindert werden, die nach dem Stand der Technik vermeidbar sind, und
- lärmintensive Arbeiten in der Zeit zwischen 07.00 Uhr und 20.00 Uhr erfolgen.
Bauarbeiten an Sonn- und Feiertagen dürfen nur mit Ausnahmegenehmigung verrichtet werden.

Staubemissionen ist - besonders bei anhaltender Trockenheit und Wind - durch geeignete Maßnahmen vorzubeugen, z.B. durch Planenabdeckung von Containern, Befeuchten des Materials etc.

AUSFÜHRUNGSUNTERLAGEN,
WERKSTATTZEICHNUNGEN

Dem AN überlassene Planunterlagen sind vor der  Ausführung hinsichtlich Maßen und Detailangaben durch den AN zu prüfen. Auftretende Unstimmigkeiten oder Bedenken sind dem AG unverzüglich mitzuteilen. Alle benannten Materialien, die zur Ausführung kommen, müssen vor Beginn der Arbeiten bemustert werden. Muster sind dem AG kostenfrei zu überlassen. Die Erstellung einer Bemusterungsliste erfolgt durch den AN und ist in die EP einzukalkulieren.
Vor einer Materialbestellung ist die Freigabe des Produkts durch den AG erforderlich. Es dürfen nur Fabrikate und Materialien zur Ausführung gelangen, die
in schriftlicher Form freigegeben wurden und eine gültige bauaufsichtliche Zulassung haben.

Der Ausführung dürfen nur Unterlagen zugrunde gelegt werden, die vom Auftraggeber als zur Ausführung bestimmt gekennzeichnet sind.

FIRMENWERBUNG

Firmenschilder dürfen nicht am Bauzaun, Baukörper, Gerüsten, Gerüstplanen etc. angebracht werden. Firmenwerbung ist ausschließlich auf der Bautafel des AG zugelassen.
Der Auftraggeber hat eine Bautafel mit Angaben zum Vorhaben und zu den Beteiligten anfertigen und aufstellen lassen. Eine Teilfläche dieser Tafel ist für die an der Ausführung beteiligten Firmen vorgesehen.
Zur Wahrung der einheitlichen Gestaltung übernimmt der AG die Beschaffung und Montage der Beschriftungen. Auf der Bautafel werden das Gewerk/ Los, der Name sowie die Adresse des AN genannt.

MASSNAHMEN GEMÄSS BAUSTELLENVERORDNUNG

Für die Baumaßnahme hat der Auftraggeber einen Sicherheits- und Gesundheitsschutzkoordinator (SiGeKo) bestellt. Dieser hat für die Maßnahme eine Baustellenordnung aufgestellt. Das Einhalten der Baustellenordnung, sowie der entsprechenden Unfallverhütungsvorschriften (UVV) und der weiteren
darüber hinaus gehenden gesetzlichen Regelungen ist zwingend erforderlich. Eine zusätzliche Vergütung kann hieraus nicht abgeleitet werden.
Den Anordnungen des SiGeKo ist unbedingt Folge zu leisten. Der hierfür notwendige Aufwand wird nicht gesondert vergütet und ist in die Einheitspreise einzurechnen. Eine Gefährdungs- und Belastungsanalyse für die
durchzuführenden Arbeiten ist im Auftragsfall zu erstellen und dem SiGeKo rechtzeitig vor Beginn der Arbeiten unaufgefordert vorzulegen. Die Kosten hierfür werden nicht gesondert vergütet und sind in die Einheitspreise einzurechnen.

BESONDERE ANORDNUNGEN, VORSCHRIFTEN, MASSNAHMEN

Für die Baustelle gelten die Baustellenordnung des AG und die Brandschutzordnung, sowie bauseits veranlasste bzw. vom AN bei Bedarf selbst bei der Verkehrsbehörde zu beantragende verkehrsrechtliche Anordnungen. Der AN hat seine Angestellten und Nachauftragnehmer über den Inhalt dieser Unterlagen zu belehren und die erfolgte Belehrung dem Auftraggeber
schriftlich zu bestätigen.

Eine Zusammenfassung der geltenden Anordnungen und der wichtigsten Pflichten des AN erfolgt mit dem Protokoll der Bauanlaufberatung, das nach Übergabe an den AN zum Vertragsbestandteil wird.

## 8 Hinweis allgemeine BE, Pausenräume, Unterkünfte
8 Hinweis allgemeine BE, Pausenräume, Unterkünfte
Sanitäranlagen werden bauseits gestellt. Die Sanitäranlagen beinhalten keine Duschmöglichkeit.

Pausen- und Bereitschaftsräume, Umkleiden und Tagesunterkünfte  für Arbeiter, Poliere und Bauleiter des AN sind vom AN zu stellen, über die Bauzeit vorzuhalten, zu unterhalten und wiederabzubauen (Kalkulation im Rahmen der Position "Baustelleneinrichtung".

Menge und Ausführung dieser Räume erfolgt entsprechend den Regelungen der ASR A4.2 und A4.4.

Der AG gestattet keine Übernachtungen auf dem Baugrundstück.

## 9 Normen und Richtlinien
9 Normen und Richtlinien
Gültigkeiten von Normen und Richtlinien:

Für die Ausführung der Leistungen gelten, soweit nicht ausdrücklich auf Änderungen hingewiesen wird, die geltenden DIN- oder EURO-Normen, die allgemeinen technischen Vorschriften der VOB Teil C, sowie die darüber hinausgehenden anerkannten Regeln der Technik in ihrer letztgültigen Fassung. Die Bestimmungen der Berufsgenossenschaften, Auflagen von Behörden und UVV-Vorschriften sind einzuhalten.

Im Zweifelsfall gelten die Vorschriften, Bestimmungen oder Richtlinien mit den höheren Anforderungen.

## 10 Bautagebuch
10 Bautagebuch
Vom AN ist ein arbeitstägliches Bautagebuch zu führen, gut lesbar,  Inhalt gemäß Richtlinie 411 im VHB-Bund (Ausgabe 2017).

Übergabe an die Bauleitung des AG alle 2 Wochen als PDF per E-Mail.

Das Bautagebuch ist eine bindende Vertragsleistung.

## 11 Hinweis Logistik
11 Hinweis Logistik
Vom AN sind alle Kosten für Logistik  der Baustoffe und Bauteile an den Einbauort inkl. Hebezeuge und Transport, einschliesslicher aller Gebühren und Anmeldungen bei Behörden etc. in die Preise einzurechnen.

## 12 Hinweis Baustellensauberkeit, Entsorgung
12 Hinweis Baustellensauberkeit, Entsorgung
Seitens des AG wird Wert auf eine saubere und aufgeräumte Baustelle gelegt. Seitens des AN sind dazu entsprechend ständige Aufräumleistungen einzukalkulieren.

Die durch die im Leistungsverzeichnis aufgeführten Arbeiten anfallenden Reststoffe und Verschnitte  werden Eigentum des AN. Diese sind nach Arten zu trennen, in Behältern des AN zu sammeln und ordnungsgemäß auf eine vom AN zu wählende Deponie- oder Recyclinganlage zu entsorgen. Bauabfälle und Bauschutt sind entsprechend der gültigen Abfallklassifizierung (AVV) zu trennen.

Baustellenmischabfälle (BMA) sind durch sortenreine Trennung auf ein Minimum zu beschränken. Abfälle mit Brandgefahr sind unmittelbar, jedoch mindestens arbeitstäglich zu entsorgen.

Container, Kipp-, Deponie- und Entsorgungs- gebühren sind in die Einheitspreise einzukalkulieren.

## 13 Hinweis Sauberhaltung Straßen
13 Hinweis Sauberhaltung Straßen
Anfallender Schmutzaustrag aus der Baustelle auf öffentliche Verkehrsflächen ist durch den AN nach dem Verursacherprinzip ständig eigenverantwortlich  zu unterbinden und bedarfsweise zu beseitigen (Straßenreinigung), ggf. täglich bis mehrmals täglich.

## 14 Hinweis Planlieferung
14 Hinweis Planlieferung
Die Planlieferung seitens des Auftraggebers erfolgt ausschließlich in digitaler Form für die Bauausführung. Dateiformate PDF, gegebenenfalls DWG/DXF.

Die AN tragen die Druckkosten für Papierpläne.

Der Ausführung dürfen nur die vom AG erhaltenen Unterlagen zu Grunde gelegt werden, die vom AG ausdrücklich als zur Ausführung bestimmt gekennzeichnet sind.
Vor Beginn der Arbeiten sind die Planunterlagen auf Vollständigkeit und Aktualität zu prüfen und mit der örtlichen Bauleitung des AG abzugleichen.

## 15 Technische Beschreibung
15 Technische Beschreibung

- Das ganze Gebäude wird belüftet, die Lüftungszentrale befindet sich im DG. Die Außen- bzw. Fortluftleitungen werden über die Fassade, direkt in der Lüftungszentrale angeschlossen. Die Ab- und Zuluftleitungen verlaufen über verschiedene Steigepunkte in die Stockwerke.
- Für den Turbinenraum ist ein Rohreinbauventilator vorgesehen
- Brandschutzdurchführungen entsprechend den geltenden Anforderungen
- Das fachgerechte verschließen von zugehörigen Wand- und Deckendurchbrüche ist im jeweiligen  Gewerk, hier Lüftung, enthalten

## Lüftung
Datum: 25.02.2026

### 1 Lüftungsanlagen (KG 430)

#### 1.1 Baustelleneinrichtung (KG 439)

**1.1.1 Baustelle einrichten herstellen Lager- Arbeitsplätze**
Baustelle für sämtliche aufgeführte Leistungen, einrichten, herstellen der dazu erforderlichen Lager- und Arbeitsplätze, Flächen sind im Lageplan ausgewiesen.
Menge: 1,000 psch
Kostenträger: 439

**1.1.2 Baustelle umsetzen, neu herstellen Lager- Arbeitsplätze**
Baustelle für sämtliche aufgeführte Leistungen umsetzen, hierzu auch neu einrichten, -herstellen der dazu erforderlichen Lager- und Arbeitsplätze, Flächen werden durch die Bauleitung ausgewiesen. Anzahl der Umzüge 2x.
Menge: 1,000 psch
Kostenträger: 439

**1.1.3 Baustelleneinr. vorhalten 1Wo**
Baustelleneinrichtung für sämtliche, in der Leistungsbeschreibung aufgeführten Leistungen vorhalten, über die Zeit im Bauzeitenplan hinaus.
Vorhaltedauer eine Woche.
Menge: 4,000 St
Kostenträger: 439

**1.1.4 Baustelle räumen Flächen wiederherstellen**
Baustelle für sämtliche aufgeführte Leistungen, räumen, Geländeflächen, auf denen sich Baustelleneinrichtungen befunden haben, dem früheren Zustand entsprechend herstellen, im Baugrund befindliche Teile der Baustelleneinrichtung (z. B. Fundamente, Pfähle, Leitungen, Kanäle) räumen.
Menge: 1,000 psch
Kostenträger: 439

#### 1.2 Lüftungsgeräte (KG 431)

**1.2.1 Lüftungsgerät RLT1 4.000 m³/h**
Lüftungsgerät RLT1 4.000 m³/h

Gehäuse 60mm
Gehäusepaneele doppelwandig, standardmäßig vollverzinkt, zusätzlich beschichtet RAL 7035.
Modularer Aufbau. Die Gehäuseinnenseite und der Modulstoß sind  vollkommen glattflächig und im gleichen lichten Querschnitt ausgeführt, geeignet für hochwertige hygienische Anforderung. Türen mit Schanier und abschließbaren Hebelgriffen. Die Scharniertüren werden mit umlaufender EPDM-Hohlkammerdichtung abgedichtet. Dichtschlauch aus EPDM-Moosgummi Dichte 0,6g/cm³, Dichtung aus EPDM Weichgummi nach VDI 6022. Das Verbinden der Module erfolgt mit metrischen selbstsichernden M8 Sechskantschrauben. Der Gehäuseaufbau und dessen schall- und wärmetechnischen Parameter entsprechen den Vorschriften DIN EN 1886, VDI 3803 und 6022. Das Gerät entspricht der EU-Richtlinie 1253/2014 und erfüllen die ErP-Vorgaben ab 1.1.2018. Alle gesetzlichen Werte sind einzuhalten.
Geräteausführung: alle Teile vollkommen recyclebar
Blechstärke 2 x 1,0 mm vollverzinkt, optional vollverzinkt und beschichtet.
Steinwollenisolierung, nicht brennbar Klasse A1 DIN 4102
Isolierstärke 60 mm
Wärmedurchgang U  :  T2
Wärmebrückenfaktor kb  :  TB2
Gehäusedichtigkeitsklasse :  L1 (R)
Gehäuseklasse  :  D1 (M)
Filter-Bypaß-Leckage  :  F9
Gehäuseschalldämmung  :
Frequenz [Hz]  125  250  500  1k  2k  4k  8k
De [dB]  :  12  23  32  38  39  45  46

DDC-Regelung, anschlussfertig verdrahtet. Schaltschrank fertig verdrahtet mit Gerät
Die frei programmierbare 32 Bit Automationsstation ist auf Normschienen 35mm montierbar.
Sie verfügt über folgende Schnittstellen:
-  2x Ethernet 10/100 Mbit,
-  1x CAN-Bus,
-  2x RS232,
-  1x RS485,
Die Software besteht aus einem modularen Aufbau mit unabhängigen Anwendungsprozessen für Regelung, Kommunikation, Datensicherung und Servicediensten. Sie verfügt über 32 integrierte Ein- und Ausgänge mit
folgender Aufteilung:
-  8 Digital-Eingängen mit LED-Anzeigen,
-  12 Digitale Transistor-Ausgänge mit LED-Anzeigen
-  4 Analog-Ausgänge mit LED-Anzeigen
-  8 Analog-Eingänge, unterstützte
Sensoren:
-  0-10V  Auflösung 0.2mV,
-  0(4)-20mA  mit 500 Ω Widerstand,
-  10mV/K  Messbereich: -50…+150 °C
Auflösung 0.02K
-  Pt1000  Messbereich: -50…+650 °C
Auflösung <0.1K,
-  Ni1000 DIN Messbereich: -50…+650 °C
Auflösung <0.1K,
-  Ni1000 TK5000  Messbereich: -50…+650 °C
Auflösung <0.1K,
-  Potentiometer  Messbereich: 0.5 Ω… 10 kΩ
Auflösung <1Ω,
-  AD-Wandler  mit 24-bit-Auflösung
Mit Handbedienebene, Analoge Eingänge mit Unterstützung für NTC anstatt
PT.
Erweiterungsmöglichkeit um bis zu 5 I/O-Module.

Es ist ein integrierter Webserver zur textgeführten und optionalen grafischen Bedienung (OPENView) aller Steuerund Regelparameter, Anzeige von Systemdaten, Durchführung von Serviceeinstellungen enthalten. Die Grafiken sind direkt auf der Automationsstation hinterlegbar.
Folgende Funktionen sind verfügbar:
-  Integrierte Kommunikationsmodule für Bediengeräte und GLT-Software,
-  Integriertes Ereignismanagement zum Melden von Ereignissen über externes Modem an FAX, SMS, GLT-Software,
-  Permanente batterieunabhängige Datenspeicherung der Regelparameter im Flash-Speicher,
-  Integriertes Software Modul zum Fernladen von Regelprogrammen,
-  16 Passwortebenen,
-  16 Wochenuhren,
-  20 Ferienzeiträume,
-  20 Sonderzeiträume,
-  Systemintegration von M-Bus
Folgende Systemintegrationen sind vorbereitet für:
-  BACnet 500 BACnet Objekte (BACnet/IP und BACnet MS/TP),
-  KNX (EIB)-50 Datenpunkte,
-  MODBUS Master bis zu 100 Datenpunkte,
-  MODBUS Slave alle Regelparameter,
-  Pumpenansteuerung,
-  Lüfteransteuerung,
-  standardmäßige Freischaltung für bis zu 10 M-Bus Zähler enthalten,
Nachfolgende Trendaufzeichnungen sind möglich:
-  Trenddatenspeicherung auf Flash-Karte für bis zu 250DP bei 15 Min. In-  tervall über 2 Jahre,
-  70000 Samples pro Datenpunkt, Zeit- oder
-  ereignisgesteuert oder bei Wertänderung automatische Trenddaten-  Übertragung zur GLT bei drohendem Speicherüberlauf.
Technische Daten:
-  220 MHz PowerPC,
-  128 MB RAM
-  2 MB NV-RAM Batterie-gepuffert,
-  Flash-Speicher 2 GB SD Karte,
-  batteriegepufferte Echtzeituhr,
-  24 V DC Betriebsspannung,
-  Embedded Linux Betriebssystem,
-  Umgebungstemperatur: 0 ... 50 °C,
-  Kühlung durch freie Konvektion (keine beweglichen Bauelemente),
CAN-Schnittstelle:
-  Einstellbare Baudrate von 10kbit/s bis 1Mbit/s
-  Ereignisgesteuerte Kommunikation von bis zu 10 CAN –  Teilnehmern und 5 Raumbediengeräten,

Grundsoftware / Automationsregelung und -Steuerung:
-  Erstellung der anlagenspezifischen Automations-Software
-  Erstellung der Unterlagen auf Grund der Informationslisten, die zur Herstellung und zum Betrieb der Automations-Anlage notwendig sind.
-  Erstellung der Belegungspläne der DDC-Station in Verbindung mit dem  Schaltplan des Schaltschrankes.
-  Festlegung der Prioritäten und Textwortkataloge.
-  Entwurf der Automationsprogramme nach Vorgabe der genehmigten  Gewerkeübersichtszeichnungen (Regelschemata, Anlagenübersicht,  Blockschaltbilder usw.).
-  Abstimmung und Festlegung der Daten für die zur Anwendung kommenden Softwareprogramme.
-  Volldynamisches HX-Diagramm: Das HX-Diagramm ist volldynamisch  abgebildet. Die Regelung arbeitet mit dem HX-Diagramm zusammen.
Folgende Werte können angezeigt werden:
-  Taupunkt,
-  Relative Enthalpie,
-  absolute Feuchte,
-  max. absolute Feuchte,
-  Wasserdampfdruck,
-  Spez. Volumen trockener Luft,
-  Dichte feuchte Luft

Diese Werte sind frei wählbar anzuzeigen. Die Darstellung erfolgt bei der AB-Temperatur/Feuchte – ZU-Temperatur/Feuchte- AU-Temperatur/Feuchte
Regelung.
Alle diese Werte sowie die Zustandsänderungen werden im Diagramm dargestellt. Zähler, Speicher und Auswerteprogramm für Impuls- oder

MBus-Zähler:
-  Die aufgezeichneten Werte werden über das Auswerteprogramm als  Stunden, täglich, monatlich und jährlich ausgeführt.
-  Die Werte sind grafisch oder textbasierend dargestellt. Volldynamische  Hardwaretopologie der installierten DDC-Hardware:
-  Anzeige aller Betriebszustände.
-  Alle Ein- und Ausgänge werden als Klartext durch Tooltips angezeigt.  Dieser Tooltip wir durch Verweilen auf der LED-Anzeige oder der An-  schlussklemme angezeigt.
-  Alle Werte der digitalen und analogen Ein- und Ausgänge werden volldynamisch dauerhaft angezeigt,
-  Sollte ein Ein- oder Ausgang durch die Handfunktion übersteuert sein,  wird dies auch dargestellt.
-  Die Hardware wird als digitaler Zwilling voll umfänglich abgebildet.

Die Automatisierungsebene erfüllt durch Hard- und Softwarebausteine alle Automatisierungs- und Optimierungsaufgaben autark, mit Ausnahme solcher
Aufgaben, die durch das übergeordnete Leitsystem zu koordinieren sind. Der offene Kommunikationsstandard Ethernet ist als Kommunikationsprotokoll zwischen den Automatisierungsstationen zwingend vorgegeben. Ein Spannungsausfall an einer Automatisierungsstation darf nicht zum Funktionsausfall anderer Automatisierungsstationen führen. Bei wiederkehrender Netzspannung gehen die betroffenen Automatisierungsstationen automatisch wieder voll in Betrieb, ohne dass Neueingaben von Programmen, Parameter und Zeitschaltprogrammen oder sonstige Eingriffe erforderlich werden. Durch die Watch-Dog-Funktion werden Ausfälle von wesentlichen Komponenten in allen Systembereichen automatisch erkannt und an die Bedienerleitstelle übermittelt. Das Automationssystem besteht aus autonomen, freiprogrammierbaren, kommunikations-fähigen und modularen Automationsstationen zur Steuerung, Regelung und prozessnaher Optimierung von betriebstechnischen Anlagen mit einem hohen Maß an hard- und softwaremäßiger Flexibilität. Die Automationsstation (AS) kann Meldungen aus der BTA und aus Feldbussystemen frei verarbeiten. Betriebs-,
Wartungs-, Gefahr- und Störmeldungen werden in der AS frei, durch beliebige logische Verknüpfungen, zum Anwendungsprogramm weiterverarbeitet. Die lokale Bedienung über einen optionalen Touch PC 10,1" oder Tablett ist vor Ort möglich.

Folgende Bedien- und Anzeigefunktionen sind auf dem Bediengerät im Online-Betrieb möglich:
-  Anzeigen von virtuellen und realen Messwerten mit technischer Einheit,
-  Anzeigen von Stör- und Betriebszuständen mit Klartext,
-  Anzeige von Zählwerten mit technischer Einheit, Änderung,
-  Anzeige von Regelparametern- Änderung,
-  Anzeige von Sollwerten- Änderung,
-  Anzeige von Stellwerten,
-  Ausführung von manuell eingegebenen Schalt- und  Stellbefehlen,
-  Sollwerte sowie Zeitprogramme müssen vor Ort über ein Bediendisplay  einstellbar sein.

Die Automationsstation verfügt über einen grafischen Webserver (OPENView) zur textgeführten und/oder optionalen grafischen Bedienung aller Steuer- und
Regelparameter, Anzeige von Systemdaten, Durchführung von Serviceeinstellungen. Die Grafiken sind direkt auf der Automationsstation hinterlegbar und können von einem Webserver oder einer GLT-Software genutzt werden. Der
DDC-Controller verfügt über ein Integriertes Ereignismanagement zum Melden von Ereignissen über externes Modem an FAX, SMS oder GLT verfügen.

Das Anlagenbild besteht aus:
-  Abstimmung von Aufbau und Inhalt statischer und dynamischer grafischer Anlagenbilder, Leitschemen und Orientierungsgrafiken- inkl. aller  dyn. Einblendungen,
-  Erstellung, ggfls. Aktualisierung von Anlagenbildern, Eingabe und Funktionsüberprüfung der Anlagenbildern, Auflösung von Anlagenschemen  in Full HD-Auflösung (1920x1080 Pixel) und in HTML5 Technik,
-  Der Zoombereich der Anlagenschemen ist zwischen 25 und 200 Prozent einstellbar,
-  Ein Autozoom zur automatischen Anpassung an die Bildschirmauflösung ist möglich.

Die Dokumentation beinhaltet:
-  regeltechnische Anlagenschemen
-  MSR-Funktionsbeschreibungen
-  Programmausdrucke aller projektspezifischen
-  Anwenderprogramme
-  vollständige Parameterlisten - detaillierte Gerätebeschreibungen
-  Bedienungs- und Wartungsanweisungen
-  Aufschaltung der Regelgrößen und Adressierung aller Anlagenelemente, soweit diese als Informationspunkte aufgeschaltet sind.
-  Anlagendokumentation von allen Automations-Regelkreisen und Anlagensteuerungen und sonstigen Sonderprogrammen, soweit diese anwenderspezifisch ausgeführt sind, mit Zusatztexterklärungen.
-  Funktionsbeschreibung der Anlage ist im DDC-Controller hinterlegt. Diese ist jederzeit in jedem Anlagenteil bzw. Anlagenschema aufrufbar  sein.
-  Der aktuelle Schaltplan ist im DDC-Controller hinterlegbar und durch  einen Button aufrufbar. Aus den Anlagenschemen kann man ihn auch  aufrufen. Die Dokumentation ist mit einem Standardbrowser wie Microsoft Edge, Mozilla Firefox, usw. anzeigbar. Zusatzsoftware oder das Ab-  legen auf dem Touchpanel ist nicht notwendig.
-  Brandschutzklappenwartungsprogramm: Zum automatisierten Prüfen  von elektrisch angetriebenen BSKs. Jede Endlage der BSK wird angefahren. Innerhalb einer einstellbaren Zeit muss die Rückmeldungsprüfung erfolgen. Meldet die BSK diese Endlage in der eingestellten Zeit  nicht, muss eine Störmeldung signalisiert werden. Das Prüfprogramm
  muss individuell an jede BSK anpassbar sein. Der Wartungslauf muss  über ein Zeitprogramm oder manuell aktivierbar sein. Der Zeitpunkt und  die manuelle Bedienung der BSK muss pro BSK über das Anlagenbild
  bedienbar sein. Die Zeitstempel des Probelaufes, der Auf- und Zumeldung müssen dort ersichtlich sein.
-  Optimierungsprogramm Energieerzeugung: Programm zur Optimierung  des Sollwertes von Energieerzeugungsanlagen Das Programm dient bei
  Wärmeerzeugungsanlagen dazu die Temperatur nach unten zu senken  bzw. bei Kälteerzeugung die Temperatur nach oben zu erhöhen. Auch  bei Verbraucherkreisen über mehrere Gebäude verteilt muss das Programm die Erzeugeranlage im Hauptgebäude optimieren. Dieses Programm hat alle Ventilstellungen der Verbraucherkreise zu erfassen. Je-  der Ventilstellung muss man eine Priorität zuweisen können, sodass  diese die Berechnung stärker oder schwächer beeinflussen kann.
  Diese Prioritäten oder Wichtungen müssen als Parameter jederzeit vom  Bediener änderbar sein. Die Sollwertoptimierung muss für Energieerzeuger im Kälte- oder Heizungsbereich angewendet werden können.  Der Bereich, in dem die Sollwertoptimierung sich befinden soll, kann  über einen Min- und Max-Wert eingestellt werden. Auch die Festlegung  der Min- und Max- Temperatur der Optimierung muss man einstellen
  können. Eine volldynamische Auswertung ist Bestandteil des Programmes. Dort muss der Normal-Sollwert über AT und der optimierte Sollwert über Balkengrafik angezeigt werden. Alle Werte sind auch als Diagramm anzuzeigen. Die Werte aller Ventileinstellungen und deren Sollwerte der Verbraucherkreise müssen auch dargestellt werden. Dieses  Programm muss auf dem entsprechenden DDC-Controller lauffähig  sein.
-  Optimierungsprogramm Volumenstromregler: Dieses Programm optimiert in Abhängigkeit der Klappenstellungen von bis zu 16 Volumenstromreglern, den Sollwert des Druckreglers eines Lüftungsgerätes.
  Durch diese Optimierung wird erreicht, dass das Lüftungsgerät möglichst auf minimaler Leistung und mit einem optimalen Betriebspunkt be  trieben wird. Dadurch werden Energieverbräuche und Strömungsgeräusche minimiert. Einschließlich Überwachung und Regelung der einzelnen Volumenstromregler.

-  WEB-GLT-Modul: WEB-basierendes Kommunikationssystem zur Be-  dienung und Beobachtung der betriebstechnischen Anlage, geeignet zur  Einbindung in vorhandenes IT-Netz-werk über Ethernet TCP/IP. Es beinhaltet die Software zur grafischen Darstellung der Anlage samt Einblendung der dynamischen Informationspunkte und der Menüs für Sollwert- und Betriebsartensteuerung und der Trend- und Ereignisaufzeichnungen, eine durchgängige Bedienung aller Zeitschaltprogramme und  einzelner Zeiträume samt Jahres- und Ferienkalender. Einfacher externer Zugang über Internet mit zugeordneter IP-Adresse und Passwort,
  ohne Erfordernis extern installierter Gebäudeautomationssysteme.  Gleichzeitige Verwaltung mehrerer Anlagen. inkl. Managementsoftware,
  webbasierend, zur Bedienung und Fernabfrage. Die freigeschaltete  Software ermöglicht eine grafische Bedienung über Webbrowser unbegrenzter externen PC mit Anbindung über Ethernet. Alle Grafiken und
  Bedienermenüs sind dazu direkt in der Automationsstation hinterlegt.  Systemvoraussetzungen: Vorhandene IT-Netzwerkinfrastruktur  (Ethernet TCP/IP) und IT-Systemadministration (Internet/Intranet Zu-  gang, Serversysteme, Firewalls, etc.) durch den Betreiber.
-  GLT-Softwareerweiterung Ereignisserver: Softwaremodul zur Ereignisverwaltung und Weiterleitung. Weiterleitung über Kommunikationsdienste FAX, SMS über D1 /D2/ E-Plus, E-Mail, Störmeldedrucker,
  Grafikdrucker, Leitwarte, ASCII-Zielverwaltung zur Angabe von verschiedener Meldeziele. Gruppenverwaltung zur Angabe von verschiedenen priorisierten Meldezielen. Ereignisverwaltung zur Angabe verschiedener Gruppen- Protokollierung aller weiter geleiteten Meldungen mit  Datum, Zeit, Status.

Jalousieklappen
Luftdicht gemäß EN 1751 Klasse 2. Regel-Drossel-Absperrklappe zur Druck- und Volumenstromänderung. Gegenläufig gekuppelte Hohlkörperlamellen aus Stahl verzinkt. Zahnräder aus Spezialkunststoff, Normflansch 30mm

Dämmstutzen
zur Körperschallentkopplung, geeignet für Hygieneeinsatz. Anschlussflansch 30mm. Temperaturbeständig von –20 bis 80°C. Vormontierte Dämmelemente bestehend aus Gummi-Hohlprofil Dämmgulastscheibe, Schrauben, Beilagscheiben und Hutmutter, Gewinde M8.

Taschenfilter
Filtereinsatz besteht aus mehreren Synthetik-Filtertaschen mit reinluftseitiger Kunststoffgazeversteifung oder Glasfaser. Die einzelnen Filtertaschen sind dicht
mit einem gemeinsamen verzinkten Stirnrahmen verbunden. Die Filter haben ein großes Staubspeichervermögen und eine lange Standzeit bei niedrigem Druckverlust. Einschubfilter, zum Filterwechsel auf Führungsschienen
ausziehbar.

Gegenstrom-Plattentauscher Typ GS
Rückgewinn der in den Luftströmen enthaltenen sensiblen und latenten Wärmeenergie. Abluft- und Außenluftstrom vollständig getrennt. Sie werden parallel angeordneter Aluminiumplatten im Gegenstromprinzip aneinander vorbeigeführt. Plattentauscherumgehung über Bypassklappe. Edelstahlwanne mit Kondensatablauf. Hohe Wirkungsgrade durch spezielle Plattenstrukturen.

Geräteschalldämpfer
Im Gehäuse eingebaute Mineralfaser-Kulissen, in verzinktem Stahlblech-Rahmen eingefasst. Feuchtigkeitsabweisende, abriebfeste, imprägnierte Oberfläche in nicht brennbarer Ausführung nach DIN 4102  A2, abriebfest.

EC Radialventilatoren
Einseitig saugendes rückwärtsgekrümmtes Laufrad, Direktantrieb, 2D-Radiallaufrad mit Umlaufdiffusor aufgebaut auf einen elektronisch kommutierten Außenläufermotor mit integrierter Elektronik. Sanftanlauf, integrierte Strombegrenzung, erfüllt alle EMV-Richtlinien. Keine abgeschirmte Kabel erforderlich. 100% regelbar über 0...10V.
Schutzeinrichtungen : Blockierschutz, Phasenausfallerkennung, Netzunter- und Überspannungserkennung, Übertemperaturschutz der Elektronik und des Motors. Kurzschlussschutz.

Geräteschalldämpfer
Im Gehäuse eingebaute Mineralfaser-Kulissen, in verzinktem Stahlblech-Rahmen eingefasst. Feuchtigkeitsabweisende, abriebfeste, imprägnierte Oberfläche in nicht brennbarer Ausführung nach DIN 4102  A2, abriebfest.

Luftkühler PKW
Im Gehäuse eingebauter Wärmetauscher,  aus Kupferrohren mit aufgepressten Aluminiumlamellen. Anschlüsse aus dem Gehäuse herausgeführt und mit Kunststoffrosetten abgedichtet. Register auf Führungsschienen ausziehbar.
Kunststofftropfenabscheider aus talkumverstärktem Polypropylen, auf Führungsschienen ausziehbar. Edelstahlwanne mit 3-seitigem Gefälle  mit Ablaufstutzen für den Anschluß des bauseitigen Syphons

Taschenfilter
Filtereinsatz besteht aus mehreren Synthetik-Filtertaschen mit reinluftseitiger Kunststoffgazeversteifung oder Glasfaser. Die einzelnen Filtertaschen sind dicht mit einem gemeinsamen verzinkten Stirnrahmen verbunden. Die Filter haben ein großes Staubspeichervermögen und eine lange Standzeit bei niedrigem Druckverlust. Einschubfilter, zum Filterwechsel auf Führungsschienen
ausziehbar.

| Technische Daten | Zuluft | Abluft |  |
| --- | --- | --- | --- |
| Luftmenge | 3.780 | 3.780 | m³/h |
| Ext. Druckverlust | 350 | 350 | Pa |
| Luftgeschwindigkeit | 1,84 | 1,84 | m/s |
| Taschenfilter | PM1-50 F7 | PM10-50 M5 |  |
| Oberfläche | 6,50 | 3,90 | m² |
| Abmessungen | 592² + 287/592 | 592² + 287/592 | mm |
| Druckverlust (anf.) | 63 | 40 | Pa |
| Dimensionierung | 114 | 90 | Pa |
| Plattenwärmetauscher | mit Bypaß |  |  |
| Luft ein Temp. | -15,0/90 | 22/45 | °C/%rF |
| Druckverlust | 129 | 129 | Pa |
| Luft aus Temp. | 18,8 | -1,6 | °C |
| Leistung | 42,9 |  | kW |
| Wirkungsgrad ERP-2018 | 78,9 |  | % |
| WRG Klasse | H1 |  |  |
| Sommer Luft ein | 32,0 / 40,0 | 25,0 / 60,0 | °C/%rF |
| Sommer Luft aus | 26,5 / 55,0 | 30,5 / 43,4 | °C/%rF |
| Leistung | -7,0 |  | kW |
| Schalldämpfer |  |  |  |
| 250 Hz - Dämpfung | 13 | 24 | dB |
| Druckverlust | 20 | 32 | Pa |
| EC Ventilator |  |  |  |
| k-Wert | 145 | 145 |  |
| Stat. Druck | 776 | 622 | Pa |
| Wirkdruck (Düse) | 680 | 680 | Pa |
| Aufn. Leistung | 1,24 | 1,01 | kW |
| Kontrollspannung | 7,2 | 6,7 | V |
| Nennleistung | 2,75 | 2,75 | kW |
| Spannung | 400 | 400 | V |
| Nennstrom | 4,3 | 4,3 | A |
| eta Stat | 66,0 | 64,6 | % |
| SFP Wert | 1,18 | 0,96 | kWs/m³ |
| Drehzahl (BP) | 2.830 | 2.633 | 1/min |
| Drehzahl (max.) | 3.800 | 3.800 | 1/min |
| Schalldämpfer |  |  |  |
| 250 Hz - Dämpfung | 24 | 13 | dB |
| Druckverlust | 32 | 20 | Pa |
| Erhitzer/Kühler CuAl | Umkehrschaltung |  |  |
|  | Kühlen | Heizen |  |
| Luft ein | 27,5 / 55 | 15 | °C / %rF |
| Druckverlust inkl. TA | 130 |  | Pa |
| Luft aus | 20 / 84 | 22 | °C / %rF |
| Leistung | 9 | 8,9 | kW |
| Wasser ein/aus | 18 / 23 | 45 / 35 | °C |
| Wassermenge | 1,57 | 0,77 | m³/h |
| Wasserdruckverlust | 48 | 13 | kPa |
| Glykol / Rohranschluß | 0 / DN20 |  |  |
| Füllmenge | 9 |  | l |

| 125-250-500 -1k - 2k - 4k - 8k | Schallwerte Lw(A) | ∑ |
| --- | --- | --- |
| 31 - 41 - 24 - 22 - 21 - 24 - 15 | Außenluft - dB(A) | 41 |
| 33 - 37 - 24 - 17 - 19 - 34 - 25 | Zuluft - dB(A) | 40 |
| 36 - 40 - 37 - 39 - 38 - 30 - 20 | Gehäuse - dB(A) | 45 |
| 30 - 33 - 22 - 19 - 23 - 38 - 28 | Abluft - dB(A) | 40 |
| 34 - 41 - 29 - 28 - 29 - 24 - 13 | Fortluft - dB(A) | 42 |
| 35 - 38 - 35 - 37 - 37 - 29 - 18 | Gehäuse - dB(A) | 44 |

| St. | Zubehör (inklusive) |
| --- | --- |
| 2 | Jalousieklappe |
| 4 | Dämmstutzen mit Potentialausgleich |
| 2 | Stellmotor 24V mit Federrücklauf; 0,8m², 5NM |
| 2 | Filterüberw. m.digitaler Anzeige, Schaltkont. 24V AC/DC |
| 1 | Bypaß-Jalousieklappe |
| 1 | Stellmotor 24V, 1,0m², stetig, 5NM mit Kl. |
| 2 | Meßstutzen für Volumenstrommeßeinrichtung |
| 1 | Grundrahmen 220mm hoch |
| 1 | Schaltschrank mit DDC-Regelung, anschlussfertige Ausführung |
| 31 | Brandschutzklappenansteuerung: Überwachung Kontakt |
| 1 | 10" Touch-Display Schaltschrank |
|  | Bedienung der Anlage über ein direkt in der |
|  | Schaltschranktür verbautes 10'' Display |
|  | Zusätzliche Bedienung über Gebäudenetzwerk möglich |
|  | Display kann in das Gebäudenetzwerk integriert werden |
|  | Grafische Visualisierung |
| 1 | Rauchmelder VDS Zuluft Rohr 160 mm - mit 2m Kabel zur bauseitigen Montage im Kanal |
| 1 | BACNET IP |
| 1 | Volumenstromregelung Zuluft - V-const - Sensor im Gerät montiert |
| 1 | Volumenstromregelung Abluft - V-const - Sensor im Gerät montiert |
| 1 | Externe Einschaltung pot. frei |
| 1 | pot. Betriebsmeldekontakt |
|  | bauseitiges Kabelauflegen / -inbetriebnahme |
|  | Regelungszubehör lose |
| 1 | Aussentemperaturfühler |
| 1 | Stellantriebsmotor AME 435, 24V, stetig |
| 1 | Ethernet Netzwerkkabel 3m |
| 1 | 3-Wegeventil VRG3, DN 15, KVS 2,5 für AME 435 |
| 1 | Verschraubung DN 15 VRG3 ( 3 Stück ) |

| maximal Größen |  |
| --- | --- |
| Länge x Breite x Höhe | 4.860 x 1.020 x 1.440 |
| Gewicht | 1.138 kg |
Menge: 1,000 St
Kostenträger: 431

**1.2.2 Körperschalldämmelement - 700 N**
Körperschalldämmelement - 700 N
Körperschalldämmelement zur punktuellen, körperschallisolierten Aufstellung von Geräten und Maschinen. Elemente bestehen aus zwei Lagen eines gemischtzelligen Polyurethan-Elasomers, die durch eine schwere Zwischenmasse getrennt sind. Auf der Oberseite mit einer feuerverzinkten Druckverteilungsplatte. Die Stahlplatte ist so dimensioniert, dass bei Linien- und Punktbelastungen die Last gleichmäßig auf die Elastomerfläche verteilt wird.
Zum Lieferumfang gehört eine Klebeplatte, die zwischen Rahmen bzw. Geräteunterseite und Durckverteilungsplatte anzuordnen ist.

Statische Nennlast - 700 N
Abmessungen - L x B x H = 210 x 140 x 143 mm
Gewicht - 16 kg
Menge: 4,000 St
Kostenträger: 431

**1.2.3 Körperschalldämmelement - 1500 N**
Körperschalldämmelement - 1500 N
Körperschalldämmelement zur punktuellen, körperschallisolierten Aufstellung von Geräten und Maschinen. Elemente bestehen aus zwei Lagen eines gemischtzelligen Polyurethan-Elasomers, die durch eine schwere Zwischenmasse getrennt sind. Auf der Oberseite mit einer feuerverzinkten Druckverteilungsplatte. Die Stahlplatte ist so dimensioniert, dass bei Linien- und Punktbelastungen die Last gleichmäßig auf die Elastomerfläche verteilt wird.
Zum Lieferumfang gehört eine Klebeplatte, die zwischen Rahmen bzw. Geräteunterseite und Durckverteilungsplatte anzuordnen ist.

Statische Nennlast - 1500 N
Abmessungen - L x B x H = 210 x 140 x 143 mm
Gewicht - 16 kg
Menge: 8,000 St
Kostenträger: 431

**1.2.4 Einbringen des Lüftungsgerätes in die Technikzentrale**
Einbringen des Lüftungsgerätes in die Technikzentrale
Einbringung des vorstehenden Lüftungsgerätes in die Technikzentrale im DG, inkl. aller Transportmittel Werkzeuge, Montagehilfen, Befestigungsmaterial, usw.
Transportweg des Lüftungsgerätes im Außenbereich beträgt ca. 20m.
Breite Eingangstür EG ca. 1,2 m.
Transport des Lüftungsgerätes über zwei Treppen (ca. 20 Stufen, Breite Treppe ca. 1,2 m) in das Obergeschoss und anschließend in das Dachgeschoss.
Im Dachgeschoss beträgt die Breite der Zugangstüre in den Mehrzweckraum ca. 2,4 m und in die Lüftungszentrale ca. 1,1 m.
Verbringungsweg gesamt bis zu 50 m.
Menge: 1,000 psch
Kostenträger: 431

**1.2.5 Kugelsiphon druckseitig, Hygieneausführung transparent**
Kugelsiphon druckseitig, Hygieneausführung transparent
als füllbarer Siphon geeignet, mit eingelegter Schwimmerkugel als Rückschlagventil für einen maximalen Überdruck von 2.200 Pascal, bei einem Sicherheitsfaktor von 1,5
– Zulaufanschluss mit Gummimanschette
– Geräteanschlüsse ¾“ - 1½“ (DN15 - DN40)
– Ablaufdurchmesser DN40
– Geringe Bauhöhe durch Schrägstellung bzw. Anpassung
– Schraubdeckel für Befüllung und Reinigung
– Freier Ablauf, keine direkte Verbindung mit der Abwasserleitung
- mit transparenten Standrohren, Hygieneausführung
Menge: 1,000 St
Kostenträger: 431

**1.2.6 Kugelsiphon saugseitig, Hygieneausführung transparent**
Kugelsiphon saugseitig, Hygieneausführung transparent
mit eingelegter Schwimmerkugel als Rückschlagventil, selbstfüllend und selbstschließend, geeignet für einen maximalen Unterdruck von 3.500 Pascal
– Zulaufanschluss mit Gummimanschette
– Geräteanschlüsse ¾“ - 1½“ (DN15 - DN40)
– Ablaufdurchmesser DN40
– Geringe Bauhöhe durch Schrägstellung bzw. Anpassung
– Schraubdeckel für Befüllung und Reinigung
– Freier Ablauf, keine direkte Verbindung mit der Abwasserleitung
- mit transparentem Standrohr, Hygieneausführung
Menge: 1,000 St
Kostenträger: 431

**1.2.7 Kleinlüfter mit 2 Leistungsstufen 0-10 V-Ansteuerung (260/220 m3/h),**
Kleinlüfter mit 2 Leistungsstufen 0-10 V-Ansteuerung (260/220 m3/h),

energiesparendem EC-Motor und 0-10 V-Ansteuerung. Nachlaufzeit auf ca. 6, 12, 18, 24 Min. einstellbar, die Zeitfunktionen sind wahlweise auf der hohen oder niedrigen Leistungsstufe einstellbar. Es ist auch möglich, die Zeitfunktionen auf beiden Leistungsstufen zu aktivieren. Jede Leistungsstufe kann über ein Potentiometer auf einen Drehzahlbereich von min.bis max. eingestellt werden. Die Einschaltschwelle für die Entfeuchtungsfunktion wird über ein weiteres Potentiometer von 40 % - 95 % eingestellt. Mit dem 8-poligen DIP-Schalter stehen neben Zeitfunktionen einstellbare Funktionen wie Hugrostatfunktion, Stufenzuordnung der Zeitfunktionen, Entfeuchtung zur Verfügung.
Drei verschiedene Entfeuchtungsfunktionen können eingestellt werden:
1-stufig: einstufige Entfeuchtung, Leistungsstufe ist wählbar;
2-stufig: Entfeuchtung startet in kleiner Leistungsstufe. Bei Feuchteanstieg schaltet der Ventilator selbstständig in die große Leistungsstufe um;
stufenlos: die Drehzahl am Ventilator richtet sich nach der Feuchte im Raum.
Serienmäßig mit dicht schließender Rückluftsperrklappe.
Der Geräuschpegel bei 35 dB(A) bei 220 m3/h Volumenstrom.
inkl. aller Inbetriebnahmearbeiten und Anklemmarbeiten.
Menge: 1,000 St
Kostenträger: 431

**1.2.8 Kleinlüfter mit 2 Leistungsstufen - Feuchteverlaufsteuerung (260/220 m3/h),**
Kleinlüfter mit 2 Leistungsstufen - Feuchteverlaufsteuerung (260/220 m3/h),

energiesparendem EC-Motor und Feuchteverlaufssteuerung. Nachlaufzeit auf ca. 6, 12, 18, 24 Min. einstellbar, die Zeitfunktionen sind wahlweise auf der hohen oder niedrigen Leistungsstufe einstellbar. Es ist auch möglich, die Zeitfunktionen auf beiden Leistungsstufen zu aktivieren. Jede Leistungsstufe kann über ein Potentiometer auf einen Drehzahlbereich von min.bis max. eingestellt werden. Die Einschaltschwelle für die Entfeuchtungsfunktion wird über ein weiteres Potentiometer von 40 % - 95 % eingestellt. Mit dem 8-poligen DIP-Schalter stehen neben Zeitfunktionen einstellbare Funktionen wie Hugrostatfunktion, Stufenzuordnung der Zeitfunktionen, Entfeuchtung zur Verfügung.
Drei verschiedene Entfeuchtungsfunktionen können eingestellt werden:
1-stufig: einstufige Entfeuchtung, Leistungsstufe ist wählbar;
2-stufig: Entfeuchtung startet in kleiner Leistungsstufe. Bei Feuchteanstieg schaltet der Ventilator selbstständig in die große Leistungsstufe um;
stufenlos: die Drehzahl am Ventilator richtet sich nach der Feuchte im Raum.
Serienmäßig mit dicht schließender Rückluftsperrklappe.
Der Geräuschpegel bei 35 dB(A) bei 220 m3/h Volumenstrom.
inkl. aller Inbetriebnahmearbeiten und Anklemmarbeiten.
Menge: 1,000 St
Kostenträger: 431

#### 1.3 Luftverteilung (KG 431)

**1.3.1 Luftltg rechteckig Stahl verz gefalzt Kanten-L bis 500mm WD 0,6mm H bis 3,5m Aufhänge-Auflagekonstruktion schallg.**
*** Bezugsbeschreibung
STLB-Bau 2025-10 075
Luftleitung, rechteckig, Luftdichtheitsklasse ATC3 DIN EN 16798-3, aus verzinktem Stahl, gefalzt, Maße DIN EN 1505, Kantenlänge bis 500 mm, Wanddicke 0,6 mm, Verbindung mit Winkelflansch, aus verzinktem Stahl, mit Schrauben aus nichtrostendem Stahl und Dichtung, Form- und Verbindungsstücke werden gesondert vergütet, min./max. Temperatur der geförderten Luft -15 bis 40 Grad C, Montagehöhe über Gelände/Fußboden bis 3,5 m, mit Aufhänge-/Auflagekonstruktion DIN EN 12236, schallgedämmt, befestigen mit Befestigungsmitteln mit bauaufsichtlichem Nachweis einschl. Bohrungen, Befestigungsuntergrund Stahlbeton.
Menge: 58,000 m2
Kostenträger: 431

**1.3.2 Luftltg rechteckig Stahl verz gefalzt Kanten-L 500-1000mm WD 0,8mm H bis 3,5m Aufhänge-Auflagekonstruktion schallg.**
*** wie Position 1.3.1
STLB-Bau 2025-10 075
Kantenlänge über 500 bis 1000 mm, Wanddicke 0,8 mm,
Menge: 11,000 m2
Kostenträger: 431

**1.3.3 Luftltg rechteckig Stahl verz gefalzt Kanten-L 1000-1500mm WD 0,6mm H bis 3,5m Aufhänge-Auflagekonstruktion schallg.**
*** wie Position 1.3.1
STLB-Bau 2025-10 075
Kantenlänge über 1000 bis 1500 mm,
Menge: 7,000 m2
Kostenträger: 431

**1.3.4 Formstück Luftltg rechteckig Stahl verz gefalzt Kanten-L bis 500mm H bis 3,5m**
*** Bezugsbeschreibung
STLB-Bau 2025-10 075
Formstück für Luftleitung, rechteckig, Luftdichtheitsklasse ATC3 DIN EN 16798-3, aus verzinktem Stahl, gefalzt, Maße DIN EN 1505, Kantenlänge bis 500 mm, Wanddicke 0,6 mm, Verbindung mit Winkelflansch, aus verzinktem Stahl, mit Schrauben aus nichtrostendem Stahl und Dichtung, min./max. Temperatur der geförderten Luft -15 bis 40 Grad C, Montagehöhe über Gelände/Fußboden bis 3,5 m, mit Aufhänge-/Auflagekonstruktion DIN EN 12236, schallgedämmt, befestigen mit Befestigungsmitteln mit bauaufsichtlichem Nachweis einschl. Bohrungen, Befestigungsuntergrund Stahlbeton.
Menge: 202,000 m2
Kostenträger: 431

**1.3.5 Formstück Luftltg rechteckig Stahl verz gefalzt Kanten-L 500-1000mm H bis 3,5m**
*** wie Position 1.3.4
STLB-Bau 2025-10 075
Kantenlänge über 500 bis 1000 mm, Wanddicke 0,8 mm,
Menge: 31,000 m2
Kostenträger: 431

**1.3.6 Formstück Luftltg rechteckig Stahl verz gefalzt Kanten-L 1000-1500mm H bis 3,5m**
*** wie Position 1.3.4
STLB-Bau 2025-10 075
Kantenlänge über 1000 bis 1500 mm,
Menge: 15,000 m2
Kostenträger: 431

**1.3.7 Inspektionsöffnung oval Stahl verz 200/100mm**
*** Bezugsbeschreibung
STLB-Bau 2025-10 075
Inspektions- und Wartungsöffnung als Deckel mit Einbaurahmen und Dichtung, oval, aus verzinktem Stahl, Maße 200/100 mm, für Einbau in rechteckige Luftleitung, mit Kantenschutz, mit Schraubverschluss und Rändelmutter, Luftdichtheitsklasse ATC3 DIN EN 16798-3.
Menge: 10,000 St
Kostenträger: 431

**1.3.8 Inspektionsöffnung oval Stahl verz 300/200mm**
*** wie Position 1.3.7
STLB-Bau 2025-10 075
Maße 300/200 mm,
Menge: 10,000 St
Kostenträger: 431

**1.3.9 Inspektionsöffnung oval Stahl verz 400/300mm**
*** wie Position 1.3.7
STLB-Bau 2025-10 075
Maße 400/300 mm,
Menge: 10,000 St
Kostenträger: 431

**1.3.10 Inspektionsöffnung oval Stahl verz 500/400mm**
*** wie Position 1.3.7
STLB-Bau 2025-10 075
Maße 500/400 mm,
Menge: 10,000 St
Kostenträger: 431

**1.3.11 Luftltg rund ATC3 Stahl verz geschweißt DN80 -750-1000Pa Aufhänge-Auflagekonstruktion schallg.**
*** Bezugsbeschreibung
STLB-Bau 2025-10 075
Luftleitung, rund, Luftdichtheitsklasse ATC3 DIN EN 16798-3, aus verzinktem Stahl, geschweißt, Maße DIN EN 1506, DN 80, mit Einsteckende, mit Lippendichtung, geschraubt/genietet, Form- und Verbindungsstücke werden gesondert vergütet, min./max. Temperatur der geförderten Luft -15 bis 40 Grad C, Druckbereich von -750 bis 1000 Pa, mit Aufhänge-/Auflagekonstruktion DIN EN 12236, schallgedämmt, befestigen mit Befestigungsmitteln mit bauaufsichtlichem Nachweis einschl. Bohrungen, Befestigungsuntergrund Stahlbeton.
Menge: 3,000 m
Kostenträger: 431

**1.3.12 Luftltg rund ATC3 Stahl verz geschweißt DN100 -750-1000Pa Aufhänge-Auflagekonstruktion schallg.**
*** wie Position 1.3.11
STLB-Bau 2025-10 075
DN 100,
Menge: 153,000 m
Kostenträger: 431

**1.3.13 Luftltg rund ATC3 Stahl verz geschweißt DN125 -750-1000Pa Aufhänge-Auflagekonstruktion schallg.**
*** wie Position 1.3.11
STLB-Bau 2025-10 075
DN 125,
Menge: 35,000 m
Kostenträger: 431

**1.3.14 Luftltg rund ATC3 Stahl verz geschweißt DN150 -750-1000Pa Aufhänge-Auflagekonstruktion schallg.**
*** wie Position 1.3.11
STLB-Bau 2025-10 075
DN 150,
Menge: 15,000 m
Kostenträger: 431

**1.3.15 Luftltg rund ATC3 Stahl verz geschweißt DN160 -750-1000Pa Aufhänge-Auflagekonstruktion schallg.**
*** wie Position 1.3.11
STLB-Bau 2025-10 075
DN 160,
Menge: 49,000 m
Kostenträger: 431

**1.3.16 Luftltg rund ATC3 Stahl verz geschweißt DN180 -750-1000Pa Aufhänge-Auflagekonstruktion schallg.**
*** wie Position 1.3.11
STLB-Bau 2025-10 075
DN 180,
Menge: 5,000 m
Kostenträger: 431

**1.3.17 Luftltg rund ATC3 Stahl verz geschweißt DN200 -750-1000Pa Aufhänge-Auflagekonstruktion schallg.**
*** wie Position 1.3.11
STLB-Bau 2025-10 075
DN 200,
Menge: 38,000 m
Kostenträger: 431

**1.3.18 Luftltg rund ATC3 Stahl verz geschweißt DN250 -750-1000Pa Aufhänge-Auflagekonstruktion schallg.**
*** wie Position 1.3.11
STLB-Bau 2025-10 075
DN 250,
Menge: 4,000 m
Kostenträger: 431

**1.3.19 Luftltg rund ATC3 Stahl verz geschweißt DN280 -750-1000Pa Aufhänge-Auflagekonstruktion schallg.**
*** wie Position 1.3.11
STLB-Bau 2025-10 075
DN 280,
Menge: 6,000 m
Kostenträger: 431

**1.3.20 Bogen Luftleitg rund 90Grad Stahl verz DN80 Segmente**
*** Bezugsbeschreibung
STLB-Bau 2025-10 075
Bogen, für Luftleitung, rund, Luftdichtheitsklasse ATC3 DIN EN 16798-3, Biegeradius größer gleich 1 DN, 90 Grad, Maße DIN EN 1506, aus verzinktem Stahl, DN 80, aus Segmenten, mit Einsteckenden, mit Lippendichtung, geschraubt/genietet, mit Dichtungsband, min./max. Temperatur der geförderten Luft -15 bis 40 Grad C, Druckbereich von -750 bis 1000 Pa, mit Aufhänge-/Auflagekonstruktion DIN EN 12236, schallgedämmt, befestigen mit Befestigungsmitteln mit bauaufsichtlichem Nachweis einschl. Bohrungen, Befestigungsuntergrund Stahlbeton.
Menge: 2,000 St
Kostenträger: 431

**1.3.21 Bogen Luftleitg rund 90Grad Stahl verz DN100 Segmente**
*** wie Position 1.3.20
STLB-Bau 2025-10 075
DN 100,
Menge: 61,000 St
Kostenträger: 431

**1.3.22 Bogen Luftleitg rund 90Grad Stahl verz DN125 Segmente**
*** wie Position 1.3.20
STLB-Bau 2025-10 075
DN 125,
Menge: 13,000 St
Kostenträger: 431

**1.3.23 Bogen Luftleitg rund 90Grad Stahl verz DN150 Segmente**
*** wie Position 1.3.20
STLB-Bau 2025-10 075
DN 150,
Menge: 2,000 St
Kostenträger: 431

**1.3.24 Bogen Luftleitg rund 90Grad Stahl verz DN160 Segmente**
*** wie Position 1.3.20
STLB-Bau 2025-10 075
DN 160,
Menge: 10,000 St
Kostenträger: 431

**1.3.25 Bogen Luftleitg rund 90Grad Stahl verz DN180 Segmente**
*** wie Position 1.3.20
STLB-Bau 2025-10 075
DN 180,
Menge: 2,000 St
Kostenträger: 431

**1.3.26 Bogen Luftleitg rund 90Grad Stahl verz DN200 Segmente**
*** wie Position 1.3.20
STLB-Bau 2025-10 075
DN 200,
Menge: 9,000 St
Kostenträger: 431

**1.3.27 Bogen Luftleitg rund 90Grad Stahl verz DN250 Segmente**
*** wie Position 1.3.20
STLB-Bau 2025-10 075
DN 250,
Menge: 3,000 St
Kostenträger: 431

**1.3.28 Bogen Luftleitg rund 90Grad Stahl verz DN280 Segmente**
*** wie Position 1.3.20
STLB-Bau 2025-10 075
DN 280,
Menge: 5,000 St
Kostenträger: 431

**1.3.29 Bogen Luftleitg rund 45Grad Stahl verz DN80 Segmente**
*** Bezugsbeschreibung
STLB-Bau 2025-10 075
Bogen, für Luftleitung, rund, Luftdichtheitsklasse ATC3 DIN EN 16798-3, Biegeradius größer gleich 1 DN, 45 Grad, Maße DIN EN 1506, aus verzinktem Stahl, DN 80, aus Segmenten, mit Einsteckenden, mit Lippendichtung, geschraubt/genietet, mit Dichtungsband, min./max. Temperatur der geförderten Luft -15 bis 40 Grad C, Druckbereich von -750 bis 1000 Pa, mit Aufhänge-/Auflagekonstruktion DIN EN 12236, schallgedämmt, befestigen mit Befestigungsmitteln mit bauaufsichtlichem Nachweis einschl. Bohrungen, Befestigungsuntergrund Stahlbeton.
Menge: 2,000 St
Kostenträger: 431

**1.3.30 Bogen Luftleitg rund 45Grad Stahl verz DN100 Segmente**
*** wie Position 1.3.29
STLB-Bau 2025-10 075
DN 100,
Menge: 61,000 St
Kostenträger: 431

**1.3.31 Bogen Luftleitg rund 45Grad Stahl verz DN125 Segmente**
*** wie Position 1.3.29
STLB-Bau 2025-10 075
DN 125,
Menge: 13,000 St
Kostenträger: 431

**1.3.32 Bogen Luftleitg rund 45Grad Stahl verz DN150 Segmente**
*** wie Position 1.3.29
STLB-Bau 2025-10 075
DN 150,
Menge: 2,000 St
Kostenträger: 431

**1.3.33 Bogen Luftleitg rund 45Grad Stahl verz DN160 Segmente**
*** wie Position 1.3.29
STLB-Bau 2025-10 075
DN 160,
Menge: 10,000 St
Kostenträger: 431

**1.3.34 Bogen Luftleitg rund 45Grad Stahl verz DN180 Segmente**
*** wie Position 1.3.29
STLB-Bau 2025-10 075
DN 180,
Menge: 2,000 St
Kostenträger: 431

**1.3.35 Bogen Luftleitg rund 45Grad Stahl verz DN200 Segmente**
*** wie Position 1.3.29
STLB-Bau 2025-10 075
DN 200,
Menge: 9,000 St
Kostenträger: 431

**1.3.36 Bogen Luftleitg rund 45Grad Stahl verz DN250 Segmente**
*** wie Position 1.3.29
STLB-Bau 2025-10 075
DN 250,
Menge: 3,000 St
Kostenträger: 431

**1.3.37 Bogen Luftleitg rund 45Grad Stahl verz DN280 Segmente**
*** wie Position 1.3.29
STLB-Bau 2025-10 075
DN 280,
Menge: 5,000 St
Kostenträger: 431

**1.3.38 Abzweigstück Luftleitg rund 90Grad Stahl verz DN80 symmetrisch**
*** Bezugsbeschreibung
STLB-Bau 2025-10 075
Abzweigstück, für Luftleitung, rund, Luftdichtheitsklasse ATC3 DIN EN 16798-3, 90 Grad, Maße DIN EN 1506, aus verzinktem Stahl, größter DN 80, symmetrisch, mit Einsteckenden, mit Lippendichtung, geschraubt/genietet, mit Dichtungsband, min./max. Temperatur der geförderten Luft -15 bis 40 Grad C, Druckbereich von -750 bis 1000 Pa, mit Aufhänge-/Auflagekonstruktion DIN EN 12236, schallgedämmt, befestigen mit Befestigungsmitteln mit bauaufsichtlichem Nachweis einschl. Bohrungen, Befestigungsuntergrund Stahlbeton.
Menge: 1,000 St
Kostenträger: 431

**1.3.39 Abzweigstück Luftleitg rund 90Grad Stahl verz DN100 symmetrisch**
*** wie Position 1.3.38
STLB-Bau 2025-10 075
größter DN 100,
Menge: 9,000 St
Kostenträger: 431

**1.3.40 Abzweigstück Luftleitg rund 90Grad Stahl verz DN125 symmetrisch**
*** wie Position 1.3.38
STLB-Bau 2025-10 075
größter DN 125,
Menge: 6,000 St
Kostenträger: 431

**1.3.41 Abzweigstück Luftleitg rund 90Grad Stahl verz DN150 symmetrisch**
*** wie Position 1.3.38
STLB-Bau 2025-10 075
größter DN 150,
Menge: 1,000 St
Kostenträger: 431

**1.3.42 Abzweigstück Luftleitg rund 90Grad Stahl verz DN160 symmetrisch**
*** wie Position 1.3.38
STLB-Bau 2025-10 075
größter DN 160,
Menge: 6,000 St
Kostenträger: 431

**1.3.43 Abzweigstück Luftleitg rund 90Grad Stahl verz DN180 symmetrisch**
*** wie Position 1.3.38
STLB-Bau 2025-10 075
größter DN 180,
Menge: 1,000 St
Kostenträger: 431

**1.3.44 Abzweigstück Luftleitg rund 90Grad Stahl verz DN200 symmetrisch**
*** wie Position 1.3.38
STLB-Bau 2025-10 075
größter DN 200,
Menge: 4,000 St
Kostenträger: 431

**1.3.45 Abzweigstück Luftleitg rund 90Grad Stahl verz DN250 symmetrisch**
*** wie Position 1.3.38
STLB-Bau 2025-10 075
größter DN 250,
Menge: 1,000 St
Kostenträger: 431

**1.3.46 Abzweigstück Luftleitg rund 90Grad Stahl verz DN280 symmetrisch**
*** wie Position 1.3.38
STLB-Bau 2025-10 075
größter DN 280,
Menge: 1,000 St
Kostenträger: 431

**1.3.47 Abzweigstück Luftleitg rund 45Grad Stahl verz DN80 symmetrisch**
*** Bezugsbeschreibung
STLB-Bau 2025-10 075
Abzweigstück, für Luftleitung, rund, Luftdichtheitsklasse ATC3 DIN EN 16798-3, 45 Grad, Maße DIN EN 1506, aus verzinktem Stahl, größter DN 80, symmetrisch, mit Einsteckenden, mit Lippendichtung, geschraubt/genietet, mit Dichtungsband, min./max. Temperatur der geförderten Luft -15 bis 40 Grad C, Druckbereich von -750 bis 1000 Pa, mit Aufhänge-/Auflagekonstruktion DIN EN 12236, schallgedämmt, befestigen mit Befestigungsmitteln mit bauaufsichtlichem Nachweis einschl. Bohrungen, Befestigungsuntergrund Stahlbeton.
Menge: 1,000 St
Kostenträger: 431

**1.3.48 Abzweigstück Luftleitg rund 45Grad Stahl verz DN100 symmetrisch**
*** wie Position 1.3.47
STLB-Bau 2025-10 075
größter DN 100,
Menge: 9,000 St
Kostenträger: 431

**1.3.49 Abzweigstück Luftleitg rund 45Grad Stahl verz DN125 symmetrisch**
*** wie Position 1.3.47
STLB-Bau 2025-10 075
größter DN 125,
Menge: 6,000 St
Kostenträger: 431

**1.3.50 Abzweigstück Luftleitg rund 45Grad Stahl verz DN150 symmetrisch**
*** wie Position 1.3.47
STLB-Bau 2025-10 075
größter DN 150,
Menge: 1,000 St
Kostenträger: 431

**1.3.51 Abzweigstück Luftleitg rund 45Grad Stahl verz DN160 symmetrisch**
*** wie Position 1.3.47
STLB-Bau 2025-10 075
größter DN 160,
Menge: 6,000 St
Kostenträger: 431

**1.3.52 Abzweigstück Luftleitg rund 45Grad Stahl verz DN180 symmetrisch**
*** wie Position 1.3.47
STLB-Bau 2025-10 075
größter DN 180,
Menge: 1,000 St
Kostenträger: 431

**1.3.53 Abzweigstück Luftleitg rund 45Grad Stahl verz DN200 symmetrisch**
*** wie Position 1.3.47
STLB-Bau 2025-10 075
größter DN 200,
Menge: 4,000 St
Kostenträger: 431

**1.3.54 Abzweigstück Luftleitg rund 45Grad Stahl verz DN250 symmetrisch**
*** wie Position 1.3.47
STLB-Bau 2025-10 075
größter DN 250,
Menge: 1,000 St
Kostenträger: 431

**1.3.55 Abzweigstück Luftleitg rund 45Grad Stahl verz DN280 symmetrisch**
*** wie Position 1.3.47
STLB-Bau 2025-10 075
größter DN 280,
Menge: 1,000 St
Kostenträger: 431

**1.3.56 Übergangsstück Luftleitg rund konisch Stahl verz DN80 symmetrisch**
*** Bezugsbeschreibung
STLB-Bau 2025-10 075
Übergangsstück, für Luftleitung, rund, Luftdichtheitsklasse ATC3 DIN EN 16798-3, konisch, Maße DIN EN 1506, aus verzinktem Stahl, größter DN 80, symmetrisch, mit Einsteckenden, mit Lippendichtung, geschraubt/genietet, mit Dichtungsband, min./max. Temperatur der geförderten Luft -15 bis 40 Grad C, Druckbereich von -750 bis 1000 Pa, mit Aufhänge-/Auflagekonstruktion DIN EN 12236, schallgedämmt, befestigen mit Befestigungsmitteln mit bauaufsichtlichem Nachweis einschl. Bohrungen, Befestigungsuntergrund Stahlbeton.
Menge: 1,000 St
Kostenträger: 431

**1.3.57 Übergangsstück Luftleitg rund konisch Stahl verz DN100 symmetrisch**
*** wie Position 1.3.56
STLB-Bau 2025-10 075
größter DN 100,
Menge: 2,000 St
Kostenträger: 431

**1.3.58 Übergangsstück Luftleitg rund konisch Stahl verz DN125 symmetrisch**
*** wie Position 1.3.56
STLB-Bau 2025-10 075
größter DN 125,
Menge: 1,000 St
Kostenträger: 431

**1.3.59 Übergangsstück Luftleitg rund konisch Stahl verz DN150 symmetrisch**
*** wie Position 1.3.56
STLB-Bau 2025-10 075
größter DN 150,
Menge: 62,000 St
Kostenträger: 431

**1.3.60 Übergangsstück Luftleitg rund konisch Stahl verz DN160 symmetrisch**
*** wie Position 1.3.56
STLB-Bau 2025-10 075
größter DN 160,
Menge: 39,000 St
Kostenträger: 431

**1.3.61 Übergangsstück Luftleitg rund konisch Stahl verz DN180 symmetrisch**
*** wie Position 1.3.56
STLB-Bau 2025-10 075
größter DN 180,
Menge: 2,000 St
Kostenträger: 431

**1.3.62 Übergangsstück Luftleitg rund konisch Stahl verz DN200 symmetrisch**
*** wie Position 1.3.56
STLB-Bau 2025-10 075
größter DN 200,
Menge: 12,000 St
Kostenträger: 431

**1.3.63 Übergangsstück Luftleitg rund konisch Stahl verz DN250 symmetrisch**
*** wie Position 1.3.56
STLB-Bau 2025-10 075
größter DN 250,
Menge: 2,000 St
Kostenträger: 431

**1.3.64 Übergangsstück Luftleitg rund konisch Stahl verz DN280 symmetrisch**
*** wie Position 1.3.56
STLB-Bau 2025-10 075
größter DN 280,
Menge: 2,000 St
Kostenträger: 431

**1.3.65 Sattelstutzen Luftleitg rund 90Grad Stahl verz DN80**
*** Bezugsbeschreibung
STLB-Bau 2025-10 075
Sattelstutzen, für Luftleitung, rund, Luftdichtheitsklasse ATC3 DIN EN 16798-3, 90 Grad, aus verzinktem Stahl, DN 80, geschraubt/genietet, mit Dichtungsband, min./max. Temperatur der geförderten Luft -15 bis 40 Grad C, Druckbereich von -750 bis 1000 Pa, mit Aufhänge-/Auflagekonstruktion DIN EN 12236, schallgedämmt, befestigen mit Befestigungsmitteln mit bauaufsichtlichem Nachweis einschl. Bohrungen, Befestigungsuntergrund Stahlbeton.
Menge: 1,000 St
Kostenträger: 431

**1.3.66 Sattelstutzen Luftleitg rund 90Grad Stahl verz DN100**
*** wie Position 1.3.65
STLB-Bau 2025-10 075
DN 100,
Menge: 2,000 St
Kostenträger: 431

**1.3.67 Sattelstutzen Luftleitg rund 90Grad Stahl verz DN125**
*** wie Position 1.3.65
STLB-Bau 2025-10 075
DN 125,
Menge: 2,000 St
Kostenträger: 431

**1.3.68 Sattelstutzen Luftleitg rund 90Grad Stahl verz DN150**
*** wie Position 1.3.65
STLB-Bau 2025-10 075
DN 150,
Menge: 2,000 St
Kostenträger: 431

**1.3.69 Sattelstutzen Luftleitg rund 90Grad Stahl verz DN160**
*** wie Position 1.3.65
STLB-Bau 2025-10 075
DN 160,
Menge: 2,000 St
Kostenträger: 431

**1.3.70 Sattelstutzen Luftleitg rund 90Grad Stahl verz DN180**
*** wie Position 1.3.65
STLB-Bau 2025-10 075
DN 180,
Menge: 2,000 St
Kostenträger: 431

**1.3.71 Sattelstutzen Luftleitg rund 90Grad Stahl verz DN200**
*** wie Position 1.3.65
STLB-Bau 2025-10 075
DN 200,
Menge: 2,000 St
Kostenträger: 431

**1.3.72 Sattelstutzen Luftleitg rund 90Grad Stahl verz DN250**
*** wie Position 1.3.65
STLB-Bau 2025-10 075
DN 250,
Menge: 2,000 St
Kostenträger: 431

**1.3.73 Sattelstutzen Luftleitg rund 90Grad Stahl verz DN280**
*** wie Position 1.3.65
STLB-Bau 2025-10 075
DN 280,
Menge: 2,000 St
Kostenträger: 431

**1.3.74 Enddeckel Luftleitg rund Stahl verz DN80**
*** Bezugsbeschreibung
STLB-Bau 2025-10 075
Enddeckel, für Luftleitung, rund Luftdichtheitsklasse ATC3 DIN EN 16798-3, Maße DIN EN 1506, aus verzinktem Stahl, DN 80, zum Einstecken, mit Lippendichtung, min./max. Temperatur der geförderten Luft -15 bis 40 Grad C, Druckbereich von -750 bis 1000 Pa, mit Aufhänge-/Auflagekonstruktion DIN EN 12236, schallgedämmt, befestigen mit Befestigungsmitteln mit bauaufsichtlichem Nachweis einschl. Bohrungen, Befestigungsuntergrund Stahlbeton.
Menge: 1,000 St
Kostenträger: 431

**1.3.75 Enddeckel Luftleitg rund Stahl verz DN100**
*** wie Position 1.3.74
STLB-Bau 2025-10 075
DN 100,
Menge: 5,000 St
Kostenträger: 431

**1.3.76 Enddeckel Luftleitg rund Stahl verz DN125**
*** wie Position 1.3.74
STLB-Bau 2025-10 075
DN 125,
Menge: 3,000 St
Kostenträger: 431

**1.3.77 Enddeckel Luftleitg rund Stahl verz DN150**
*** wie Position 1.3.74
STLB-Bau 2025-10 075
DN 150,
Menge: 2,000 St
Kostenträger: 431

**1.3.78 Enddeckel Luftleitg rund Stahl verz DN160**
*** wie Position 1.3.74
STLB-Bau 2025-10 075
DN 160,
Menge: 3,000 St
Kostenträger: 431

**1.3.79 Enddeckel Luftleitg rund Stahl verz DN180**
*** wie Position 1.3.74
STLB-Bau 2025-10 075
DN 180,
Menge: 1,000 St
Kostenträger: 431

**1.3.80 Enddeckel Luftleitg rund Stahl verz DN200**
*** wie Position 1.3.74
STLB-Bau 2025-10 075
DN 200,
Menge: 2,000 St
Kostenträger: 431

**1.3.81 Enddeckel Luftleitg rund Stahl verz DN250**
*** wie Position 1.3.74
STLB-Bau 2025-10 075
DN 250,
Menge: 2,000 St
Kostenträger: 431

**1.3.82 Enddeckel Luftleitg rund Stahl verz DN280**
*** wie Position 1.3.74
STLB-Bau 2025-10 075
DN 280,
Menge: 2,000 St
Kostenträger: 431

**1.3.83 Reinigungsdeckel Luftleitg rund Stahl verz DN80**
*** Bezugsbeschreibung
STLB-Bau 2025-10 075
Reinigungsdeckel, für Luftleitung, rund, Luftdichtheitsklasse ATC3 DIN EN 16798-3, aus verzinktem Stahl, DN 80, zum Einstecken, mit Lippendichtung, min./max. Temperatur der geförderten Luft -15 bis 40 Grad C, Druckbereich von -750 bis 1000 Pa, mit Aufhänge-/Auflagekonstruktion DIN EN 12236, schallgedämmt, befestigen mit Befestigungsmitteln mit bauaufsichtlichem Nachweis einschl. Bohrungen, Befestigungsuntergrund Stahlbeton.
Menge: 1,000 St
Kostenträger: 431

**1.3.84 Reinigungsdeckel Luftleitg rund Stahl verz DN100**
*** wie Position 1.3.83
STLB-Bau 2025-10 075
DN 100,
Menge: 15,000 St
Kostenträger: 431

**1.3.85 Reinigungsdeckel Luftleitg rund Stahl verz DN125**
*** wie Position 1.3.83
STLB-Bau 2025-10 075
DN 125,
Menge: 4,000 St
Kostenträger: 431

**1.3.86 Reinigungsdeckel Luftleitg rund Stahl verz DN150**
*** wie Position 1.3.83
STLB-Bau 2025-10 075
DN 150,
Menge: 2,000 St
Kostenträger: 431

**1.3.87 Reinigungsdeckel Luftleitg rund Stahl verz DN160**
*** wie Position 1.3.83
STLB-Bau 2025-10 075
DN 160,
Menge: 4,000 St
Kostenträger: 431

**1.3.88 Reinigungsdeckel Luftleitg rund Stahl verz DN180**
*** wie Position 1.3.83
STLB-Bau 2025-10 075
DN 180,
Menge: 2,000 St
Kostenträger: 431

**1.3.89 Reinigungsdeckel Luftleitg rund Stahl verz DN200**
*** wie Position 1.3.83
STLB-Bau 2025-10 075
DN 200,
Menge: 5,000 St
Kostenträger: 431

**1.3.90 Reinigungsdeckel Luftleitg rund Stahl verz DN250**
*** wie Position 1.3.83
STLB-Bau 2025-10 075
DN 250,
Menge: 2,000 St
Kostenträger: 431

**1.3.91 Reinigungsdeckel Luftleitg rund Stahl verz DN280**
*** wie Position 1.3.83
STLB-Bau 2025-10 075
DN 280,
Menge: 2,000 St
Kostenträger: 431

**1.3.92 Muffe Luftleitg rund Stahl verz DN80**
*** Bezugsbeschreibung
STLB-Bau 2025-10 075
Muffe, für Luftleitung, rund Luftdichtheitsklasse ATC3 DIN EN 16798-3, Maße DIN EN 1506, aus verzinktem Stahl, DN 80, mit Flansch, geschraubt/genietet, mit Dichtungsband, min./max. Temperatur der geförderten Luft -15 bis 40 Grad C, Druckbereich von -750 bis 1000 Pa, mit Aufhänge-/Auflagekonstruktion DIN EN 12236, schallgedämmt, befestigen mit Befestigungsmitteln mit bauaufsichtlichem Nachweis einschl. Bohrungen, Befestigungsuntergrund Stahlbeton.
Menge: 1,000 St
Kostenträger: 431

**1.3.93 Muffe Luftleitg rund Stahl verz DN100**
*** wie Position 1.3.92
STLB-Bau 2025-10 075
DN 100,
Menge: 17,000 St
Kostenträger: 431

**1.3.94 Muffe Luftleitg rund Stahl verz DN125**
*** wie Position 1.3.92
STLB-Bau 2025-10 075
DN 125,
Menge: 24,000 St
Kostenträger: 431

**1.3.95 Muffe Luftleitg rund Stahl verz DN150**
*** wie Position 1.3.92
STLB-Bau 2025-10 075
DN 150,
Menge: 2,000 St
Kostenträger: 431

**1.3.96 Muffe Luftleitg rund Stahl verz DN160**
*** wie Position 1.3.92
STLB-Bau 2025-10 075
DN 160,
Menge: 12,000 St
Kostenträger: 431

**1.3.97 Muffe Luftleitg rund Stahl verz DN180**
*** wie Position 1.3.92
STLB-Bau 2025-10 075
DN 180,
Menge: 1,000 St
Kostenträger: 431

**1.3.98 Muffe Luftleitg rund Stahl verz DN200**
*** wie Position 1.3.92
STLB-Bau 2025-10 075
DN 200,
Menge: 8,000 St
Kostenträger: 431

**1.3.99 Muffe Luftleitg rund Stahl verz DN250**
*** wie Position 1.3.92
STLB-Bau 2025-10 075
DN 250,
Menge: 3,000 St
Kostenträger: 431

**1.3.100 Muffe Luftleitg rund Stahl verz DN280**
*** wie Position 1.3.92
STLB-Bau 2025-10 075
DN 280,
Menge: 2,000 St
Kostenträger: 431

**1.3.101 Bundkragen Luftleitg rund Stahl verz DN80**
*** Bezugsbeschreibung
STLB-Bau 2025-10 075
Bundkragen, für Luftleitung, rund, Luftdichtheitsklasse ATC3 DIN EN 16798-3, aus verzinktem Stahl, DN 80, zum Einstecken, mit Lippendichtung, min./max. Temperatur der geförderten Luft -15 bis 40 Grad C, Druckbereich von -750 bis 1000 Pa, mit Aufhänge-/Auflagekonstruktion DIN EN 12236, schallgedämmt, befestigen mit Befestigungsmitteln mit bauaufsichtlichem Nachweis einschl. Bohrungen, Befestigungsuntergrund Stahlbeton.
Menge: 1,000 St
Kostenträger: 431

**1.3.102 Bundkragen Luftleitg rund Stahl verz DN100**
*** wie Position 1.3.101
STLB-Bau 2025-10 075
DN 100,
Menge: 7,000 St
Kostenträger: 431

**1.3.103 Bundkragen Luftleitg rund Stahl verz DN125**
*** wie Position 1.3.101
STLB-Bau 2025-10 075
DN 125,
Menge: 5,000 St
Kostenträger: 431

**1.3.104 Bundkragen Luftleitg rund Stahl verz DN150**
*** wie Position 1.3.101
STLB-Bau 2025-10 075
DN 150,
Menge: 3,000 St
Kostenträger: 431

**1.3.105 Bundkragen Luftleitg rund Stahl verz DN160**
*** wie Position 1.3.101
STLB-Bau 2025-10 075
DN 160,
Menge: 4,000 St
Kostenträger: 431

**1.3.106 Bundkragen Luftleitg rund Stahl verz DN180**
*** wie Position 1.3.101
STLB-Bau 2025-10 075
DN 180,
Menge: 1,000 St
Kostenträger: 431

**1.3.107 Bundkragen Luftleitg rund Stahl verz DN200**
*** wie Position 1.3.101
STLB-Bau 2025-10 075
DN 200,
Menge: 4,000 St
Kostenträger: 431

**1.3.108 Bundkragen Luftleitg rund Stahl verz DN250**
*** wie Position 1.3.101
STLB-Bau 2025-10 075
DN 250,
Menge: 2,000 St
Kostenträger: 431

**1.3.109 Bundkragen Luftleitg rund Stahl verz DN280**
*** wie Position 1.3.101
STLB-Bau 2025-10 075
DN 280,
Menge: 3,000 St
Kostenträger: 431

**1.3.110 Steckverbinder Luftleitg rund Stahl verz DN80**
*** Bezugsbeschreibung
STLB-Bau 2025-10 075
Steckverbinder, für Luftleitung, rund, Luftdichtheitsklasse ATC3 DIN EN 16798-3, Maße DIN EN 1506, aus verzinktem Stahl, DN 80, mit Flansch, geschraubt/genietet, mit Dichtungsband, min./max. Temperatur der geförderten Luft -15 bis 40 Grad C, Druckbereich von -750 bis 1000 Pa, mit Aufhänge-/Auflagekonstruktion DIN EN 12236, schallgedämmt, befestigen mit Befestigungsmitteln mit bauaufsichtlichem Nachweis einschl. Bohrungen, Befestigungsuntergrund Stahlbeton.
Menge: 1,000 St
Kostenträger: 431

**1.3.111 Steckverbinder Luftleitg rund Stahl verz DN100**
*** wie Position 1.3.110
STLB-Bau 2025-10 075
DN 100,
Menge: 17,000 St
Kostenträger: 431

**1.3.112 Steckverbinder Luftleitg rund Stahl verz DN125**
*** wie Position 1.3.110
STLB-Bau 2025-10 075
DN 125,
Menge: 24,000 St
Kostenträger: 431

**1.3.113 Steckverbinder Luftleitg rund Stahl verz DN150**
*** wie Position 1.3.110
STLB-Bau 2025-10 075
DN 150,
Menge: 2,000 St
Kostenträger: 431

**1.3.114 Steckverbinder Luftleitg rund Stahl verz DN160**
*** wie Position 1.3.110
STLB-Bau 2025-10 075
DN 160,
Menge: 12,000 St
Kostenträger: 431

**1.3.115 Steckverbinder Luftleitg rund Stahl verz DN180**
*** wie Position 1.3.110
STLB-Bau 2025-10 075
DN 180,
Menge: 1,000 St
Kostenträger: 431

**1.3.116 Steckverbinder Luftleitg rund Stahl verz DN200**
*** wie Position 1.3.110
STLB-Bau 2025-10 075
DN 200,
Menge: 8,000 St
Kostenträger: 431

**1.3.117 Steckverbinder Luftleitg rund Stahl verz DN250**
*** wie Position 1.3.110
STLB-Bau 2025-10 075
DN 250,
Menge: 3,000 St
Kostenträger: 431

**1.3.118 Steckverbinder Luftleitg rund Stahl verz DN280**
*** wie Position 1.3.110
STLB-Bau 2025-10 075
DN 280,
Menge: 2,000 St
Kostenträger: 431

**1.3.119 Luftltg rund flexibel Alu DN80 ATC3 Aufhänge-Auflagekonstruktion schallg.**
*** Bezugsbeschreibung
STLB-Bau 2025-10 075
Luftleitung, rund, flexibel, aus Aluminium, Ausführung A DIN EN 13180, DN 80, Form- und Verbindungsstücke werden gesondert vergütet, min./max. Temperatur der geförderten Luft -15 bis 40 Grad C, Luftdichtheitsklasse ATC3 DIN EN 16798-3, mit Aufhänge-/Auflagekonstruktion DIN EN 12236, schallgedämmt, befestigen mit Befestigungsmitteln mit bauaufsichtlichem Nachweis einschl. Bohrungen, Befestigungsuntergrund Stahlbeton.
Menge: 2,000 m
Kostenträger: 431

**1.3.120 Luftltg rund flexibel Alu DN100 ATC3 Aufhänge-Auflagekonstruktion schallg.**
*** wie Position 1.3.119
STLB-Bau 2025-10 075
DN 100,
Menge: 10,000 m
Kostenträger: 431

**1.3.121 Luftltg rund flexibel Alu DN125 ATC3 Aufhänge-Auflagekonstruktion schallg.**
*** wie Position 1.3.119
STLB-Bau 2025-10 075
DN 125,
Menge: 7,000 m
Kostenträger: 431

**1.3.122 Luftltg rund flexibel Alu DN150 ATC3 Aufhänge-Auflagekonstruktion schallg.**
*** wie Position 1.3.119
STLB-Bau 2025-10 075
DN 150,
Menge: 3,000 m
Kostenträger: 431

**1.3.123 Luftltg rund flexibel Alu DN160 ATC3 Aufhänge-Auflagekonstruktion schallg.**
*** wie Position 1.3.119
STLB-Bau 2025-10 075
DN 160,
Menge: 2,000 m
Kostenträger: 431

**1.3.124 Luftltg rund flexibel Alu DN180 ATC3 Aufhänge-Auflagekonstruktion schallg.**
*** wie Position 1.3.119
STLB-Bau 2025-10 075
DN 180,
Menge: 2,000 m
Kostenträger: 431

**1.3.125 Luftltg rund flexibel Alu DN200 ATC3 Aufhänge-Auflagekonstruktion schallg.**
*** wie Position 1.3.119
STLB-Bau 2025-10 075
DN 200,
Menge: 7,000 m
Kostenträger: 431

**1.3.126 Luftltg rund flexibel Alu DN250 ATC3 Aufhänge-Auflagekonstruktion schallg.**
*** wie Position 1.3.119
STLB-Bau 2025-10 075
DN 250,
Menge: 3,000 m
Kostenträger: 431

**1.3.127 Luftltg rund flexibel Alu DN280 ATC3 Aufhänge-Auflagekonstruktion schallg.**
*** wie Position 1.3.119
STLB-Bau 2025-10 075
DN 280,
Menge: 2,000 m
Kostenträger: 431

**1.3.128 Konstruktion Winkelkonsolen Knotenbleche Stahl verz Stütz-Hänge-Trag-Sonderbefestigung Ausladung 250-300mm**
*** Bezugsbeschreibung
STLB-Bau 2025-10 042
Konstruktion aus Winkelkonsolen, Knotenblechen und Abschlussverbindungsprofilen, aus verzinktem Stahl, für Stütz-, Hänge-, Trag- und Sonderbefestigung, Ausladung über 250 bis 300 mm, der rechnerische Nachweis der Tragfähigkeit ist auf Verlangen vorzulegen.
Menge: 2,000 St
Kostenträger: 431

**1.3.129 Konstruktion Winkelkonsolen Knotenbleche Stahl verz Stütz-Hänge-Trag-Sonderbefestigung Ausladung 300-350mm**
*** wie Position 1.3.128
STLB-Bau 2025-10 042
Ausladung über 300 bis 350 mm,
Menge: 2,000 St
Kostenträger: 431

**1.3.130 Konstruktion Winkelkonsolen Knotenbleche Stahl verz Stütz-Hänge-Trag-Sonderbefestigung Ausladung 500-600mm**
*** wie Position 1.3.128
STLB-Bau 2025-10 042
Ausladung über 500 bis 600 mm,
Menge: 2,000 St
Kostenträger: 431

**1.3.131 C-Profilschiene Stahl verz Stütz-Hänge-Trag-Sonderbefestigung B 30mm D 2mm**
*** Bezugsbeschreibung
STLB-Bau 2025-10 042
C-Profilschiene (Ankerschiene), aus verzinktem Stahl, für Stütz-, Hänge-, Trag- und Sonderbefestigung, Profilbreite 30 mm, Profildicke mind. 2 mm, der rechnerische Nachweis der Tragfähigkeit ist auf Verlangen vorzulegen.
Menge: 30,000 m
Kostenträger: 431

**1.3.132 C-Profilschiene Stahl verz Stütz-Hänge-Trag-Sonderbefestigung B 40mm D 2mm**
*** wie Position 1.3.131
STLB-Bau 2025-10 042
Profilbreite 40 mm,
Menge: 30,000 m
Kostenträger: 431

**1.3.133 Form-Hohlprofilstahlkonstruktion Stahl verz Stütz-Hänge-Trag-Sonderbefestigung**
STLB-Bau 2025-10 042
Form-/Hohlprofilstahlkonstruktion, aus verzinktem Stahl, für Stütz-, Hänge-, Trag- und Sonderbefestigung, schallentkoppelt gelagert, der rechnerische Nachweis der Tragfähigkeit ist auf Verlangen vorzulegen.
Menge: 50,000 kg
Kostenträger: 431

**1.3.134 Welldrahtgitter 0,2 bis 0,5 m²**
*** Bezugsbeschreibung
Welldrahtgitter
verschiedenen freien Querschnitten als Kanalabschluss, nach Bedarf in
die Lüftungskanäle eingebaut, in Einzelgrössen von 0,2 bis 0,5 m2
bestehend aus verzinkten Stahlblech mit Rahmen, einschl. Befestigung
Menge: 2,000 m2
Kostenträger: 431

**1.3.135 Welldrahtgitter 0,5 bis 1,0 m²**
*** wie Position 1.3.134
Welldrahtgitter 0,5 bis 1,0 m2
Menge: 2,000 m2
Kostenträger: 431

**1.3.136 Dichtungsprofil**
Abdeck- und Dichtungsprofil in Einzellängen für Wanddurchführungen von
Luftkanälen aus verzinktem Stahlblech, einmal 90Grad gekantet, Länge der Schenkel 100mm/100 mm, eine Seite mittels Nieten am Kanal befestigt, zweite Seite mittels 10 mm starken unverrottbarem Gummistreifen an Wand bzw. bauseits vorgegeben Wandelement gedrückt, kompl.
Menge: 2,000 m
Kostenträger: 431

**1.3.137 Lochblech**
Lochblech mit Langlöchern  und verschiedenen freien Querschnitten zur
Luftmengendrosselung, nach Bedarf in die Lüftkanäle eingebaut,
Kantenlänge des Kanals über 500 bis 1000 mm,
bestehend aus zugeschnittenen verzinkten gelochten Stahlblech, 1,0 mm Stärke, entgratet, mit 30% freiem Querschnitt, einschl. Befestigung
Menge: 1,000 m2
Kostenträger: 431

**1.3.138 Thermometer 0 bis 50Grad C**
*** Bezugsbeschreibung
Zeigerthermometer
mit Eintauchhülse bzw. Einbauflansch justierbar, Gehäuse aus rostfreiem
Material, zum Einbau in Luftkanäle

Anzeigebereich:  0-50 Grad C
Gehäusedurchmesser: 100 mm
Menge: 5,000 St
Kostenträger: 431

**1.3.139 Thermometer -30 bis 50Grad C**
*** wie Position 1.3.138
Anzeigebereich -30 bis 50 Grad C.
Menge: 5,000 St
Kostenträger: 431

**1.3.140 Entwässerungsanschluss**
Entwässerungsanschlüsse an Blechkanälen
herstellen, einschl. Bohrung im Kanal erstellen und
Einschweißen einer 100 mm langen Muffe 1",  einschl. Stopfen
Menge: 2,000 St
Kostenträger: 431

**1.3.141 Prüftstutzen**
Einbau von Prüfstutzen am Lüftungskanal für die erforderlichen Messungen nach DIN und Funktionsmessung, normgerecht
eingebaut mit Verschlusskappe
Menge: 20,000 St
Kostenträger: 431

**1.3.142 Messstellen**
Einbau von Messstellen in Lüftungskanäle und Rohre für Fühler, Thermostate usw. einschl. Form- und Verbindungsstücke,
Befestigungs- und Dichtungsmaterial, Einbau nach Vorgabe Regelung
Menge: 20,000 St
Kostenträger: 431

#### 1.4 Dämmung an Luftverteilung (KG 431)

**1.4.1 Wärmedämmung Luftltg Kanten-L bis 500mm Gebäude Mineralwolle AS-Qualität Drahtnetzmatte D 30mm**
*** Bezugsbeschreibung
STLB-Bau 2025-10 047
Wärmedämmung ohne Ummantelung DIN 4140 an haus- und betriebstechnischen Anlagen, an Luftleitung, rechteckig, Maße DIN EN 1505, Kantenlänge bis 500 mm, Mindestabstände DIN 4140 sind nicht eingehalten, im Gebäude, Dämmung aus Mineralwolle DIN EN 14303, AS-Qualität, als Drahtnetzmatte, einlagig, Dämmschichtdicke 30 mm, Brandverhaltensklasse DIN EN 13501-1 A1 (nichtbrennbar), Wärmeleitfähigkeit 0,040 W/(mK) bei 40 Grad C Mitteltemperatur DIN EN 12667, kaschiert mit Alufolie, Arbeitshöhe des Montageortes bis 5,5 m über der Standfläche des hierfür erforderlichen Gerüstes, Gerüst wird gesondert vergütet.
Menge: 150,000 m2
Kostenträger: 431

**1.4.2 Wärmedämmung Luftltg Kanten-L 500-1000mm Gebäude Mineralwolle AS-Qualität Drahtnetzmatte D 30mm**
*** wie Position 1.4.1
STLB-Bau 2025-10 047
Kantenlänge über 500 bis 1000 mm,
Menge: 20,000 m2
Kostenträger: 431

**1.4.3 Wärmedämmung Luftltg Kanten-L 1000-1500mm Gebäude Mineralwolle AS-Qualität Drahtnetzmatte D 30mm**
*** wie Position 1.4.1
STLB-Bau 2025-10 047
Kantenlänge über 1000 bis 1500 mm,
Menge: 8,000 m2
Kostenträger: 431

**1.4.4 Wärmedämmung Ummantelung Luftltg Kanten-L bis 500mm Gebäude Mineralwolle AS-Qualität Drahtnetzmatte D 30mm Mantel prof.Blech Stahl verz**
*** Bezugsbeschreibung
STLB-Bau 2025-10 047
Wärmedämmung einschl. Ummantelung DIN 4140 an haus- und betriebstechnischen Anlagen, an Luftleitung, rechteckig, Maße DIN EN 1505, Kantenlänge bis 500 mm, Mindestabstände DIN 4140 sind nicht eingehalten, im Gebäude, Dämmung aus Mineralwolle DIN EN 14303, AS-Qualität, als Drahtnetzmatte, 2-lagig, Gesamtdicke der Dämmlagen 30 mm, Brandverhaltensklasse DIN EN 13501-1 A1 (nichtbrennbar), Wärmeleitfähigkeit 0,040 W/(mK) bei 40 Grad C Mitteltemperatur DIN EN 12667, kaschiert mit Alufolie, Ummantelung aus profiliertem Blech, Stahl, feuerverzinkt, Blechdicke 0,6 mm, Überlappungen verschrauben und mit plastischem Dichtstoff abdichten, Arbeitshöhe des Montageortes bis 5,5 m über der Standfläche des hierfür erforderlichen Gerüstes, Gerüst wird gesondert vergütet.
Menge: 20,000 m2
Kostenträger: 431

**1.4.5 Wärmedämmung Ummantelung Luftltg Kanten-L 1000-1500mm Gebäude Mineralwolle AS-Qualität Drahtnetzmatte D 30mm Mantel prof.Blech Stahl verz**
*** wie Position 1.4.4
STLB-Bau 2025-10 047
Kantenlänge über 1000 bis 1500 mm,
Menge: 10,000 m2
Kostenträger: 431

**1.4.6 Wärmedämmung Ummantelung Luftltg Kanten-L 500-1000mm Gebäude Mineralwolle AS-Qualität Drahtnetzmatte D 30mm Mantel prof.Blech Stahl verz**
*** wie Position 1.4.4
STLB-Bau 2025-10 047
Kantenlänge über 500 bis 1000 mm,
Menge: 6,000 m2
Kostenträger: 431

**1.4.7 Kältedämmung Luftltg Kanten-L bis 500mm Gebäude flexibler Elastomerschaum D 40mm**
*** Bezugsbeschreibung
STLB-Bau 2025-10 047
Kältedämmung DIN 4140, an Luftleitung, rechteckig, Maße DIN EN 1505, Kantenlänge bis 500 mm, Mindestabstände DIN 4140 sind nicht eingehalten, im Gebäude, Dämmung aus flexiblem Elastomerschaum DIN EN 14304, 2-lagig, Gesamtdicke der Dämmlagen 40 mm, Baustoffklasse DIN 4102-1 B1 (schwerentflammbar), Wärmeleitfähigkeit 0,033 W/(mK) bei 0 Grad C Mitteltemperatur DIN EN 12667, Wasserdampfdiffusionswiderstandszahl 10000 DIN EN ISO 12629, DIN EN 12086, Arbeitshöhe des Montageortes bis 5,5 m über der Standfläche des hierfür erforderlichen Gerüstes, Gerüst wird gesondert vergütet.
Menge: 15,000 m2
Kostenträger: 431

**1.4.8 Kältedämmung Luftltg Kanten-L 500-1000mm Gebäude flexibler Elastomerschaum D 40mm**
*** wie Position 1.4.7
STLB-Bau 2025-10 047
Kantenlänge über 500 bis 1000 mm,
Menge: 5,000 m2
Kostenträger: 431

**1.4.9 Kältedämmung Luftltg Kanten-L 1000-1500mm Gebäude flexibler Elastomerschaum D 40mm**
*** wie Position 1.4.7
STLB-Bau 2025-10 047
Kantenlänge über 1000 bis 1500 mm,
Menge: 3,000 m2
Kostenträger: 431

**1.4.10 Kältedämmung Ummantelung Luftltg Kanten-L bis 500mm Zentrale flexibler Elastomerschaum D 19mm Mantel prof.Blech Stahl verz**
*** Bezugsbeschreibung
STLB-Bau 2025-10 047
Kältedämmung einschl. Ummantelung DIN 4140, an Luftleitung, rechteckig, Maße DIN EN 1505, Kantenlänge bis 500 mm, Mindestabstände DIN 4140 sind nicht eingehalten, in Zentrale, Dämmung aus flexiblem Elastomerschaum DIN EN 14304, einlagig, Dämmschichtdicke 19 mm, Baustoffklasse DIN 4102-1 B1 (schwerentflammbar), Wärmeleitfähigkeit 0,033 W/(mK) bei 0 Grad C Mitteltemperatur DIN EN 12667, Wasserdampfdiffusionswiderstandszahl 10000 DIN EN ISO 12629, DIN EN 12086, Ummantelung aus profiliertem Blech, Stahl, feuerverzinkt, Blechdicke 0,6 mm, mit Luftspalt, Überlappungen verschrauben und mit plastischem Dichtstoff abdichten, Arbeitshöhe des Montageortes bis 5,5 m über der Standfläche des hierfür erforderlichen Gerüstes, Gerüst wird gesondert vergütet.
Menge: 20,000 m2
Kostenträger: 431

**1.4.11 Kältedämmung Ummantelung Luftltg Kanten-L 500-1000mm Zentrale flexibler Elastomerschaum D 19mm Mantel prof.Blech Stahl verz**
*** wie Position 1.4.10
STLB-Bau 2025-10 047
Kantenlänge über 500 bis 1000 mm,
Menge: 11,000 m2
Kostenträger: 431

**1.4.12 Kältedämmung Ummantelung Luftltg Kanten-L 1000-1500mm Zentrale flexibler Elastomerschaum D 19mm Mantel prof.Blech Stahl verz**
*** wie Position 1.4.10
STLB-Bau 2025-10 047
Kantenlänge über 1000 bis 1500 mm,
Menge: 8,000 m2
Kostenträger: 431

**1.4.13 Zulage für Ausschnitt von Befestigungspunkten**
Zulage für Ausschnitt von Befestigungspunkten
Zulage für Ausschnitt an Kanal ohne Ummantelung
von Befestigungspunkten.
Menge: 20,000 St
Kostenträger: 431

**1.4.14 Zulage für Ausschnitt von Befestigungspunkten**
Zulage für Ausschnitt von Befestigungspunkten
Zulage für Ausschnitt an Kanal mit Blechummantelung
von Befestigungspunkten.
Menge: 20,000 St
Kostenträger: 431

**1.4.15 Brandschutzwolle**
Brandschutzwolle
Feuerwiderstandsfähige F90 zu Nachbelegung mit nichtbrennbarer Stopfwolle Herstellen einer Leerabschottung zur Nachbelegung der Feuerwiderstandsklasse F90. Die Ausführung muss gemäß dem bauaufsichtlichen Prüfzeugnis erfolgen. Die ordnungsgemäße Ausführung ist vom Ersteller der Abschottung nach Abschluss der Arbeiten durch eine Übereinstimmungserklärung zu bescheinigen.

Euroklasse:  A1 nach EN 13501-1.
Schmelzpunkt:  > 1.000°C nach DIN 4102-17.
Wärmeleitfähigkeit bei einer Mitteltemperatur von 50°C: 0,042 W/(m·K) (bei einer Stopfdichte von 100 kg/m³).
Temperaturbelastbar rein thermisch bis 700 °C
AS-Qualität (Chloridgehalt < 10 ppm).
Menge: 35,000 kg
Kostenträger: 431

#### 1.5 Lufttechnische Einbauteile (KG 431)

**1.5.1 Brandschutzklappe EI90S Gehäuse Stahl verz B 200mm H 150mm L 500mm elektr Antrieb Federrücklauf 230V IP54**
*** Bezugsbeschreibung
STLB-Bau 2025-10 075
Brandschutzklappe DIN EN 15650, Funktion prüfbar im eingebauten Zustand, Klassifizierung EI 90 S DIN EN 13501-3, beidseitig geprüft DIN EN 1366-2, für vertikalen und horizontalen Einbau, Achslage waagerecht oder senkrecht, rauchdicht, Gehäuse aus verzinktem Stahl, eckig, Nennbreite 200 mm, Nennhöhe 150 mm, Länge 500 mm, Luftdichtheitsklasse B DIN EN 1751, Einbau in massive Wand, Nasseinbau, mit Absperrklappenblatt aus mineralischem Baustoff, ummantelt, mit thermoelektrischer Auslösung, Nennauslösetemperatur max. 72 Grad C, mit elektrischem Antrieb mit Federrücklauf und integrierten Endlageschaltern, Bemessungsbetriebsspannung 230 V AC, Schutzart IP 54 DIN EN 60529 (VDE 0470-1), einschl. Rauchauslöseeinrichtung mit Steuereinheit und Signalanzeige mit bauaufsichtlichen Verwendbarkeitsnachweis.
Menge: 1,000 St
Kostenträger: 431

**1.5.2 Brandschutzklappe EI90S Gehäuse Stahl verz B 200mm H 400mm L 500mm elektr Antrieb Federrücklauf 230V IP54**
*** wie Position 1.5.1
STLB-Bau 2025-10 075
Nennhöhe 400 mm,
Menge: 2,000 St
Kostenträger: 431

**1.5.3 Brandschutzklappe EI90S Gehäuse Stahl verz B 250mm H 200mm L 500mm elektr Antrieb Federrücklauf 230V IP54**
*** wie Position 1.5.1
STLB-Bau 2025-10 075
Nennbreite 250 mm, Nennhöhe 200 mm,
Menge: 1,000 St
Kostenträger: 431

**1.5.4 Brandschutzklappe EI90S Gehäuse Stahl verz B 300mm H 200mm L 500mm elektr Antrieb Federrücklauf 230V IP54**
*** wie Position 1.5.1
STLB-Bau 2025-10 075
Nennbreite 300 mm, Nennhöhe 200 mm,
Menge: 1,000 St
Kostenträger: 431

**1.5.5 Brandschutzklappe EI90S Gehäuse Stahl verz B 350mm H 150mm L 500mm elektr Antrieb Federrücklauf 230V IP54**
*** wie Position 1.5.1
STLB-Bau 2025-10 075
Nennbreite 350 mm,
Menge: 1,000 St
Kostenträger: 431

**1.5.6 Brandschutzklappe EI90S Gehäuse Stahl verz B 500mm H 450mm L 500mm elektr Antrieb Federrücklauf 230V IP54**
*** wie Position 1.5.1
STLB-Bau 2025-10 075
Nennbreite 500 mm, Nennhöhe 450 mm, mit einer Revisionsöffnung mit Deckel,
Menge: 2,000 St
Kostenträger: 431

**1.5.7 Elastische Verbindung rechteckige Luftleitg Kanten-L 250-500mm**
*** Bezugsbeschreibung
STLB-Bau 2025-10 075
Elastisches Verbindungsstück, Baustoffklasse DIN 4102-1 B1 (schwerentflammbar), aerosolatdicht, Luftdichtheitsklasse ATC3 DIN EN 16798-3, mit Potentialausgleich, für rechteckige Luftleitung, größte Kantenlänge über 250 bis 500 mm, mit Anschlussrahmen aus verzinktem Stahl, einschl. Gegenrahmen, mit Schrauben aus nichtrostendem Stahl, aerosolatdicht DIN EN 16282-5.
Menge: 16,000 St
Kostenträger: 431

**1.5.8 Elastische Verbindung rechteckige Luftleitg Kanten-L 500-1000mm**
*** wie Position 1.5.7
STLB-Bau 2025-10 075
größte Kantenlänge über 500 bis 1000 mm,
Menge: 4,000 St
Kostenträger: 431

**1.5.9 Brandschutzklappe EI90S Gehäuse Stahl verz DN100 L 500mm elektr Antrieb Federrücklauf 230V IP54**
*** Bezugsbeschreibung
STLB-Bau 2025-10 075
Brandschutzklappe DIN EN 15650, Funktion prüfbar im eingebauten Zustand, Klassifizierung EI 90 S DIN EN 13501-3, beidseitig geprüft DIN EN 1366-2, für vertikalen und horizontalen Einbau, Achslage waagerecht oder senkrecht, rauchdicht, Gehäuse aus verzinktem Stahl, rund, DN 100, Länge 500 mm, Luftdichtheitsklasse B DIN EN 1751, Einbau in massive Wand, Nasseinbau, mit Absperrklappenblatt aus mineralischem Baustoff, ummantelt, mit thermoelektrischer Auslösung, Nennauslösetemperatur max. 72 Grad C, mit elektrischem Antrieb mit Federrücklauf und integrierten Endlageschaltern, Bemessungsbetriebsspannung 230 V AC, Schutzart IP 54 DIN EN 60529 (VDE 0470-1), einschl. Rauchauslöseeinrichtung mit Steuereinheit und Signalanzeige mit bauaufsichtlichen Verwendbarkeitsnachweis.
Menge: 6,000 St
Kostenträger: 431

**1.5.10 Brandschutzklappe EI90S Gehäuse Stahl verz DN125 L 500mm elektr Antrieb Federrücklauf 230V IP54**
*** wie Position 1.5.9
STLB-Bau 2025-10 075
DN 125,
Menge: 4,000 St
Kostenträger: 431

**1.5.11 Brandschutzklappe EI90S Gehäuse Stahl verz DN160 L 500mm elektr Antrieb Federrücklauf 230V IP54**
*** wie Position 1.5.9
STLB-Bau 2025-10 075
DN 160,
Menge: 7,000 St
Kostenträger: 431

**1.5.12 Brandschutzklappe EI90S Gehäuse Stahl verz DN200 L 500mm elektr Antrieb Federrücklauf 230V IP54**
*** wie Position 1.5.9
STLB-Bau 2025-10 075
DN 200,
Menge: 6,000 St
Kostenträger: 431

**1.5.13 Elastische Verbindung runde Luftleitg Durchm. bis 100mm**
*** Bezugsbeschreibung
STLB-Bau 2025-10 075
Elastisches Verbindungsstück, Baustoffklasse DIN 4102-1 B1 (schwerentflammbar), aerosolatdicht, Luftdichtheitsklasse ATC3 DIN EN 16798-3, mit Potentialausgleich, für runde Luftleitung, Durchmesser bis 100 mm, mit Anschlussrahmen aus verzinktem Stahl, einschl. Gegenrahmen, mit Schrauben aus nichtrostendem Stahl, aerosolatdicht DIN EN 16282-5.
Menge: 14,000 St
Kostenträger: 431

**1.5.14 Elastische Verbindung runde Luftleitg Durchm. 100-250mm**
*** wie Position 1.5.13
STLB-Bau 2025-10 075
Durchmesser über 100 bis 250 mm,
Menge: 32,000 St
Kostenträger: 431

**1.5.15 Schließen Fuge BSK EI90 Gebäude Wand D 300mm B 40-60mm U bis 1000mm Mörtel M10**
STLB-Bau 2025-10 047
Schließen der Fuge um Brandschutzklappe, gemäß allgemeiner bauaufsichtlicher Zulassung der Brandschutzklappe, Klassifizierung EI 90 DIN EN 13501-3, beidseitig geprüft DIN EN 1366-2, für vertikalen und horizontalen Einbau, rauchdicht S, im Gebäude, Arbeitshöhe des Montageortes bis 3,5 m über der Standfläche des hierfür erforderlichen Gerüstes, Wand als Massivwand, Dicke 300 mm, Fugenbreite über 40 bis 60 mm, äußerer Umfang der Fuge bis 1000 mm, mit Mörtel DIN 18580, Mörtelklasse 10, Abrechnung nach äußerem Umfang der Fuge.
Menge: 8,000 m
Kostenträger: 431

**1.5.16 Volumenstromregler rechteckig, 400 mm x 300 mm**
*** Bezugsbeschreibung
Volumenstromregler rechteckig, 400 mm x 300 mm
Volumenstromregler in rechteckiger Bauform für konstante Volumenstromsysteme, mechanisch selbsttätig, ohne Hilfsenergie, für Zu- oder Abluft. Inbetriebnahmebereiter Regler, bestehend aus dem Gehäuse mit leichtgängig gelagerter Regelklappe, Regelbalg und außenliegender Kurvenscheibe mit Blattfeder. Volumenstromregler Einstellung des gewünschten Volumenstromes vor Ort. Ventilator- und raumseitig geeignet zum Anbau von Luftleitungsprofilen. Gehäuse-Leckluftstrom nach EN 1751, Klasse C (B + H ≤ 400, Klasse B).

Besondere Merkmale
- Einstellen des Volumenstrom-Sollwertes ohne Werkzeuge von außen an einer Skala
- Hohe Regelgenauigkeit des eingestellten Volumenstromes
- Lageunabhängig
- Einwandfreie Funktion auch bei ungünstigen Anströmbedingungen (gerade Anströmlänge von 1,5B vorausgesetzt)

Materialien und Oberflächen
Ausführung verzinktes Stahlblech
- Gehäuse und Regelklappe aus verzinktem Stahlblech
- Blattfeder aus rostfreiem Stahl
- Regelbalg aus Polyurethan
- Gleitlager mit PTFE Gleitschicht

Ausführung Pulverbeschichtung
- Gehäuse und Regelklappe aus verzinktem Stahlblech mit Pulverbeschichtung

Dämmschale
- Dämmschale aus verzinktem Stahlblech
- Gummiprofil zur Körperschallisolierung
- Auskleidung aus Mineralwolle

Mineralwolle
- Nach EN 13501, Baustoffklasse A1, nicht brennbar
- RAL-Gütezeichen RAL-GZ 388
- Gesundheitlich unbedenklich durch hohe Biolöslichkeit, nach TRGS 905 sowie EU-Richtlinie 97/69/EG

Technische Daten
- Nenngrößen: 400 × 300 mm
- Volumenstrombereich: 1100 - 1400 m³/h
- Volumenstromregelbereich: Ca. 25 – 100 % vom Nennvolumenstrom
- Mindestdruckdifferenz: 50 Pa
- Maximal zulässige Druckdifferenz: 1000 Pa
Menge: 1,000 St
Kostenträger: 431

**1.5.17 Volumenstromregler rechteckig, 500 mm x 250 mm**
*** wie Position 1.5.16
Volumenstromregler rechteckig, 500 mm x 250 mm

- Nenngrößen: 500 × 250 mm
- Volumenstrombereich: 1400 - 1700 m³/h
Menge: 1,000 St
Kostenträger: 431

**1.5.18 Volumenstromregler rund, DN 100, konstant**
Volumenstromregler rund, DN 100, konstant
Volumenstromregler in runder Bauform für konstante oder variable Volumenstromsysteme mit niedrigen Luftgeschwindigkeiten, mechanisch selbsttätig, ohne Fremdenergie, für Zuluft und Abluft, in sechs Nenngrößen. Inbetriebnahmebereiter Regler, bestehend aus dem Gehäuse mit leichtgängig gelagerter Regelklappe, Regelbalg, Blattfeder und Handrad zur Einstellung des Volumenstrom-Sollwertes.
- Einstellen des Volumenstrom-Sollwertes ohne Einstellgerät von außen an einer Skala
- Nachträglicher Anbau eines Stellantriebes möglich
- Funktion auch bei ungünstigen An- und Abströmbedingungen
- Lageunabhängig
- Jeder Volumenstromregler werkseitig auf speziellem lufttechnischen Prüfstand geprüft
- Gehäuse aus verzinktem Stahlblech
- Regelklappe und weitere Bauteile aus hochwertigem Kunststoff,
- Blattfeder aus rostfreiem Stahl
- Regelbalg aus Polyurethan
Anschlussausführung
Rohrstutzen mit Lippendichtung, passend für Luftleitungen nach EN 1506 oder EN 13180
Technische Daten
- Volumenstromregelbereich: 22 - 234 m³/h
- Volumenstromgenauigkeit des eingestellten Volumenstromes: ca. +/- 10 % vom Nennvolumenstrom
- Mindestdruckdifferenz: 30 Pa
- Maximal zulässige Druckdifferenz: 500 Pa
- Gehäuse-Leckluftstrom nach EN 1751, Klasse C
Nenngröße: 100
Menge: 7,000 St
Kostenträger: 431

**1.5.19 Volumenstromregler rund, DN 125, konstant**
*** wie Position 1.5.16
Volumenstromregler rund, DN 125, konstant
Volumenstromregelbereich: 36 - 360 m³/h
Menge: 1,000 St
Kostenträger: 431

**1.5.20 Volumenstromregler rund, DN 160, konstant**
*** wie Position 1.5.16
Volumenstromregler rund, DN 160, konstant
Volumenstromregelbereich: 65 - 660 m³/h
Menge: 5,000 St
Kostenträger: 431

**1.5.21 Volumenstromregler rund, DN 200, konstant**
*** wie Position 1.5.16
Volumenstromregler rund, DN 200, konstant
Volumenstromregelbereich: 90 - 900 m³/h
Menge: 4,000 St
Kostenträger: 431

**1.5.22 Volumenstromregler rund, DN 250, konstant**
*** wie Position 1.5.16
Volumenstromregler rund, DN 250, konstant
Volumenstromregelbereich: 130 - 1350
 m³/h
Menge: 1,000 St
Kostenträger: 431

**1.5.23 Volumenstrombegrenzer rund, DN 100**
*** Bezugsbeschreibung
Volumenstrombegrenzer rund, DN 100
Volumenstrom-Begrenzer aus hochwertigem Kunststoff, in runder Bauform, zur Begrenzung und Konstanthaltung von Volumenströmen in RLT-Anlagen, in sieben verschiedenen Nenngrößen. Inbetriebnahmebereiter Begrenzer, bestehend aus der Regeleinheit mit Sollwerteinstellung, der Regelmechanik mit Reglerfeder und reibungsarmen, silikonfreiem Dämpfungselement. Zum einfachen Einschieben in runde Luftleitungen nach EN 1506 oder EN 13180. Fester Sitz durch eine Lippendichtung. Werkseitig lufttechnisch geprüft und auf einen Referenz-Volumenstrom eingestellt. Innerhalb eines Volumenstrombereiches von mindestens 5 : 1 nachträglich feinstufig verstellbar.

Gemäß der vom AG erstellten Montageplanung sind die verschiedenen Einschubvolumenstromregerl auszuwählen und einzubauen.

Nennweite: DN 100
Material: Kunststoff
Max. Umgebungstemperatur: 50°C
Max. Volumenstrom: 122 m³/h
Max. Fördermitteltemperatur 50°C
Menge: 21,000 St
Kostenträger: 431

**1.5.24 Volumenstrombegrenzer rund, DN 125**
*** wie Position 1.5.23
Volumenstrombegrenzer rund, DN 125

Nennweite: DN 125
Material: Kunststoff
Max. Umgebungstemperatur: 50°C
Max. Volumenstrom: 195 m³/h
Max. Fördermitteltemperatur 50°C
Menge: 1,000 St
Kostenträger: 431

**1.5.25 Volumenstrombegrenzer rund, DN 160**
*** wie Position 1.5.23
Volumenstrombegrenzer rund, DN 160

Nennweite: DN 160
Material: Kunststoff
Max. Umgebungstemperatur: 50°C
Max. Volumenstrom: 323 m³/h
Max. Fördermitteltemperatur 50°C
Menge: 3,000 St
Kostenträger: 431

**1.5.26 Drosselklappe DN100 Stahl verz Gehäuse Stahl verz**
*** Bezugsbeschreibung
STLB-Bau 2025-10 075
Drosselklappe für Luftleitungseinbau, DN 100, Klappenwellen wartungsfrei gelagert, mit Hebel, Feststellvorrichtung, Stellungsanzeige, Klappenblatt aus verzinktem Stahl, mit ca. 30 % freiem Querschnitt, Gehäuse aus verzinktem Stahl, Verbindung mit Einsteckenden, mit Lippendichtung, geschraubt/genietet, mit Kaltschrumpfband.
Menge: 3,000 St
Kostenträger: 431

**1.5.27 Drosselklappe DN125 Stahl verz Gehäuse Stahl verz**
*** wie Position 1.5.26
STLB-Bau 2025-10 075
DN 125,
Menge: 2,000 St
Kostenträger: 431

**1.5.28 Drosselklappe DN140 Stahl verz Gehäuse Stahl verz**
*** wie Position 1.5.26
STLB-Bau 2025-10 075
DN 140,
Menge: 1,000 St
Kostenträger: 431

**1.5.29 Drosselklappe DN160 Stahl verz Gehäuse Stahl verz**
*** wie Position 1.5.26
STLB-Bau 2025-10 075
DN 160,
Menge: 2,000 St
Kostenträger: 431

**1.5.30 Drosselklappe DN200 Stahl verz Gehäuse Stahl verz**
*** wie Position 1.5.26
STLB-Bau 2025-10 075
DN 200,
Menge: 1,000 St
Kostenträger: 431

**1.5.31 Stellklappe B 200 mm H 250 mm T 180mm Gehäuse Stahl verz Stahl verz handbetätigt Hebelgriff**
*** Bezugsbeschreibung
STLB-Bau 2025-10 075
Stellklappe, mit Absperrfunktion, Dichtheitsklasse 2 DIN EN 1751, eckige Ausführung,
Breite '200' mm,

Höhe '250' mm, Tiefe 180 mm, max. Betriebsüber-/-unterdruck bis 1000 Pa, min./max. Temperatur der geförderten Luft -15 bis 40 Grad C, Gehäuse aus verzinktem Stahl, mit Flanschverbindung, Werkstoff wie Gehäuse, mit Mauereinbaurahmen aus verzinktem Stahl, Klappenwellen wartungsfrei gelagert, Klappenrahmen aus verzinktem Stahl, Klappen/-blatt aus verzinktem Stahl,
als gegenläufige Profilklappen, Kupplungszahnräder aus Kunststoff, außen, handbetätigt, mit Hebelgriff und Feststellvorrichtung, mit mechanischem Stellungsanzeiger.
Menge: 2,000 St
Kostenträger: 431

**1.5.32 Stellklappe B 400 mm H 200 mm T 180mm Gehäuse Stahl verz Stahl verz handbetätigt Hebelgriff**
*** wie Position 1.5.31
STLB-Bau 2025-10 075
Breite '400' mm,

Höhe '200' mm,
Menge: 2,000 St
Kostenträger: 431

*Hinweis: Hinweis zu Ausführung des nachfolgenden Kulissen-Schalldämpfer in Hygieneausführung:*
Hinweis zu Ausführung des nachfolgenden Kulissen-Schalldämpfer in Hygieneausführung:
mit stehend angeordneten Energiesparkulissen,
Kulissen aus schallabsorbierenden Mineralfaserplatten, abriebfest bis 20m/s, optimale Spaltbreiten gegen Strömungsrauschen,
Einfügungsdämpfung, Schallleistungspegel des Strömungsgeräusches sowie Druckverluste gemessen nach DIN EN ISO 7235. Mineralwolle mit RAL-Gütezeichen RAL-GZ 388, biolöslich im Sinne der TRGS 905 sowie EU-Richtlinie 97/69/EG. Raumgewicht < 30 kg/m3. Sowohl die Mineralwolle als auch das aufkaschierte Glasseidengewebe verhalten sich inert gegenüber Pilz- bzw. Bakterienwachstum.
Die Kulisse erfüllt die Hygieneanforderungen der VDI 6022-1, VDI 2067-1, VDI 3803, DIN 1946-4 und DIN EN 13779.

Nachweis der Verwendbarkeit gemäß Landesbauordnung durch Allgemeines bauaufsichtliches Prüfzeugnis.

Dämpfung bei 250 Hz:  30 dB

**1.5.33 Schalldämpfer B/H/L 250/500/1500 mm**
*** Bezugsbeschreibung
Schalldämpfer B/H/L 250/500/1500 mm
mit eingebauten SB Kulissen aus Mineralwolle und mit Oberfläche aus Glasseide und Segeltuchstutzen. Nichtbrennbar nach DIN 4102. Zweikammerbau- art aus verzinktem Stahlblech, mit Resonanz- und Absorptionselementen umlaufendem Profilrahmen, sowie durchgehendem Stabilisierungs- und Kammertrennprofil. Kanalgehäuse aus verzinktem Stahlblech, mit Anschlussrahmen und Aussteifungsprofilen. Nachweis der Verwendbarkeit gemäß Landesbauordnung
durch Allgemeines bauaufsichtliches Prüfzeugnis. Hygiene-Nachweis entsprechend VDI 6022-1, VDI 2067-1, VDI 3803, DIN 1946-4 und DIN EN 13779.
Menge: 1,000 St
Kostenträger: 431

**1.5.34 Schalldämpfer B/H/L 300/400/1000 mm**
*** wie Position 1.5.33
Menge: 1,000 St
Kostenträger: 431

**1.5.35 Schalldämpfer B/H/L 400/750/1500 mm**
*** wie Position 1.5.33
Menge: 1,000 St
Kostenträger: 431

**1.5.36 Schalldämpfer B/H/L 750/450/1500 mm**
*** wie Position 1.5.33
Menge: 1,000 St
Kostenträger: 431

**1.5.37 Schalldämpfer B/H/L 1000/450/1500 mm**
*** wie Position 1.5.33
Menge: 1,000 St
Kostenträger: 431

**1.5.38 Schalldämpfer B/H/L 1250/750/1500 mm**
*** wie Position 1.5.33
Menge: 1,000 St
Kostenträger: 431

**1.5.39 Schalldämpfer rund Druckdifferenz bis 30Pa DN100**
*** Bezugsbeschreibung
STLB-Bau 2025-10 075
Schalldämpfer, rund, für Luftleitungseinbau einschl. Gehäuse, Druckdifferenz bis 30 Pa,
Luftvolumenstrom in m3/h '120'

Mind.-Dämpfung bei den Oktavmittenfrequenzen 63/125/250/500/1000/2000/4000/8000 Hz in dB '30'

wirksame Schalldämpferlänge in mm '1000'
DN 100, Hygieneanforderungen VDI 6022 Blatt 1, aerosolatdicht, Luftdichtheitsklasse ATC3 DIN EN 16798-3, Außenrohr als Wickelfalzrohr aus verzinktem Stahl, Innenrohr perforiert, aus verzinktem Stahl, Verbindung mit Einsteckenden, mit Lippendichtung, geschraubt/genietet, mit Dichtungsband.
Menge: 1,000 St
Kostenträger: 431

**1.5.40 Schalldämpfer rund Druckdifferenz bis 30Pa DN160**
*** wie Position 1.5.39
STLB-Bau 2025-10 075
Luftvolumenstrom in m3/h '270'

wirksame Schalldämpferlänge in mm '1000'
DN 160,
Menge: 1,000 St
Kostenträger: 431

**1.5.41 Schalldämpfer rund Druckdifferenz bis 30Pa DN160**
*** wie Position 1.5.39
STLB-Bau 2025-10 075
Luftvolumenstrom in m3/h '290'

wirksame Schalldämpferlänge in mm '1000'
DN 160,
Menge: 1,000 St
Kostenträger: 431

**1.5.42 Schalldämpfer rund Druckdifferenz bis 30Pa DN160**
*** wie Position 1.5.39
STLB-Bau 2025-10 075
Luftvolumenstrom in m3/h '300'

wirksame Schalldämpferlänge in mm '1000'
DN 160,
Menge: 1,000 St
Kostenträger: 431

**1.5.43 Schalldämpfer rund Druckdifferenz bis 30Pa DN160**
*** wie Position 1.5.39
STLB-Bau 2025-10 075
Luftvolumenstrom in m3/h '370'

wirksame Schalldämpferlänge in mm '1000'
DN 160,
Menge: 1,000 St
Kostenträger: 431

**1.5.44 Schalldämpfer rund Druckdifferenz bis 30Pa DN200**
*** wie Position 1.5.39
STLB-Bau 2025-10 075
Luftvolumenstrom in m3/h '360'

wirksame Schalldämpferlänge in mm '1000'
DN 200,
Menge: 1,000 St
Kostenträger: 431

**1.5.45 Schalldämpfer rund Druckdifferenz bis 30Pa DN200**
*** wie Position 1.5.39
STLB-Bau 2025-10 075
Luftvolumenstrom in m3/h '390'

wirksame Schalldämpferlänge in mm '1000'
DN 200,
Menge: 1,000 St
Kostenträger: 431

**1.5.46 Schalldämpfer rund Druckdifferenz bis 30Pa DN200**
*** wie Position 1.5.39
STLB-Bau 2025-10 075
Luftvolumenstrom in m3/h '460'

wirksame Schalldämpferlänge in mm '1000'
DN 200,
Menge: 1,000 St
Kostenträger: 431

**1.5.47 Schalldämpfer rund Druckdifferenz bis 30Pa DN200**
*** wie Position 1.5.39
STLB-Bau 2025-10 075
Luftvolumenstrom in m3/h '550'

wirksame Schalldämpferlänge in mm '1000'
DN 200,
Menge: 1,000 St
Kostenträger: 431

**1.5.48 Schalldämpfer rund flexibel Druckdifferenz bis 30Pa DN100**
*** Bezugsbeschreibung
STLB-Bau 2025-10 075
Schalldämpfer, rund, flexibel, Druckdifferenz bis 30 Pa,
Luftvolumenstrom in m3/h '70'

Mind.-Dämpfung bei den Oktavmittenfrequenzen 63/125/250/500/1000/2000/4000/8000 Hz in dB '30'

wirksame Schalldämpferlänge in mm '850'
DN 100, Biegeradius größer gleich 1 DN, Luftdichtheitsklasse ATC2 DIN EN 16798-3, Außenrohr aus Aluminium, Innenrohr perforiert, aus Aluminium, Verbindung mit Einsteckenden, mit Lippendichtung, geschraubt/genietet, mit Dichtungsband.
Menge: 1,000 St
Kostenträger: 431

**1.5.49 Schalldämpfer rund flexibel Druckdifferenz bis 30Pa DN100**
*** wie Position 1.5.48
STLB-Bau 2025-10 075
Luftvolumenstrom in m3/h '100'
Menge: 1,000 St
Kostenträger: 431

**1.5.50 Schalldämpfer rund flexibel Druckdifferenz bis 30Pa DN100**
*** wie Position 1.5.48
STLB-Bau 2025-10 075
Luftvolumenstrom in m3/h '150'
Menge: 1,000 St
Kostenträger: 431

**1.5.51 Schalldämpfer rund flexibel Druckdifferenz bis 30Pa DN100**
*** wie Position 1.5.48
STLB-Bau 2025-10 075
Luftvolumenstrom in m3/h '30'

wirksame Schalldämpferlänge in mm '1000'
Menge: 16,000 St
Kostenträger: 431

**1.5.52 Schalldämpfer rund flexibel Druckdifferenz bis 30Pa DN100**
*** wie Position 1.5.48
STLB-Bau 2025-10 075
Luftvolumenstrom in m3/h '50'

wirksame Schalldämpferlänge in mm '1000'
Menge: 12,000 St
Kostenträger: 431

**1.5.53 Schalldämpfer rund flexibel Druckdifferenz bis 30Pa DN100**
*** wie Position 1.5.48
STLB-Bau 2025-10 075
Luftvolumenstrom in m3/h '60'

wirksame Schalldämpferlänge in mm '1000'
Menge: 10,000 St
Kostenträger: 431

**1.5.54 Schalldämpfer rund flexibel Druckdifferenz bis 30Pa DN100**
*** wie Position 1.5.48
STLB-Bau 2025-10 075
Luftvolumenstrom in m3/h '70'

wirksame Schalldämpferlänge in mm '1000'
Menge: 2,000 St
Kostenträger: 431

**1.5.55 Schalldämpfer rund flexibel Druckdifferenz bis 30Pa DN100**
*** wie Position 1.5.48
STLB-Bau 2025-10 075
Luftvolumenstrom in m3/h '90'

wirksame Schalldämpferlänge in mm '1000'
Menge: 2,000 St
Kostenträger: 431

**1.5.56 Schalldämpfer rund flexibel Druckdifferenz bis 30Pa DN100**
*** wie Position 1.5.48
STLB-Bau 2025-10 075
Luftvolumenstrom in m3/h '100'

wirksame Schalldämpferlänge in mm '1000'
Menge: 1,000 St
Kostenträger: 431

**1.5.57 Schalldämpfer rund flexibel Druckdifferenz bis 30Pa DN100**
*** wie Position 1.5.48
STLB-Bau 2025-10 075
Luftvolumenstrom in m3/h '120'

wirksame Schalldämpferlänge in mm '1000'
Menge: 4,000 St
Kostenträger: 431

**1.5.58 Schalldämpfer rund flexibel Druckdifferenz bis 30Pa DN125**
*** wie Position 1.5.48
STLB-Bau 2025-10 075
Luftvolumenstrom in m3/h '150'

wirksame Schalldämpferlänge in mm '1000'
DN 125,
Menge: 1,000 St
Kostenträger: 431

**1.5.59 Schalldämpfer rund flexibel Druckdifferenz bis 30Pa DN125**
*** wie Position 1.5.48
STLB-Bau 2025-10 075
Luftvolumenstrom in m3/h '200'

wirksame Schalldämpferlänge in mm '1000'
DN 125,
Menge: 1,000 St
Kostenträger: 431

**1.5.60 Schalldämpfer rund flexibel Druckdifferenz bis 30Pa DN160**
*** wie Position 1.5.48
STLB-Bau 2025-10 075
Luftvolumenstrom in m3/h '170'

wirksame Schalldämpferlänge in mm '1000'
DN 160,
Menge: 1,000 St
Kostenträger: 431

**1.5.61 Schalldämpfer rund flexibel Druckdifferenz bis 30Pa DN160**
*** wie Position 1.5.48
STLB-Bau 2025-10 075
Luftvolumenstrom in m3/h '240'

wirksame Schalldämpferlänge in mm '1000'
DN 160,
Menge: 1,000 St
Kostenträger: 431

**1.5.62 Schalldämpfer rund flexibel Druckdifferenz bis 30Pa DN180**
*** wie Position 1.5.48
STLB-Bau 2025-10 075
Luftvolumenstrom in m3/h '260'

wirksame Schalldämpferlänge in mm '1000'
DN 180,
Menge: 1,000 St
Kostenträger: 431

**1.5.63 Schalldämpfer rund flexibel Druckdifferenz bis 30Pa DN250**
*** wie Position 1.5.48
STLB-Bau 2025-10 075
Luftvolumenstrom in m3/h '405'

wirksame Schalldämpferlänge in mm '1000'
DN 250,
Menge: 1,000 St
Kostenträger: 431

*Hinweis: Hinweis Luftauslässe:*
Hinweis Luftauslässe:
Bevor der Auftragnehmer mit der Bestellung der Luftauslässe beginnt, sind alle Bauteile mit dem Auftraggeber zu bemustern, erst nach dessen Freigabe darf die Bestellung ausgelöst werden. Der Auftraggeber kann zu den angebotenen Bauteilen eine alternative Ausführung wünschen. Der Aufwand für den Auftragnehmer ist in die Einheitspreise der nachfolgenden Positionen einzukalkulieren.

**1.5.64 Luftventil Abluft 100mm beschStahl**
*** Bezugsbeschreibung
STLB-Bau 2025-10 075
Luftventil, für Abluft, für Wand-/Deckeneinbau, Nenngröße 100 mm, mit Ventilsitz und manuell einstellbarem Ventilteller, aus beschichtetem Stahl, mit Einbaurahmen aus beschichtetem Stahl, mit Frontplatte aus beschichtetem Stahl, L/B 185/185 mm.
Menge: 29,000 St
Kostenträger: 431

**1.5.65 Luftventil Abluft 125mm beschStahl**
*** wie Position 1.5.64
STLB-Bau 2025-10 075
Nenngröße 125 mm,
Menge: 4,000 St
Kostenträger: 431

**1.5.66 Luftventil Zuluft 100mm beschStahl**
*** Bezugsbeschreibung
STLB-Bau 2025-10 075
Luftventil, für Zuluft, für Wand-/Deckeneinbau, Nenngröße 100 mm, mit Ventilsitz und manuell einstellbarem Ventilteller, aus beschichtetem Stahl, mit Einbaurahmen aus beschichtetem Stahl, mit Frontplatte aus beschichtetem Stahl, L/B 185/185 mm.
Menge: 9,000 St
Kostenträger: 431

**1.5.67 Luftventil Zuluft 125mm beschStahl**
*** wie Position 1.5.66
STLB-Bau 2025-10 075
Nenngröße 125 mm,
Menge: 3,000 St
Kostenträger: 431

*Hinweis: Hinweis Luftauslässe:*
Hinweis Luftauslässe:
Bevor der Auftragnehmer mit der Bestellung der Luftauslässe beginnt, sind alle Bauteile mit dem Auftraggeber zu bemustern, erst nach dessen Freigabe darf die Bestellung ausgelöst werden. Der Auftraggeber kann zu den angebotenen Bauteilen eine alternative Ausführung wünschen. Der Aufwand für den Auftragnehmer ist in die Einheitspreise der nachfolgenden Positionen einzukalkulieren.

**1.5.68 Deckenluftdurchlass Abluft quadratisch Front Stahl L/B 400/400mm**
STLB-Bau 2025-10 075
Deckenluftdurchlass, für Abluft, quadratisch, für Montage unterkantenbündig in Rasterdecke, Frontplatte mit feststehenden deckenbündigen Lamellen, Lamellenanordnung radial, mit verdeckter Schraubbefestigung, Frontplatte aus Stahl, beschichtet, Luftleitelemente aus Stahl, beschichtet, Volumenstromeinstellung durch Schlitzschieber, aus beschichtetem Stahl, Frontplattennennmaß L/B 400/400 mm, mit Anschlusskasten, mit seitlichem Luftleitungsanschluss, mit Lippendichtung, Luftleitungsanschluss aus verzinktem Stahl, mit Schalldämmauskleidung, mit frontseitig bedienbarer Volumenstromeinstellvorrichtung des Luftleitungsanschlusses.
Menge: 3,000 St
Kostenträger: 431

**1.5.69 Deckenluftdurchlass Luftstrahl einstellbar quadratisch Front Stahl L/B 400/400mm**
*** Bezugsbeschreibung
STLB-Bau 2025-10 075
Deckenluftdurchlass, Luftstrahl einstellbar, quadratisch, für Montage unterkantenbündig in Rasterdecke, Frontplatte mit längs- und einmal kopfseitig angeordneten Luftdurchlassschlitzen, mit einstellbaren Luftleitelementen, Frontplatte aus Stahl, beschichtet, Luftleitelemente aus Kunststoff, Frontplattennennmaß L/B 400/400 mm, mit Anschlusskasten, mit seitlichem Luftleitungsanschluss, mit Lippendichtung, Luftleitungsanschluss aus verzinktem Stahl, mit Schalldämmauskleidung, mit frontseitig bedienbarer Volumenstromeinstellvorrichtung des Luftleitungsanschlusses.
Menge: 4,000 St
Kostenträger: 431

**1.5.70 Deckenluftdurchlass Luftstrahl einstellbar quadratisch Front Stahl L/B 600/600mm**
*** wie Position 1.5.69
STLB-Bau 2025-10 075
Frontplattennennmaß L/B 600/600 mm,
Menge: 1,000 St
Kostenträger: 431

**1.5.71 Mehrpreis Deckenluftdurchlass 400/400 in Standard RAL-Farbe nach Wahl des AG**
*** Bezugsbeschreibung
Menge: 7,000 St
Kostenträger: 431

**1.5.72 Mehrpreis Deckenluftdurchlass 600/600 in Standard RAL-Farbe nach Wahl des AG**
*** wie Position 1.5.71
Menge: 1,000 St
Kostenträger: 431

**1.5.73 Quellluftdurchlass rechteckig**
Quellluftdurchlass rechteckig

Linearer Quellluftdurchlass für sichtbaren Wandeinbau oder Wandvorbau für
turbulenzarme Zulufteinbringung bei niedrigen Austrittsgeschwindigkeiten
Gehäuse mit einer speziellen perforierten Front, effektiver freier Querschnitt
21% (Standard), innen liegendem Verteilmechanismus und Sockelplatte mit
integrierten Sockelverstellschrauben zur optimalen Aufstellung bzw. zum
Ausgleich bauseitiger Unebenheiten

Nenngröße: 600
Bauhöhe: 1000 mm
Bautiefe: 382 mm
Stutzendurchmesser: 222 mm
Stutzenposition: oben
Material: Stahl verzinkt
Oberfläche: beschichtet RAL nach Wahl
Ausführung: Frontblech in Komfortausführung mit umlaufend 20 mm
ungelochtem Rand (Standard)
Menge: 4,000 St
Kostenträger: 431

**1.5.74 Deckenschlitzauslass für Zuluft 1 -schlitzig**
Deckenschlitzauslass für Zuluft 1 -schlitzig
mit Auflageprofil zur Deckenauflage, geeignet zum Einbau in geschlossene Deckensysteme. Luftaustrittsrichtung nachträglich von unten verstellbar. Druckverlust und Lautstärke in allen Luftführungselementstellungen gleichbleibend.
Schlitzauslass bestehend aus Aluminium-Strangpressprofil Farbton RAL 9010 (weiß).
einseitig horizontal ausblasend links,60m³/h bei 35 dB(A)
mit Anschlusskasten aus verzinktem Stahlblech, sowie seitlichem Stutzen und Aufhängeösen, mit einer von der Frontseite verstellbaren Drosselklappe im Anschlusskasten zur Luftmengenregulierung, mit Gummilippendichtung
Länge 500mm, 1-schlitzig, Endstück Aluminium weiß (RAL 9010) lackiert.
Menge: 3,000 St
Kostenträger: 431

**1.5.75 Wetterschutzgitter rechteckig B 1000mm H 800mm Stahl verz**
STLB-Bau 2025-10 075
Wetterschutzgitter, für Außenluft, rechteckig, Nennbreite 1000 mm, Nennhöhe 800 mm, mit Profillamellen, Rahmen und Lamellen aus verzinktem Stahl, beschichtet, Anordnung Lamellen waagerecht, mit Vogelschutzgitter aus verzinktem Stahl, Mauereinbaurahmen und Lamellenbefestigungsleisten aus verzinktem Stahl.
Menge: 2,000 St
Kostenträger: 431

**1.5.76 Wetterschutzgitter rund Gr.160 Alu**
*** Bezugsbeschreibung
STLB-Bau 2025-10 075
Wetterschutzgitter, für Außenluft, rund, Nenndurchmesser 160 mm, Rahmen und Lamellen aus Aluminium, naturfarben eloxiert, mit Vogelschutzgitter aus verzinktem Stahl.
Menge: 3,000 St
Kostenträger: 431

**1.5.77 Wetterschutzgitter rund Gr.200 Alu**
*** wie Position 1.5.76
STLB-Bau 2025-10 075
Nenndurchmesser 200 mm,
Menge: 3,000 St
Kostenträger: 431

**1.5.78 Rückschlagklappe DN160 Stahl verz Gehäuse Stahl verz**
STLB-Bau 2025-10 075
Rückschlagklappe, rund, für vertikalen Luftleitungseinbau, Luftströmung nach oben, DN 160, Klappe geteilt, Sperrfunktion durch Feder, Klappe aus verzinktem Stahl, Gehäuse aus verzinktem Stahl, Verbindung mit Steckverbinder, geschraubt/genietet, mit Dichtungsband.
Menge: 1,000 St
Kostenträger: 431

**1.5.79 Überströmelement F90 - DN 125**
Überströmelement F90 - DN 125

Automatisches Rauchdichtes Überströmelement

Verhindert die Übertragung von Feuer und Rauch in andere Brandabschnitte.
Entspricht der Landesbauordnung (MBO).
Schützt vor Kaltrauch. Schließt nach Detektierung automatisch.

Anwendung: Zur Nachströmung oder Druckausgleich zwischen zwei Brandabschnitten.

Einsatz z.B. in Wände zwischen:
- Treppenraum und Flur
- Flur und Wohnung
- Flur und Technikraum

Das Überströmelement ist sowohl autark mit integriertem Rauchschalter, als auch im System (z.B. GLT) einsetzbar.

Eigenschaften:
- Kaltrauchschutz, schließt automatisch bei Kaltrauch.
- Brandschutz, schottet den Brandabschnitt ab.

Integriert sind: Steuerung inkl. Informationsfeld, Netzgerät, Rauchmelder, Elektrohaftmagnet und Zubehör.
Es wird ein 230 V Netzanschluss benötigt.
Im Lieferumfang befindet sich auch das zugehörige Gegengitter im beschriebenemDurchmesser und als Verbindungsstück eine Gewinderohrhülse (Wandhülse).

Abmessungen Montageplatte:
Höhe: 287 mm
Breite: 397 mm

Abmessungen Abdeckhaube:
Länge: 411 mm
Breite: 300 mm
Tiefe: 200 mm
Menge: 2,000 St
Kostenträger: 431

**1.5.80 Spannungsstütze NSV**
Spannungsstütze NSV

Bei einem Stromausfall kann mit Hilfe der Notstromversorgung kurzzeitig eine Überbrückung der Feststellanlage erfolgen.

Die im Kondensatorenpaket gespeicherte Energie verhindert somit eine ungewollte Auslösung des Abschlusses bei kurzzeitigen Stromausfällen und Spannungsschwankungen.

Die Dauer der Überbrückungszeit hängt dabei im Wesentlichen von der Stromaufnahme der angeschlossenen Komponenten ab.

Als Energiespeicher werden Kondensatoren, anstelle von Akkumulatoren verwendet.

Das Gehäuse hat auf der Rückseite 4 vorgefertigt Bohrlöcher, zur Befestigung. Das Gehäuse hat einen abnehmbaren Deckel um an das Kondensatorenpaket zu gelangen.

Das Kondensatorenpaket lädt sich im Normalbetrieb von alleine auf.
Die Ladung erfolgt dabei direkt aus dem Netzteil der

Ladezeit: ca. 30 Minuten für 80 % der Kapazität, ca. 50
Minuten für 100 % der Kapazität

Der Überbrückungszeitraum ist ungefähr 10 Minuten.

Abmessungen:
Breite: 60 mm
Höhe: 128 mm
Tiefe: 32 mm
Menge: 2,000 St
Kostenträger: 431

**1.5.81 Erweiterungsset GLT**
Erweiterungsset GLT

Das Erweiterungsset GLT ist ein potentialfreier Wechslerkontakt (COM/NO/NC).
Über diesen Kontakt kann der Zustand des ARÜ´s zum Beispiel über eine Gebäudeleittechnik ausgewertet werden.
Das Bauteil wird in der Geräteeinbaudose positioniert, in der auch die Steuerung des Überströmelements untergebracht ist.
Das Erweiterungsset ist in einem kleinen Gehäuse untergebracht, welches sich in der Geräteeinbaudose einrasten läßt.
Es werden für die 3 Kontakte 3 Aderklappklemmen vorgesehen.
Der potenialfreie Kontakt darf bis maximal 2 Ampere mit 24V belastet werden.
Menge: 2,000 St
Kostenträger: 431

#### 1.6 Splitgeräte Elektroräume (KG 434)

**1.6.1 Klimasplitgerät als Wandmodell**
Klimasplitgerät als Wandmodell

Geräteaufbau: Wandmodell verkehrsweißes (RAL 9016) Kunststoffgehäuse, Luftansaugung an der Oberseite über ein großflächiges Luftansauggitter mit dahinter angeordnetem mehrstufigem Filtersystem für Schmutz, Gerüche und Bakterien. Der Luftauslass erfolgt an der Frontseite im unteren Bereich über eine große Luftleitlamelle. Eine motorisch betriebene Lamelle für die vertikale- und horizontale Luftrichtung, kann mit der mitgelieferten Infrarot-Fernbedienung individuell eingestellt werden, oder im Swing-Modus betrieben werden. Der Anschluss an ein WiFi-Netzwerk via USB-Schnittstelle im Gerät, möglich.

Wärmetauscher: Lambda-Hochleistungswärmetauscher, als Verdampfer / Verflüssiger aus Kupferrohren mit hydrophob beschichteten Aluminiumlamellen, zur Erhaltung eines Lotuseffektes. Die Rohrleitungsanschlüsse können wahlweise nach links, rechts oder nach hinten herausgeführt werden. Biegefedern schützen beim Einbau die internen Rohrleitungen vor Beschädigungen.

Ventilator: Querstromgebläse mit Blattaufteilung zur Erzeugung hoher Laufruhe, mehrstufig regelbar. Die Lüfterdrehzahl ist in sechs Stufen manuell wählbar oder passt sich selbst im Automatikmodus dem Kühl- oder Heizbedarf an.

Regelung: Mikroprozessor mit integriertem Selbstdiagnose-System. Die Visualisierung von Betriebszuständen sowie Wartungsmeldungen werden über die eingebauten LED´s angezeigt.

Funktionen: Automatischer Wiederanlauf nach Spannungsausfall, Automatikmodus Kühlen-Heizen mit manueller oder automatischer Lüfterdrehzahlwahl, Economy Modus, Timer-Funktion, Anschluss an die GLT durch möglich, Auskühlschutz, Auto-Swing Modus, auswaschbare Filter, ungeregeltes Entfeuchten, Selbstdiagnose-System, Wartungsanzeige

Steuerung: Mit der serienmäßigen Infrarot-Fernbedienung können sämtliche Funktionen der Einheit genutzt werden, diese sind:

Technische Daten
Kühlleistung
Minimal  0,9 kW
Nenn  5,2 kW
Maximal  6,0 kW
sensibel bei innen 27 °C / aussen 25 °C  4,1 kW

Heizleistung
Minimal  0,9 kW
Nenn  6,3 kW
Maximal  8,7 kW

Luftumwälzung
Kühlen  980 m³/h
Heizen  1020 m³/h

Schalldruckpegel (Schalldruck gemessen im Freifeld bei 1m Abstand)
Kühlen  29-45 dB(A)
Heizen  29-46 dB(A)
Schalleistungspegel (Angabe nach EU-Verordnung 626/2011)

Abmessungen
Höhe  280 mm
Breite  980 mm
Tiefe  240 mm

Gewicht  12,5 kg

Rohrleitungsanschlüsse
Flüssigkeitsleitung  6,35 mm
Gasleitung  12,7 mm
Kondensatleitung  13,8 mm

inkl. aller benötigter Befestigungsmittel
Menge: 1,000 St
Kostenträger: 434

**1.6.2 Wärmepumpen Außeneinheit**
Wärmepumpen Außeneinheit

Geräteaufbau: Single-Split Wärmepumpe als invertergesteuerte Verdichter- / Verflüssigereinheit, untergebracht in einem wetterfesten, pulverbeschichtetem Stahlblechgehäuse.

Wärmetauscher: Hochleistungs-Wärmetauscher zum Betrieb auch bei hohen/niedrigen Außentemperaturen. Die Arbeitsweise des Wärmetauschers erfolgt nach dem Querstrom-Prinzip.

Ventilator: Axialventilator mit thermisch geschütztem Antriebsmotor, invertergeregelt. Der Motor ist statisch und dynamisch ausgewuchtet und schwingungsfrei gelagert. Ein Luftausblasgitter schützt den Ventilator vor äußeren Einwirkungen. Die Luftansaugung erfolgt über den Verflüssiger.

Verdichter: Vollhermetischer, heißgasgekühlter, invertergeregelter Rollkolbenverdichter

Kältekreislauf: Der Kreislauf ist getrocknet, evakuiert und mit einer Grund-Kältemittelfüllung sowie Kältemaschinenöl versehen. Absperrventile in Saug- und Flüssigkeitsleitung, sowie ein Service-Anschluss an der Saugleitung, sind vorhanden.

Regelung: Mikroprozessor mit integrierter Selbstdiagnosefunktion. Elektrisch komplett verdrahtet und auf Klemmleisten, für Netzeinspeisung und Verbindungsleitung, geführt.

Technische Daten
Kühlleistung
Minimal  0,9 kW
Nenn  5,2 kW
Maximal  6,0 kW

Heizleistung
Minimal  0,9 kW
Nenn  6,3 kW
Maximal  8,7 kW

Nennleistungsaufnahme
Kühlen  1,39 kW
Heizen  1,56 kW

Spannungsversorgung  230V/1Ph/50Hz

Luftumwälzung
Kühlen  2346 m³/h
Heizen  2100 m³/h

Schalldruckpegel (Schalldruck gemessen im Freifeld bei 1m Abstand)
Kühlen  50 dB(A)
Heizen  50 dB(A)
(Angabe nach EU-Verordnung 626/2011)

Abmessungen
Höhe  632 mm
Breite  799 mm
Tiefe  290 mm

Gewicht  36 kg

Rohrleitungsanschlüsse
Flüssigkeitsleitung  6,35 mm
Gasleitung  12,7 mm

Leitungslänge maximal  25 m
Höhenunterschied maximal  20 m

Kältemittel/GWP  R32/675 kgCO2eq
GWP gesamt  689 kgCO2eq

Einsatzgrenzen
Kühlen  -10 bis 46 °C
Heizen  -15 bis 24 °C

Die Nennleistungen beziehen sich auf den Betrieb bei folgenden Auslegungsbedienungen

Kühlleistung
Außentemperatur  35 °C TK
Innentemperatur  27 °C / 19 °C FK
Leitungslänge  5 m

Heizleistung
Außentemperatur  7 °C TK
Innentemperatur  20 °C TK
Leitungslänge  5 m

Inkl. Kältemittelfüllung der Gesamtanlage
inkl. aller benötigter Befestigungsmaterialien
Menge: 1,000 St
Kostenträger: 434

**1.6.3 Fernbedienung**
Fernbedienung

Fernbedienung zur intuitiven Steuerung der grundlegenden Funktionen wie Temperatursteuerung, Lüftersteuerung inkl. Luftleitlamelle und großer Start/Stopp-Taste.
Gehäuse in RAL9016 (verkehrsweiß) mit eingebauten, zuschaltbaren Temperaturfühler. Großes Display mit Hintergrundbeleuchtung

Abmessungen HxBxT: 120 x 75 x 19,4 mm

inkl. aller benötigter Befestigungsmaterialien
Menge: 1,000 St
Kostenträger: 434

**1.6.4 Kommunikationsplatine**
Kommunikationsplatine

Platine zur Anbindung der 2-adrigen Kabel-Fernbedienung an die Inenneinheit. Passend zur angebotenen Inneneinheit und Fernbedienung.

inkl. aller Anklemm- und Verkabelungsabreiten
Menge: 1,000 St
Kostenträger: 434

**1.6.5 Kältemittelleitung 6 mm**
Kältemittelleitung 6 mm

Kältemittelleitung in Weichrohrausführung aus 6,0 mm metrischen Kupferrohr in Kühlschrankqualität nach EN 12735-1:2008. Für Split-Klimageräte. Freigegeben für Kältemittel R407C, R32 und R410A. Wandstärke 1,0 mm, Isolierstärke ca. 9 mm. Die Rohrleitung ist bereits mit einer speziellen diffusionsdichten Isolierung mit widerstandsfähiger, UV-beständiger Außenhaut isoliert. Die Dämmung besteht aus vernetztem, geschlossenzelligem Polyethylen mit strukturierter PE-Schutzfolie. FKW- und HFKW frei. Brandschutzklasse B-s2,d0 (ex B1), hohe UV- und Säurebeständigkeit. Durch den maximalen UV- Schutz der Dämmung kann die Rohrleitung ohne weitere Schutzmaßnahmen im Außenbereich verlegt und direktem Sonnenlicht ausgesetzt werden.

inkl. aller benötigter Befestigungsmaterialien, Rohrschellen, Verbindungsmaterialien
Menge: 24,000 m
Kostenträger: 434

**1.6.6 Kältemittelleitung 12 mm**
Kältemittelleitung 12 mm

Kältemittelleitung in Weichrohrausführung aus 12,0 mm metrischen Kupferrohr in Kühlschrankqualität nach EN 12735-1:2008. Extra für Split-Klimageräte. Freigegeben für Kältemittel R407C, R32 und R410A. Wandstärke 1,0 mm, Isolierstärke ca. 11 mm. Die Rohrleitung ist bereits mit einer speziellen diffusionsdichten Isolierung mit widerstandsfähiger, UV-beständiger Außenhaut isoliert. Die Dämmung besteht aus vernetztem, geschlossenzelligem Polyethylen mit strukturierter PE-Schutzfolie. FKW- und HFKW frei. Brandschutzklasse B-s2,d0 (ex B1), hohe UV- und Säurebeständigkeit. Durch den maximalen UV- Schutz der Dämmung kann die Rohrleitung ohne weitere Schutzmaßnahmen im Außenbereich verlegt und direktem Sonnenlicht ausgesetzt werden.

inkl. aller benötigter Befestigungsmaterialien, Rohrschellen, Verbindungsmaterialien
Menge: 24,000 m
Kostenträger: 434

**1.6.7 Dämmsockel**
Dämmsockel

Wetterresistente Bodenschiene aus vibrationsabsorbierenden Bitumenkautschuk mit eingearbeiteter Aluminiumschiene auf der Oberseite zur Aufnahme von Maschinenschrauben M10. Zur Verschraubung der vorbeschriebenen Außeneinheit. Verwendbar als Dämmsockel ohne zusätzliche Abspannungen oder Befestigungen.

Technische Daten
Länge  600 mm
Breite  190 mm
Höhe  100 mm
Belastbarkeit  300 kg
Gewicht  5,3 kg

inkl. aller benötigter Befestigungsmaterialien
Menge: 2,000 St
Kostenträger: 434

**1.6.8 Edelstahl Auffang- und Rückhaltesystem für Leichtflüssigkeiten**
Edelstahl Auffang- und Rückhaltesystem für Leichtflüssigkeiten

Abmessungen: 80 x 950 x 400 mm
Auffangvolumen: 1,5 Liter

Auffang- und Rückhaltesystem für Klima- und Kälteanlagen zur Einhaltung der Gesetzesanforderungen nach § 62 ff. des WHG (Wasserhaushaltsgesetz) § 3 der VAwS (Anlagenverordnung) § 3 USchadG (Umweltschadensgesetz) sowie Art. 4, Art. 11 § 3 der Europäischen Wasserrahmenrichtlinie (EU WRRL) und ihrer EU Tochterrichtlinie Grundwasserschutz .
Bestehend aus:
- Edelstahlwanne
- Barrenkonsole zur Aufnahme der Außeneinheit
- Ölabscheidesystem
- Montageset

Sicherheitssystem auf dem neuesten Stand der Technik und entspricht den Anforderungen europäischer und nationaler Umweltgesetze. Sollten sich im Auffang- und Rückhaltesystem Leichtflüssigkeiten, wie z.B. Estheröl usw. befinden, werden diese gemäß den gesetzlichen Vorgaben durch das integrierte Gegenstromsystem abgeschieden und im System zurück gehalten.

Rückhaltesystem mit integriertem innenliegenden Hochleistungs-Heizblock.

inkl. aller benötigter Befestigungsmaterialien
Menge: 1,000 St
Kostenträger: 434

**1.6.9 Kondensatpumpe Klimagerät**
Kondensatpumpe Klimagerät

Die Kondensatpumpe wird direkt im mitgelieferten Winkelkanal am Ausgang des Klimagerätes eingebaut. Eine Halterung im Kanalwinkelstück hält die Pumpe und den Schwimmer immer richtig positioniert und lässt ausreichend Platz für Rohr- und Elektroleitungen. Inkl. Montagezubehör. Die Pumpe besteht aus zwei Teilen, einem Schwimmerschalter mit Kleinstspannung, sowie einem Pumpenblock. Die Pumpe verfügt über einen Schaltkontakt (NC) für einen Schaltstrom bis zu 8A ohmsche Last zur bauseitigen Abschaltung eines Gerätes. Weiterhin besitzt die Pumpe einen Temperaturschutzschalter zur automatischen Abschaltung bei Temperaturen über 100°C am Schwingkolben, nach einer Abkühlung läuft die Pumpe selbst wieder an.

Technische Daten
Abmessungen
Schwimmer /HxBxT)  39x82x39 mm
Pumpe (HxBxT)  62x77x49 mm
max. Förderleistung  10 l/h
Schalldruckpegel  26 dB(A)
max. Förderhöhe  10 m
Spannungsversorgung  230 V / 50 Hz
Kabelelkanal  800 x 80 x 60 mm

inkl. aller benötigter Befestigungsmaterialien
Menge: 1,000 St
Kostenträger: 434

**1.6.10 Bezeichnungsschild mehrschichtig Kunststoff H 40mm B 100mm schrauben**
STLB-Bau 2025-10 042
Bezeichnungsschild, Farbe und Beschriftung nach Angaben des AG, aus mehrschichtigem Kunststoff, Beschriftung 3-zeilig, gefräst, rechteckig, Höhe 40 mm, Breite 100 mm, Befestigung mit Schrauben.
Menge: 5,000 St
Kostenträger: 434

**1.6.11 Brandschutzabschottung Rohr Kupfer R90 DN6 Gebäude Wand D 360mm Durchm. bis 50mm**
STLB-Bau 2025-10 047
Brandschutzabschottung von Rohrleitung aus Kupfer, mit allgemeinem bauaufsichtlichen Prüfzeugnis/allgemeiner bauaufsichtlicher Zulassung, Feuerwiderstandsklasse R 90 DIN 4102-11,
Rohrleitung mit vorh. Kältedämmung, DN 6, Dämmung aus flexiblem Elastomerschaum DIN EN 14304, Baustoffklasse DIN 4102-1 B1 (schwerentflammbar), Verlegung im Gebäude, Arbeitshöhe des Montageortes bis 3,5 m über der Standfläche des hierfür erforderlichen Gerüstes, Wand aus Beton, Dicke 360 mm, runder Durchbruch ohne Hüllrohr, Durchmesser bis 50 mm, freier Ringspalt im Durchbruch über 15 bis 30 mm, Spalt füllen mit Mörtel DIN 18580, Mörtelklasse 10.
Menge: 2,000 St
Kostenträger: 434

**1.6.12 Brandschutzabschottung Rohr Kupfer R90 DN12 Gebäude Wand D 360mm Durchm. bis 50mm**
STLB-Bau 2025-10 047
Brandschutzabschottung von Rohrleitung aus Kupfer, mit allgemeinem bauaufsichtlichen Prüfzeugnis/allgemeiner bauaufsichtlicher Zulassung, Feuerwiderstandsklasse R 90 DIN 4102-11,
Rohrleitung mit vorh. Kältedämmung, DN 12, Dämmung aus flexiblem Elastomerschaum DIN EN 14304, Baustoffklasse DIN 4102-1 B1 (schwerentflammbar), Verlegung im Gebäude, Arbeitshöhe des Montageortes bis 3,5 m über der Standfläche des hierfür erforderlichen Gerüstes, Wand aus Beton, Dicke 360 mm, runder Durchbruch ohne Hüllrohr, Durchmesser bis 50 mm, freier Ringspalt im Durchbruch über 15 bis 30 mm, Spalt füllen mit Mörtel DIN 18580, Mörtelklasse 10.
Menge: 2,000 St
Kostenträger: 434

**1.6.13 C-Profilschiene (Ankerschiene), 30mm**
C-Profilschiene (Ankerschiene), 30mm
aus verzinktem Stahl, für Stütz-, Hänge-, Trag- und Sonderbefestigung, Profilbreite 30 mm, der rechnerische Nachweis der Tragfähigkeit ist auf Verlangen vorzulegen.
Menge: 15,000 kg
Kostenträger: 434

**1.6.14 Form-/Hohlprofilstahlkonstruktion Stahl verz**
Form-/Hohlprofilstahlkonstruktion, aus verzinktem Stahl,
für Stütz-, Hänge-, Trag- und Sonderbefestigung, schallentkoppelt gelagert, der rechnerische Nachweis der Tragfähigkeit ist auf Verlangen vorzulegen.
Menge: 15,000 kg
Kostenträger: 434

#### 1.7 Elektroarbeiten (KG 429)

*Hinweis: Allgemeine Anforderungen*
Allgemeine Anforderungen
Es sind Kabel und Leitungen und
Installationsmaterialien in
halogenfreier Ausführung zu verwenden.

Auf die Einhaltung der Schutzmaßnahmen
im TN-S Netz wird besonders
hingewiesen (Abschaltung durch
Überstromschutzorgane).
Die Abschaltbedingungen nach DIN VDE
0100, Teil 410, 430 sind einzuhalten.

Die folgenden Positionen beinhalten:

Fachgerechte Lieferung und Verlegung
aller Kabel und Leitungen in
Abstimmung mit den Ausbau-Gewerken;
Die Installation erfolgt auf Wannen,
Trassen, Steigtrassen, in Schutzrohren
sowie mit Bügelschellen auf Putz/
Sichtbeton.

Lieferung und Montage der Trassen,
Schutzrohre sowie sonstige
Installationsmaßnahmen innerhalb der
Technikzentralen, sowie auch Vorort,
wenn Nebenbereiche trassenmäßig nicht
durch das Gewerk Elektro erschlossen
sind. Generell dürfen die Trassen des
Gewerkes Elektro außerhalb von
Technikzentralen in den zugewiesenen
Trassenbereichen vereinbarungsgemäß
genutzt werden.

Es ist bei der Preiskalkulation von
einer Mischverlegung, ca. im
Verhältnis 60:40 zwischen Trassen- und
Einzelverlegung auszugehen.

*Hinweis: Allgemeine Hinweise*
Allgemeine Hinweise
Feldgeräte sind komplett einschl. des
erforderlichen Befestigungsmateriales
und Zubehörs (z.B. Tauchhülsen,
Klappengestänge, Kabelverschraubung) anzubieten.

In die Einheitspreise ist die
komplette Montage der Feldgeräte
einschl. Befestigungsmaterial,
Herstellen von Bohrungen (z.B. in
Lüftungskanälen), Abdichtungen
(Würgenippel usw.), Korrosionsschutz
usw. einzukalkulieren.
Der Einbau von wasserseitigen Feldgeräten erfolgt durch den Auftragnehmer der entsprechenden Gewerke. In
Abstimmung mit diesem sind die
Feldgeräte rechtzeitig zu liefern und
deren Einbauort abzuklären.

In die Einheitspreise sind darüberhinaus alle Aufwendungen für die
Inbetriebnahme der Feldgeräte
einschl. Einzelfunktionsprüfung
(Polarität, Kontinuität des
Stellvorganges, Dreh-/Wirksinn,
Auf-/Zu-Funktion usw.) einzurechnen.

Alle gelieferten bzw. an die
Automationsstation bzw. den
Schaltschrank angeschlossenen
Feldgeräte sind mit dauerhaft zu
befestigenden Bezeichnungsschildern zu versehen.

Alle Sensoren sind so zu plazieren,
daß die ausgegebenen Signalgrößen ein
realistisches Abbild der zu messenden
Prozeßgrößen sind und nicht durch
Beeinflussungen verfälscht werden.
Unerwünschte Beeinflussungen entstehen
z.B. durch Wärmestrahlungen oder
-übertragungen benachbarter
Wärmequellen, Wärmestaus infolge zu
dicht herangeführter Isolationen,
ungenügende oder fehlerhafte bzw. für
den Meßzweck nicht repräsentative
Anströmungen, falsche Geberstutzenanordnung, Fremdfeldbeeinflussung
usw..

Es sind vom Auftragnehmer Feldgeräte
anzubieten, die Signale ausgeben bzw.
benötigen, welche standardmäßig vom
angebotenen GA-System ohne zusätzliche
Baugruppen, Umsetzer, Koppelrelais,
Stromversorgungseinheiten usw.
verarbeitet bzw. angesteuert werden
können.
Sofern in Ausnahmefällen andere
Feldgeräte angeboten werden, muß der
Bieter alle zusätzlich notwendigen
Aufwendungen für den Anschluß an die
GA in den Einheitspreis des
Feldgerätes einrechnen.

Geforderte Meßgenauigkeit von
Sensoren, mind.:
Temperatur:  +/- 0,5 K
Feuchte:  +/- 3 % r.F.
Druck
in Luftkanälen:  +/- 20 Pa
in Rohrleitungen: +/- 1% vom
Meßbereich

Für Antriebe, deren Betriebsspannung
nicht der vorhandenen Netzspannung
oder Ausgangsspannung der
Automationsstation entspricht, ist die
anteilige Betriebsspannungsversorgung
einschl. notwendiger Koppelelemente
einzurechnen.
Alle eingesetzten Antriebe müssen die
gleiche Versorgungsspannung benötigen
(AC 24 V oder 230 V). Nur in Ausnahmefällen (z.B. Größe des Antriebes)
können Antriebe eingesetzt werden, die
über eine andere Versorgungsspannung
verfügen.
Alle Antriebe müssen über eine
Möglichkeit der Handverstellung
verfügen, sofern dies nicht aufgrund
einer Sicherheitsschaltung unzulässig
ist.
Regelventile sind vom Auftragnehmer,
Gebäudeautomation aufgrund der vom
Auftragnehmer der wasserseitigen
Gewerke anzufordernden Angaben bzgl.
Druckverlusten, Pumpenförderhöhen und
Volumenströmen eigenverantwortlich zu
dimensionieren und bei gewerkeseitigen
Änderungen ggf. zu korrigieren.

Ventile:
Druckstufen zu den Betriebstemperaturbereichen nach DIN 2401
Stellverhältnis mind. 50:1 (kvs: kv0).

**1.7.1 Beidseitiger Anschluss bis 2x2x0,8 mm²**
*** Bezugsbeschreibung
Beidseitiger Anschluss bis 2x2x0,8 mm²
der verlegten elektrischen Kabel an den Feldgeräten und Schaltschränken gemäß Klemmenplan, bestehend aus:
- Absetzen, Einführen und Anklemmen der bauseits verlegten, befestigten und gekennzeichneten Leitungen am Schaltschrank und den Feldgeräten
- einschließlich Verschraubungen, Schutzschlauch, Kerbkabelschuhen und
sonstigem Zubehör und Bezeichnungsschilder
Menge: 15,000 St
Kostenträger: 439

**1.7.2 Beidseitiger Anschluss bis 4x2x0,8 mm²**
*** wie Position 1.7.1
Menge: 12,000 St
Kostenträger: 439

**1.7.3 Beidseitiger Anschluss bis 3x0,75 mm²**
*** wie Position 1.7.1
Menge: 10,000 St
Kostenträger: 439

**1.7.4 Beidseitiger Anschluss bis 5x1,5 mm²**
*** wie Position 1.7.1
Menge: 10,000 St
Kostenträger: 439

**1.7.5 Beidseitiger Anschluss bis 5x2,5 mm²**
*** wie Position 1.7.1
Menge: 8,000 St
Kostenträger: 439

**1.7.6 Kabelbeschriftung Innenbereich**
Beschriftung von Kabeln und Leitungen im Innnenbereich.
Das Kabel wird am Anfang und Ende je einmal beschriftet, keine Handbeschriftung, UV-beständig bedruckt.
Im Innenbereich mit Kabelmarker je nach Kabeldicke.
2-Zeilige Beschriftung:
1. Zeile: Betriebsmittelkennzeichen aus dem Schaltplan
(Anlage, Ort, Betriebsmittel)
2. Zeile: Standort Schaltschrank (Gebäude, Achse, Geschoss)
Lieferung und Montage.
Menge: 45,000 St
Kostenträger: 439

**1.7.7 Kabelbeschriftung Außenbereich**
Menge: 2,000 St
Kostenträger: 439

#### 1.8 Sonstige Leistungen (KG 439)

*Hinweis: Hinweis Lüftung*
Hinweis Lüftung
Alle Kanäle und Geräte sind sorgfältig von Erde,
Schutt, Fett, Schmieröl, Schmutz, Staub und
Farbspritzern zu reinigen. Die RLT-Anlage muss bis zur
Endabnahme in diesem sauberen Zustand gehalten werden.
Luftauslässe sind feucht zu reinigen.

**1.8.1 Aufhänge-Stützkonstruktion Ltg TGA Stahl verz**
STLB-Bau 2024-10 075
Aufhänge- und Stützkonstruktion für Leitungen der Technischen Gebäudeausrüstung (TGA), aus verzinktem Stahl, einschl. Decken-/Mauerwerksbefestigung, befestigen mit Befestigungsmitteln mit bauaufsichtlichem Nachweis einschl. Bohrungen, Befestigungsuntergrund Stahlbeton, einschl. statischem Nachweis.
Menge: 50,000 kg
Kostenträger: 439

**1.8.2 Fehlende Kernbohrungen / Wand- oder Deckenöffnungen anzeichnen**
Fehlende Kernbohrungen / Wand- oder Deckenöffnungen anzeichnen

Nach Durchsicht der Baustelle und Prüfung der baulichen Vorleistungen sind fehlende Durchbrüche in einem separaten Planausschnitt des aktuellen Schalplans (.pdf-Format) durch den AN einzuzeichnen, zu vermaßen, von der Statik genehmigen zu lassen und später anzuzeichnen.

Das Ausführen der Kernbohrungen ist nicht Bestandteil dieser Position und wird separat vergütet.
Menge: 8,000 St
Kostenträger: 439

**1.8.3 MSR-Verkabelg auf Beschriftung/Bezeichnung Gerät**
Prüfung der von anderen AN installierten MSR-Verkabelung

auf Beschriftung/Bezeichnung von Gerät, Kabel, Klemme, gemäß Verbindungsplänen/-tabellen, der mechanischen Befestigung, für die von anderen AN installierten Verbindungen, zwischen Bedien- und Managementeinrichtungen und den Aktoren, und den Sensoren, mit Prüfprotokoll. Abrechnung pro Stück.
Menge: 25,000 St
Kostenträger: 439

**1.8.4 Fahrbares Gerüst, Lastklasse 3 (2 kN/m2)**
Fahrbares Gerüst, Lastklasse 3 (2 kN/m2)

Höhe der obersten Gerüstlage 4 m,
im Gebäude, für Montagearbeiten in den Gebäuden, nach DIN 4422 "Fahrbare Arbeitsbühnen, Gerüstgruppe 3 nach DIN 4420, Belagsbreite min. 0,6 m, auf-, abbauen und umsetzen (Umsetzung ca. 10x während der Bauphase), Tragfähigkeit min. 200 kg, Vorhalten während der gesamten Bauzeit (Dauer ca. 12 Monate), einschl. Beseitigung und Abtransport nach den Montagearbeiten. Ausführung gemäß den gültigen UVV-Bestimmmungen und Vorgaben des SIGE-Koordinator.
Menge: 1,000 St
Kostenträger: 439

**1.8.5 Erstellen eines Schaltschemas**
Erstellen eines Schaltschemas

beidseitig mit transparentem Kunststoff laminiert, einschl. Wandbefestigung nach Vorgabe des AG.
Abmessung DIN A0
Menge: 1,000 St
Kostenträger: 439

**1.8.6 Funktionsmessung für RLT-Anlagen DIN 18379**
Funktionsmessung für RLT-Anlagen DIN 18379

alle Messwerte werden dokumentiert und in einem Soll-Ist-Vergleich zusammengestellt, gemessen wird die Stromaufnahme des Motors bei allen Bauelementen, die Druckdifferenz luftseitig bei allen Bauelementen, die Lufttemperatur bei allen Bauelementen, der Luftvolumenstrom bei allen Bauelementen, die Luftvolumenstromverteilung in den Luftleitungen aller Anlagen, die Luftvolumenstromverteilung an den Luftdurchlässen, die Lufttemperatur in allen Räumen, der Schalldruckpegel in allen Räumen, die Messgeräte sind vom AN zur Verfügung zu stellen.
Menge: 1,000 St
Kostenträger: 439

**1.8.7 Abnahme der Brandschutzklappen**
Abnahme der Brandschutzklappen

nach fertiggestellter Brandschutzausmörtelung durch TÜV, LGA oder Gutachter auf sachgemäßen Einbau und Übereinstimmung mit dem Prüfbescheid einschl. Erstellung eines Prüfprotokoll.
Bei mangelhafter Ausführung ist nach der Nachbesserung eine erneute Abnahme durchzuführen, bis ein mängelfreies Prüfprotokoll durch die Prüfstelle ausgestellt wird.
Die Prüfprotokolle sind dem Bauherrn oder dessen Vertreter vor der Bauherrenabnahme zu übergeben.
Nachabnahmekosten gehen zu Lasten des AN.

Prüfung der im LV enthaltenen Brandschutzklappen in unterschiedlichen Größen. Abrechnung je Stück.
Menge: 31,000 St
Kostenträger: 439

**1.8.8 Endkontrolle der Brandschutzklappen vor Inbetriebnahme**
Endkontrolle der Brandschutzklappen vor Inbetriebnahme

Erstellung eines Prüfprotokoll.
Prüfung der im LV enthaltenen Brandschutzklappen in unterschiedlichen Größen. Abrechnung je Stück nach Erstellung im Rohbau.
Menge: 31,000 St
Kostenträger: 439

**1.8.9 Prüfbuch BSK mit Sachkundigenprüfung**
Menge: 31,000 St
Kostenträger: 439

**1.8.10 Schulung AnzTeilnehmer 10 St**
STLB-Bau 2024-10 070
Schulung des Bedienungs- und Wartungspersonals
Anzahl der Teilnehmer '10' St,

Dauer der Schulung/Einweisung '4' h, vor Ort, die durchgeführte Schulung wird protokolliert, die Teilnehmer erhalten eine Schulungsbestätigung.
Menge: 1,000 St
Kostenträger: 439

**1.8.11 wiederh. Einweisg AnzTeilnehmer 10 St**
STLB-Bau 2024-10 070
Wiederholte Einweisung des Bedienungs- und Wartungspersonals
Anzahl der Teilnehmer '10' St,

Dauer der Schulung/Einweisung '4' h, vor Ort, die durchgeführte Einweisung wird protokolliert.
Menge: 1,000 St
Kostenträger: 439

**1.8.12 Bezeichnungsschild mehrschichtig Kunststoff H 40mm B 100mm schrauben**
STLB-Bau 2024-10 042
Bezeichnungsschild, Farbe und Beschriftung nach Angaben des AG, aus mehrschichtigem Kunststoff, Beschriftung 3-zeilig, gefräst, rechteckig, Höhe 40 mm, Breite 100 mm, Befestigung mit Schrauben.
Menge: 15,000 St
Kostenträger: 439

**1.8.13 Bezeichnungsschild Schicht-Pressstoff Kunststoffabdeck. H 40mm B 100mm schrauben**
STLB-Bau 2024-10 042
Bezeichnungsschild, Farbe und Beschriftung nach Angaben des AG, aus Schicht-Pressstoff mit Kunststoffabdeckung, Beschriftung 3-zeilig, mit eingesteckten Schriftleisten, rechteckig, Höhe 40 mm, Breite 100 mm, Befestigung mit Schrauben.
Menge: 15,000 St
Kostenträger: 439

**1.8.14 Bezeichnungsschild Schicht-Pressstoff Kunststoffabdeck. H 40mm B 100mm Schildträger Spannband**
STLB-Bau 2024-10 042
Bezeichnungsschild, Farbe und Beschriftung nach Angaben des AG, aus Schicht-Pressstoff mit Kunststoffabdeckung, Beschriftung 3-zeilig, mit eingesteckten Schriftleisten, rechteckig, Höhe 40 mm, Breite 100 mm, Befestigung mit Schildträger aus verzinktem Stahl, Halter und Spannband, Befestigungsuntergrund Stahl.
Menge: 15,000 St
Kostenträger: 439

**1.8.15 Farbkennzeichnung Beschilderung Richtungspfeile**
STLB-Bau 2024-10 041
Farbkennzeichnung DIN 2403 der Luftleitung, Kennzeichnung durch Beschilderung und Angabe der Fließrichtung durch Richtungspfeile, Schild-Maße mind. H/B 40/100 mm, Befestigung mit Spannband.
Menge: 45,000 St
Kostenträger: 439

**1.8.16 Werkstatt- und Montageplanung des Auftragnehmers**
Werkstatt- und Montageplanung des Auftragnehmers

Zu den Leistungen des Auftragnehmers (AN) gehört die Werkstatt- und Montageplanung für das Gewerk des AN. Die Erstellung der Werkstatt- und Montageplanung ist auf der Grundlage der vom AG übergebenen Ausführungsplanung, der Leistungsbeschreibung, und der sonstigen Unterlagen, sowie der gültigen Normen, Verordnungen und Vorschriften durchzuführen. Mit allen notwendigen Maßen, Details, Schalt- und Strangschemen auf CAD-Format *dwg einschl. der Kosten für Farbplots:
- 1  Satz für die Bauleitung
- 1  mal auf Datenträger
- 1  Satz für den Bauherrn
- alle für Eigengebrauch benötigten Plots
Menge: 1,000 psch
Kostenträger: 439

**1.8.17 Bestandsdokumentation mind. 10 Tage vor Abnahme vorzulegen**
Bestandsdokumentation mind. 10 Tage vor Abnahme vorzulegen

Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation (Gewerkeabhängig):

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte
- Kopien der vorgeschriebenen Werksatteste und Prüfbescheinigungen
- Auflistung sämtlicher Komponenten in Fabr./Typ/Druckstufe/Größe
- Angabe der Einstellwerte
- Alle für einen sicheren und wirtschaftlichen Betrieb erforderlichen Betriebs-
  und Wartungsanleitungen nach DIN V 8418 "Benutzerinformation; Hinweise für  die Erstellung",
- VDMA-Leistungsprogramm für die Wartung von lüftungstechnischen Geräten  und Anlagen

Protokolle (grundsätzlich mit rechtsverbindlicher Unterschrift):
- Ausrüstungs- und Funktionserklärung
- Abnahmeprotokolle
- Netzberechnungen mit fabrikatsbezogenen Einstellwerten
- Einweisungsprotokoll  mit Betreiberunterschrift und Funktionsbestätigung
- Übereinstimmungserklärung zum Brandschutz entspr. MLAR für
  Heizung/Sanitär/Lüftung mit rechtsverbindlicher Unterschrift
- Anlagenschema als Bestandszeichnung
- Zusammenstellung der wichtigsten technischen Daten
- alle für einen sicheren und wirtschaftlichen Betrieb erforderlichen Betriebs- und  Wartungsanleitungen
- Kopien vorgeschriebener allgemeiner bauaufsichtlicher Zulassungen, allgemei
  ner bauaufsichtlicher Prüfzeugnisse
- Übereinstimmungserklärungen des Herstellers sowie Übereinstimmungszertifi
  kate
- Protokolle über die Einweisung des Wartungs- und  Bedienpersonals

Bestandsunterlagen in 1-facher Ausführung (1fach Papier-, 1fach Dateiform) anfertigen, Bestandsunterlagen bestehend aus:

- Bedienungs- und Wartungsanleitung nach VDMA-Richtlinien
- Gerätebeschreibungen
- Netzberechnung
- Inbetriebnahmeprotokoll der Lüftungsgeräte
- Unternehmererklärung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Loyerstruktur und auf gesonderten Datenträger als pdf-Datei.
Menge: 1,000 psch
Kostenträger: 439

**1.8.18 Koordination MSR/ Elektro**
Koordination MSR/ Elektro

Angaben der elektr. Leistungen aller Geräte und Anlagen, Liefern von Montageplänen und technischen Unterlagen für die Erstellung der Verkabelungs- / MSR und Zielpunktplänen, Koordinatkionsbesprechungen mit den Fachplanern Elektro und / oder MSR, MSR-Firma und Elektrofirma
Menge: 1,000 psch
Kostenträger: 439

**1.8.19 Probebetrieb**
Probebetrieb

Der Probebetrieb ist in Zusammenarbeit mit allen relevanten Fremdgewerken durchzuführen, z. B. Sanitär, MSR, Elektro, usw. durchzuführen.
Erstellen eines Prüfprotokolls
(inkl. Ausdrucke aller Trendkurven,
Störmeldeprotokolle, etc.)
zur Abnahme in Absprache
mit dem AG; für die Dauer von 20 Arbeitstagen Anwesenheit des jeweiligen
Fremdgewerkes bis zu 8 Stunden pro Tag. Die gemeinsam ausgeführten Arbeiten sind täglich zu protokollieren, inkl. Gegenzeichnung und dem Bauherrn zu übergeben. Tritt während des Probebetriebs eine systembedingte Störung auf, so ist der Probebetrieb für den betroffenen
Bereich zu wiederholen. Hierdurch entstehen für die AG
keine Mehrkosten. Der Beginn des Probebetriebs ist bei
der Bauleitung mind. 5 Arbeitstage vorher anzumelden.
Weiterhin 2-monatige Betriebsunterstützung für den
Betreiber.
Menge: 15,000 d
Kostenträger: 439

**1.8.20 Probebetrieb Nutzer**
Probebetrieb Nutzer

Der Probebetrieb ist in Zusammenarbeit mit dem Nutzer
und dem Betreiberpersonal durchzuführen.
Erstellen eines Prüfprotokolls
(inkl. Ausdrucke aller Trendkurven,
Störmeldeprotokolle, etc.)
zur Abnahme in Absprache
mit dem AG; für die Dauer von 20 Arbeitstagen Anwesenheit des
Haustechnik- Personals des AN bis zu 8 Stunden pro Tag. Die gemeinsam ausgeführten Arbeiten sind täglich zu protokollieren, inkl. Gegenzeichnung und dem Bauherrn zu übergeben. Tritt während des Probebetriebs eine systembedingte Störung auf, so ist der Probebetrieb für den betroffenen
Bereich zu wiederholen. Hierdurch entstehen für die AG
keine Mehrkosten. Der Beginn des Probebetriebs ist bei
der Bauleitung mind. 5 Arbeitstage vorher anzumelden.
Weiterhin 2-monatige Betriebsunterstützung für den
Betreiber.
Menge: 15,000 d
Kostenträger: 439

#### 1.9 Stundenlohnarbeiten (KG 439)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**1.9.1 Objektleiter/-in sämtliche Kosten/Zuschläge**
STLB-Bau 2025-10 091
Stundenlohnarbeiten durch Objektleiter/-in
der Verrechnungssatz für die jeweilige Arbeitskraft umfasst sämtliche Aufwendungen wie Lohn- und Gehaltskosten, Lohn- und Gehaltsnebenkosten, Zuschläge, lohngebundene und lohnabhängige Kosten, sonstige Sozialkosten, Gemeinkosten, Wagnis und Gewinn.
Menge: 8,000 h
Kostenträger: 439

**1.9.2 Obermonteur/-in sämtliche Kosten/Zuschläge**
STLB-Bau 2025-10 091
Stundenlohnarbeiten durch Obermonteur/-in
der Verrechnungssatz für die jeweilige Arbeitskraft umfasst sämtliche Aufwendungen wie Lohn- und Gehaltskosten, Lohn- und Gehaltsnebenkosten, Zuschläge, lohngebundene und lohnabhängige Kosten, sonstige Sozialkosten, Gemeinkosten, Wagnis und Gewinn.
Menge: 10,000 h
Kostenträger: 439

**1.9.3 Monteur/-in sämtliche Kosten/Zuschläge**
STLB-Bau 2025-10 091
Stundenlohnarbeiten durch Monteur/-in
der Verrechnungssatz für die jeweilige Arbeitskraft umfasst sämtliche Aufwendungen wie Lohn- und Gehaltskosten, Lohn- und Gehaltsnebenkosten, Zuschläge, lohngebundene und lohnabhängige Kosten, sonstige Sozialkosten, Gemeinkosten, Wagnis und Gewinn.
Menge: 10,000 h
Kostenträger: 439

**1.9.4 Helfer/-in sämtliche Kosten/Zuschläge**
STLB-Bau 2025-10 091
Stundenlohnarbeiten durch Helfer/-in
der Verrechnungssatz für die jeweilige Arbeitskraft umfasst sämtliche Aufwendungen wie Lohn- und Gehaltskosten, Lohn- und Gehaltsnebenkosten, Zuschläge, lohngebundene und lohnabhängige Kosten, sonstige Sozialkosten, Gemeinkosten, Wagnis und Gewinn.
Menge: 10,000 h
Kostenträger: 439

**1.9.5 Elektriker/-in sämtliche Kosten/Zuschläge**
STLB-Bau 2025-10 091
Stundenlohnarbeiten durch Elektriker/in
der Verrechnungssatz für die jeweilige Arbeitskraft umfasst sämtliche Aufwendungen wie Lohn- und Gehaltskosten, Lohn- und Gehaltsnebenkosten, Zuschläge, lohngebundene und lohnabhängige Kosten, sonstige Sozialkosten, Gemeinkosten, Wagnis und Gewinn.
Menge: 10,000 h
Kostenträger: 439

**1.9.6 Anfahrtpauschale für gesonderte Arbeitseinsatz auf der Baustelle**
Menge: 3,000 St
Kostenträger: 439
